# GUARDERIA MUNICIPAL PARQUE CENTRAL

- Propiedad del archivo: SOFT S.A.
- Formato: FIEBDC-3/2002
- Programa: Presto 8.7
- Fecha de los precios: 26/01/2003
- Divisa: EUR
- Código: GUARDERIA MU (23/01/1990)
Importe: 697906.28

## A01 CIMENTACIÓN Y ESTRUCTURA (04/08/2011)
Importe: 125262.24

**01.06** m² SOLERA SOBRE ENCACHADO (04/08/2011)
331 m² × 25.21 = 8344.51
Formación de encachado de 20 cm de espesor en caja para base de solera, mediante relleno y extendido en tongadas de espesor no superior a 20 cm de gravas procedentes de cantera caliza de 40/80 mm o zahorra artificial compactadas al 97% del P.M.; y posterior compactación mediante equipo manual con bandeja vibrante, sobre la explanada homogénea y nivelada. Incluso rebaje y cajeado en tierra, con empleo de medios mecánicos, y carga mecánica sobre camión, carga, transporte y descarga a pie de tajo de los áridos a utilizar en los trabajos de relleno y regado de los mismos. Incluso parte proporcional de lámina de polietileno.
Formación de solera de 15 cm de espesor, de hormigón armado HA-25/B/20/IIa fabricado en central y vertido con bomba, armada con malla electrosoldada ME 15x15 de Ø 6 mm, acero B 500 T 6x2,20 UNE-EN 10080, para servir de base a un solado, sin tratamiento de su superficie; realizada sobre capa base existente (no incluida en este precio). Incluso p/p de preparación de la superficie de apoyo del hormigón, extendido y vibrado del hormigón mediante regla vibrante, formación de juntas de hormigonado y plancha de poliestireno expandido de 2 cm de espesor para la ejecución de juntas de contorno, colocada alrededor de cualquier elemento que interrumpa la solera, como pilares y muros; y emboquillado o conexión de los elementos exteriores (cercos de arquetas, sumideros, botes sifónicos, etc.) de las redes de instalaciones ejecutadas bajo la solera. Incluso parte proporcional de formación de foso de ascensor.

**01.05** m³ HORMIGÓN ARMADO EN PILARES (04/08/2011)
17.01 m³ × 259 = 4405.59
Formación de soporte rectangular o cuadrado de entre 3,50 y 5,70 m de altura libre y 30x30 cm de sección media, realizado con hormigón armado HA-25/B/12/IIa fabricado en central y vertido con bomba, con una cuantía aproximada de acero UNE-EN 10080 B 500 S de 80 kg/m³. Encofrado y desencofrado con chapas metálicas reutilizables.

**01.03** m³ HORMIGÓN DE LIMPIEZA (04/08/2011)
84.5 m³ × 72.3 = 6109.35
Formación de capa de hormigón de limpieza y nivelado de fondos de cimentación, de 10 cm de espesor, mediante el vertido con bomba de hormigón HM-20/B/40 fabricado en central en el fondo de la excavación previamente realizada.

**01.02** m³ MEJORA DE TERRENO (15/11/2011)
1266 m³ × 12.6 = 15951.60
Ejecución de los trabajos necesarios para obtener la mejora de las propiedades resistentes del terreno de apoyo de la cimentación superficial proyectada, mediante el relleno a cielo abierto con zahorra artificial caliza, y compactación mediante equipo mecánico con compactador de rodillo vibratorio articulado, en tongadas de 30 cm de espesor, hasta alcanzar un grado de compactación no inferior al 98% de la máxima obtenida en el ensayo Proctor Normal, realizado según NLT-107 (ensayo incluido en este precio). Incluso carga, transporte y descarga a pie de tajo de los áridos a utilizar en los trabajos de relleno y humectación de los mismos.

**01.04** m³ LOSA DE CIMENTACIÓN (15/11/2011)
337.5 m³ × 98.65 = 33294.38
Formación de losa de cimentación de hormigón armado HA-25/B/20/IIa fabricado en central y vertido con bomba, con una cuantía aproximada de acero UNE-EN 10080 B 500 S de 40 kg/m³. Incluso p/p de refuerzos, pliegues, encuentros, arranques y esperas en muros, escaleras y rampas, cambios de nivel, malla metálica de alambre en cortes de hormigonado, formación de foso de ascensor, pasatubos para el posterior montaje de las redes de instalaciones proyectadas, pozos y arquetas embutidas en losa, colocación y fijación de colectores de saneamiento en losa, vibrado del hormigón con regla vibrante y formación de juntas de hormigonado. Incluso montaje de encofrado recuperablede madera en losa de cimentación, formado por tablones de madera, y desencofrado posterior. Incluso p/p de elementos de sustentación, fijación y acodalamientos necesarios para su estabilidad y aplicación de líquido desencofrante.

**01.07** m² FORJADO RETICULAR 30+5 cm (15/11/2011)
904.1 m² × 52.66 = 47609.91
Formación de forjado reticular, horizontal, con altura libre de planta entre 4 y 5 m; canto 35 = 30+5 cm; hormigón armado HA-25/B/12/IIa fabricado en central y vertido con bomba, volumen 0,175 m³/m²; acero UNE-EN 10080 B 500 S en zona de ábacos, nervios y zunchos, cuantía 17 kg/m²; encofrado y desencofrado continuo con puntales, sopandas metálicas y superficie encofrante de madera tratada reforzada con varillas y perfiles, nervios de hormigón "in situ" de 10 cm de espesor, intereje 70 cm; bloque de hormigón, 60x20x30 cm, incluso p/p de piezas especiales; capa de compresión de 5 cm de espesor, con armadura de reparto formada por malla electrosoldada ME 20x20 de Ø 6 mm, acero B 500 T 6x2,20 UNE-EN 10080. Incluso p/p de macizado de capiteles, refuerzo de huecos y zunchos perimetrales de planta y huecos.

**01.08** m³ ZUNCHO APOYO DE MURO PERIMETRAL (04/08/2011)
8.84 m³ × 106.12 = 938.10
Formación de zuncho de 40x40 cm para la cimentación de muro perimetral, realizado con hormigón armado HA-25/B/20/IIa fabricado en central y vertido con bomba, con una cuantía aproximada de acero UNE-EN 10080 B 500 S de 26 kg/m³.

**01.01** m³ VACIADO DE TIERRAS PARA MAJORA DEL TERRENO (22/09/2011)
1266 m³ × 6.8 = 8608.80
Excavación de tierras a cielo abierto para formación de un vaciado que en todo su perímetro queda por debajo de la rasante natural, en suelo de arcilla blanda, con medios mecánicos, hasta alcanzar la cota de profundidad indicada en el Proyecto. Incluso transporte de la maquinaria, refinado de paramentos y fondo de excavación, extracción de tierras fuera de la excavación, retirada de los materiales excavados, carga a camión y transporte a vertedero autorizado.

## A02 SANEAMIENTO (23/01/1990)
Importe: 13645.64

**E03A010** Ud ARQUETA SIFONICA 55 cm POLIPROPILENO (05/12/2000)
2 Ud × 80.93 = 161.86
Ud. Arqueta sifónica prefabricada de polipropileno de 55x55 cm de medidas interiores, completa: con tapa de fundición para tráfico rodado, marco, cerco y clapeta sifónica de polipropileno. Colocada en losa de cimentación, alargadera y p.p. de medios auxiliares, apertura de agujeros y sellado la unión de arqueta con tuberías.

| Código | Ud | Descripción | Rendimiento | Precio |
|---|---|---|---|---|
| U01AA007 | Hr | Oficial primera (mano de obra; 18/02/2003) | 0 | 13.35 |
| U01AA010 | Hr | Peón especializado (mano de obra; 18/02/2003) | 0 | 11.75 |
| A02AA510 | M3 | HORMIGÓN H-200/40 elab. obra (06/02/2001) | 0 | 81.43 |
| A01JF002 | M3 | MORTERO CEMENTO 1/2 (06/02/2001) | 0 | 88.18 |
| U05AG011 | Ud | Codo PVC 87,5° D=110 (material; 05/12/2000) | 0 | 3.86 |
| U06GD010 | Kg | Acero corru.elabor.y colocado (material; 06/02/2001) | 0 | 0.63 |
| U10DA001 | Ud | Ladrillo cerámico 24x12x7 (material; 28/11/2001) | 0 | 0.08 |
| %0100000 | % | Costes indirectos...(s/total) (06/02/2001) | 3 % |  |

**E03A020** Ud ARQUETA POLIPROPILENO 55X55 cm (23/01/1990)
27 Ud × 154.99 = 4184.73
Ud. Arqueta de Polipropileno (PP) de dimensiones 55x55x55 cm, JIMTEN 34004, formada por cerco y tapa de fundición dúctil para cargas de zonas con tráfico rodado, acoplables entre sí y colocada sobre solera de hormigón HM-20 N/mm2 de 10 cm de espesor. Replanteo de la arqueta. Colocación de la arqueta prefabricada. Formación de agujeros para conexionado de tubos y sellado la unión de arqueta con tuberías. Empalme y rejuntado de los colectores a la arqueta. Colocación de la tapa y los accesorios. Protección de la arqueta frente a golpes y obturaciones, en especial durante el relleno y compactación. Parte proporcional de medios auxiliares. Se incluirán en las arquetas a pie de bajante dos codos de 45º con un registro formado por una derivación de 45º con tapón registrable.

| Código | Ud | Descripción | Rendimiento | Precio |
|---|---|---|---|---|
| U01AA007 | Hr | Oficial primera | 0 | 13.35 |
| A02AA510 | M3 | HORMIGÓN H-200/40 elab. obra | 0 | 81.43 |
| U05DA030 | Ud | Arqueta polipropileno 55x55 cm (material; 23/01/1990) | 0 | 63.4 |
| U05DA035 | Ud | Cerco PVC 55x55 cm (material; 23/01/1990) | 0 | 21.66 |
| U05DA040 | Ud | Tapa/rej. PVC peatonal 55x55 cm (material; 23/01/1990) | 0 | 61.59 |
| %0100000 | % | Costes indirectos...(s/total) | 3 % |  |

**03.09** Ml IMBORNAL LINEAL DE RAMPA (18/01/2010)
20 Ml × 68.9 = 1378.00
Ml de suministro y colocación de canaleta prefabricada de hormigón polímero marca HAURATON modelo RECYFIX PEHD, en tramos de 1000 mm de longitud, 150 mm de ancho y 143 mm de alto, colocada sobre solera de hormigón en masa HM-25/B/20/I de 15 cm de espesor, sentadas con cuña de hormigón HM-25/B/20/I y rejilla de fundición dúctil, clase C-400 según UNE-EN 124, en piezas de 1000 mm de longitud y 150 mm de ancho. Incluso p/p de accesorios de montaje, piezas especiales, material auxiliar y elementos de sujeción. Incluye: Replanteo y trazado de la canaleta. Montaje de las piezas prefabricadas. Formación de agujeros para conexionado de tubos. Empalme y rejuntado de los colectores a la canaleta. Colocación de la rejilla y protección de la canaleta frente a golpes y obturaciones, en especial durante el relleno y compactación de tierras de la zanja. Parte proporcional de medios auxiliares.

**03.12** Ud CALDERETA SIFÓNICA DE CUBIERTA LAT. 110 (18/01/2010)
22 Ud × 110.89 = 2439.58
Ud. Instalación y montaje de caldereta sifónica extensible de PVC, S-248 "JIMTEN", de salida horizontal de 110 mm de diámetro, con rejilla plana de PP de 200x200 mm, para recogida de aguas pluviales o de locales húmedos, instalada y conexionada a la red general de desagüe. Incluso p/p de accesorios de montaje, piezas especiales, material auxiliar y elementos de sujeción. Incluso replanteo y trazado. Colocación y fijación de la caldereta. Unión del tubo de desagüe a la bajante o arqueta existentes. Parte proporcional de material auxiliar de agarre y medios auxiliares

**03.14.1** Ml TUBERÍA PVC 110 mm. INSONORIZADA (18/01/2010)
45.44 Ml × 12.58 = 571.64
Ml Suministro y montaje de bajante de PVC liso INSONORIZADA, serie B ( UNE-EN 1329-1 ) de 110 mm de diámetro, con sistema de unión por enchufe encolado, fijada a los muros mediante abrazaderas metálicas isofónicas, con sus correspondientes piezas especiales de empalme, reducciones y derivación, manguitos cortafuegos; para la evacuación de aguas residuales y/o pluviales en el interior del edificio. Totalmente montada, conexionada y probada. Incluso replanteo y trazado del conducto. Presentación en seco de tubos y piezas especiales. Marcado de la situación de las abrazaderas. Fijación de las abrazaderas. Montaje del conjunto, empezando por el extremo superior. Limpieza de la zona a encolar, encolado y conexión de las piezas. Pruebas de servicio. Protección del conjunto frente a golpes y mal uso. Eliminación de restos, limpieza final y retirada de restos a vertedero. Parte proporcional de andamiajes y medios auxiliares.

**03.14.2** Ml TUBERÍA PVC 125 mm. INSONORIZADA (18/01/2010)
55.5 Ml × 12.58 = 698.19
Ml Suministro y montaje de bajante de PVC liso INSONORIZADA, serie B ( UNE-EN 1329-1 ) de 125 mm de diámetro, con sistema de unión por enchufe encolado, fijada a los muros mediante abrazaderas metálicas isofónicas, con sus correspondientes piezas especiales de empalme, reducciones y derivación, manguitos cortafuegos; para la evacuación de aguas residuales y/o pluviales en el interior del edificio. Totalmente montada, conexionada y probada. Incluso replanteo y trazado del conducto. Presentación en seco de tubos y piezas especiales. Marcado de la situación de las abrazaderas. Fijación de las abrazaderas. Montaje del conjunto, empezando por el extremo superior. Limpieza de la zona a encolar, encolado y conexión de las piezas. Pruebas de servicio. Protección del conjunto frente a golpes y mal uso. Eliminación de restos, limpieza final y retirada de restos a vertedero. Parte proporcional de andamiajes y medios auxiliares.

**03.14** Ml TUBERÍA PVC 160 mm. INSONORIZADA (18/01/2010)
68.1 Ml × 12.58 = 856.70
Ml Suministro y montaje de bajante de PVC liso INSONORIZADA, serie B ( UNE-EN 1329-1 ) de 160 mm de diámetro, con sistema de unión por enchufe encolado, fijada a los muros mediante abrazaderas metálicas isofónicas, con sus correspondientes piezas especiales de empalme, reducciones y derivación, manguitos cortafuegos; para la evacuación de aguas residuales y/o pluviales en el interior del edificio. Totalmente montada, conexionada y probada. Incluso replanteo y trazado del conducto. Presentación en seco de tubos y piezas especiales. Marcado de la situación de las abrazaderas. Fijación de las abrazaderas. Montaje del conjunto, empezando por el extremo superior. Limpieza de la zona a encolar, encolado y conexión de las piezas. Pruebas de servicio. Protección del conjunto frente a golpes y mal uso. Eliminación de restos, limpieza final y retirada de restos a vertedero. Parte proporcional de andamiajes y medios auxiliares.

| Medición | Uds. | Largo | Parcial |
|---|---|---|---|
|  | 1 | 5.5 | 5.50 |
|  | 1 | 7 | 7.00 |
|  | 1 | 55.6 | 55.60 |
| Total |  |  | 68.1 |

**03.15.1** Ml TUBERÏA PVC 110 ENTERRADA (18/01/2010)
78.83 Ml × 8.99 = 708.68
Ml. Tubería de PVC TIPO SANECOR , de 110 mm. de diámetro, compuesta por dos paredes extruidas y soldadas simultaneamente con una altura del nervio de las paredes de 5,8 mm, la interior lisa para mejorar el comportamiento hidráulico y la exterior corrugada para aumentar la resistencia mecánica en uso enterrado, unión por enchufe con junta elástica de cierre, color teja, en tubos de longitud de 6 m., colocada sobre cama de arena de río lavada y posterior relleno de al menos 5 cm con arena seleccionada exenta de piedras mayores a 10 mm. i/pp. de piezas especiales, instalación de acuerdo al Pliego de prescripciones Tecnicas Generales para tuberías de saneamiento de poblaciones (MOPU) y según NTE-ISS-49, UNE 53114, ISO-DIS-3633.

| Medición | Uds. | Largo | Parcial |
|---|---|---|---|
| Pluviales | 1 | 59.81 | 59.81 |
| Fecales | 1 | 19.02 | 19.02 |
| Total |  |  | 78.83 |

**03.16.1** Ml TUBERIA PVC 125 ENTERRADA (18/01/2010)
12.5 Ml × 10.89 = 136.13
Ml. Tubería de PVC, de 125 mm. de diámetro, compuesta por dos paredes extruidas y soldadas simultaneamente con una altura del nervio de las paredes de 5,8 mm, la interior lisa para mejorar el comportamiento hidráulico y la exterior corrugada para aumentar la resistencia mecánica en uso enterrado, unión por enchufe con junta elástica de cierre, color teja, en tubos de longitud de 6 m., colocada sobre cama de arena de río lavada y posterior relleno de al menos 5 cm con arena seleccionada exenta de piedras mayores a 10 mm. i/pp. de piezas especiales, instalación de acuerdo al Pliego de prescripciones Tecnicas Generales para tuberías de saneamiento de poblaciones (MOPU) y según NTE-ISS-49, UNE 53114, ISO-DIS-3633.

**03.16** Ml TUBERIA PVC 160 ENTERRADA (18/01/2010)
182.89 Ml × 10.89 = 1991.67
Ml. Tubería de PVC TIPO SANECOR , de 160 mm. de diámetro, compuesta por dos paredes extruidas y soldadas simultaneamente con una altura del nervio de las paredes de 5,8 mm, la interior lisa para mejorar el comportamiento hidráulico y la exterior corrugada para aumentar la resistencia mecánica en uso enterrado, unión por enchufe con junta elástica de cierre, color teja, en tubos de longitud de 6 m., colocada sobre cama de arena de río lavada y posterior relleno de al menos 5 cm con arena seleccionada exenta de piedras mayores a 10 mm. i/pp. de piezas especiales, instalación de acuerdo al Pliego de prescripciones Tecnicas Generales para tuberías de saneamiento de poblaciones (MOPU) y según NTE-ISS-49, UNE 53114, ISO-DIS-3633.

| Medición | Uds. | Largo | Parcial |
|---|---|---|---|
| Pluviales | 1 | 80.97 | 80.97 |
| Fecales | 1 | 101.92 | 101.92 |
| Total |  |  | 182.89 |

**03.17** Ml TUBERIA PVC 200 ENTERRADA (18/01/2010)
12 Ml × 14.5 = 174.00
Ml. Tubería de PVC TIPO SANECOR, de 200 mm. de diámetro, compuesta por dos paredes extruidas y soldadas simultaneamente con una altura del nervio de las paredes de 7,4 mm, la interior lisa para mejorar el comportamiento hidráulico y la exterior corrugada para aumentar la resistencia mecánica en uso enterrado, unión por enchufe con junta elástica de cierre, color teja, en tubos de longitud de 6 m., colocada sobre cama de arena de río lavada y posterior relleno de al menos 5 cm con arena seleccionada exenta de piedras mayores a 10 mm. i/pp. de piezas especiales, instalación de acuerdo al Pliego de prescripciones Tecnicas Generales para tuberías de saneamiento de poblaciones (MOPU) y según NTE-ISS-49, UNE 53114, ISO-DIS-3633.

**03.10** Ud SUMIDERO FUNDICIÓN EN CUARTOS TÉCNICOS (28/10/2010)
1 Ud × 98.7 = 98.70
Ud. Sumidero sifónico de fundición de 25X25 cms. para instalación en suelos de patios, totalmente instalado i/ p.p. de material de agarre y medios auxiliares necesario

**03.25** ml TUBO PVC FLEX. Ø25mm CONDENSADOS AC (28/10/2010)
59.22 ml × 4.15 = 245.76
Ml. Tubo flexible de PVC para evacuación de condensados de unidad interior de aire acondicionado, medido desde la unidad hasta el punto de conexionado en la red interior del edificio. Incluye racores, conexiones a bajantes, fijaciones, etc. Incluye ayudas y pequeño material

## A03 FONTANERÍA Y APARATOS SANITARIOS (06/02/2001)
Importe: 22803.54

**05.02** M2 FRENTE METÁLICO PARA REGISTRO (28/10/2010)
1 M2 × 80.1 = 80.10
M2. Frente para registro de llaves de corte general o contador, situado en nicho en muro perimetral de la parcela, realizado con chapa metálica con aprobación de la compañía suministradora, incluso p.p. de herrajes de colgar, cerradura, y recibido del mismo.

**05.03.1** ML TUBERÍA PE-100 16 ATM Ø50mm banda azul (28/10/2010)
18 ML × 24.5 = 441.00
Ml. Suministro e instalación de tubería de polietileno de alta densidad PE-100 PN-16 diámetro DN 50 mm, colocada sobre cama de arena en el fondo de la zanja previamente excavada, con sus correspondientes accesorios, piezas especiales y manguitos electrosoldados. Sin incluir excavación ni posterior relleno principal. Totalmente montada, conexionada y probada. Se probará antes del relleno de zanja. Incluye: replanteo y trazado de la acometida en planta y pendientes, coordinado con el resto de instalaciones o elementos que puedan tener interferencias. Presentación en seco de tuberías y piezas especiales.. Pruebas de servicio. Eliminación de restos, limpieza final a vertedero. Parte proporcional de medios auxiliares.

**05.30** ML TUBERÍA PE-100 16 ATM Ø25mm Banda Azul (28/10/2010)
33.5 ML × 12.5 = 418.75
Ml Tubería de polietileno banda azul tipo banda azul tipo PE-100 de 16 atm con diámetro DN Ø25mm, en instalación empotrada y falso techo. Incluye fijaciones, accesorios, etc.

**05.08** Ml TUBERIA COBRE 16/18 ENCOQUILLADA (28/10/2010)
65.8 Ml × 9.48 = 623.78
Ml. Tubería de cobre estirado rígido de 16-18 mm. encoquillada, i/codos, manguitos y demás accesorios, y p.p. de tubo corrugado de D=19 mm., totalmente instalada según normativa vigente.

**05.09** Ml TUBERIA COBRE 20/22 ENCOQUILLADA (28/10/2010)
89.04 Ml × 11.76 = 1047.11
Ml. Tubería de cobre estirado rígido de 20-22 mm. encoquillada, i/codos, manguitos y demás accesorios, y p.p. de tubo corrugado de D=23 mm., totalmente instalada según normativa vigente.

**05.10** Ml TUBERIA COBRE 26/28 ENCOQUILLADA (28/10/2010)
90.01 Ml × 21.96 = 1976.62
Ml. Tubería de cobre estirado rígido de 26-28 mm. encoqillada, i/codos, manguitos y demás accesorios, y p.p. de tubo corrugado de D=29 mm., totalmente instalada según normativa vigente.

**05.11** Ml TUBERIA COBRE 33/35 ENCOQUILLADA (28/10/2010)
100.76 Ml × 28.92 = 2913.98
Ml. Tubería de cobre estirado rígido de 33-35 mm encoquillada, i/codos, manguitos y demás accesorios, y p.p. de tubo corrugado de D=36 mm., totalmente instalada según normativa vigente.

**05.18.1** Ud INSTALACIÓN COMPLETA ASEO 2L+2I+D (28/10/2010)
7 Ud × 455.02 = 3185.14
Ud. Instalación de red de agua fría y caliente, con tubería de cobre, según normas básicas para las instalaciones interiores de suministro de agua (BOE 13-1-76), red de desagüe de PVC hasta bajantes, i/bote sifónico, manguetón, en aseo con dos inodoros de tanque bajo, dos lavabos y un plato ducha, i/p.p. de red interior o ascendentes, sin aparatos sanitarios.

**05.18.2** Ud INSTALACIÓN COMPLETA ASEO L+I+D (28/10/2010)
1 Ud × 365.04 = 365.04
Ud. Instalación de red de agua fría y caliente, con tubería de cobre, según normas básicas para las instalaciones interiores de suministro de agua (BOE 13-1-76), red de desagüe de PVC hasta bajantes, i/bote sifónico, manguetón, en aseo con un inodoro de tanque bajo, un plato de ducha y un lavabo, i/p.p. de red interior o ascendentes, sin aparatos sanitarios.

**05.24** UD INSTALACIÓN PUNTO SIMPLE (28/10/2010)
5 UD × 42.55 = 212.75
Ud. Instalación de punto de agua fría con tubería de cobre, según normas básicas para las instalaciones interiores de suministro de agua (BOE 13-1-76), red de desagüe de PVC para usos varios en zonas servicios generales, i/p.p. de red interior o ascendentes y desagües hasta bajantes, sin aparatos.

**05.35** UD INODORO NIÑO (15/11/2011)
14 UD × 380 = 5320.00
Ud. Inodoro de tanque bajo marca ROCA, color blanco, con cisterna empotrada y asiento y tapa con caída amortiguada, incluso parte proporcional de sellados, conexionado con latiguillos, llave de escuadra, etc. Totalmente colocado y funcionando, sin incluir barra asideras. Incluye placa de accionamiento cromada.

**05.40** UD LAVABO NIÑO (28/10/2010)
14 UD × 280.47 = 3926.58
Ud. Lavabo con semipedestal marca ROCA, incluso parte proporcional de sellados, conexionado con latiguillos, llaves de escuadra, etc. Totalmente colocado y funcionando. Incluye grifería.

**05.50** UD INODORO (28/10/2010)
1 UD × 102.55 = 102.55
Ud. Inodoro de tanque bajo marca ROCA, color blanco, con cisterna empotrada y asiento y tapa con caída amortiguada, incluso parte proporcional de sellados, conexionado con latiguillos, llave de escuadra, etc. Totalmente colocado y funcionando, sin incluir barra asideras. Incluye placa de accionamiento cromada.

**05.55** UD LAVABO (28/10/2010)
1 UD × 210.97 = 210.97
Ud. Lavabo con semipedestal marca ROCA, incluso parte proporcional de sellados, conexionado con latiguillos, llaves de escuadra, etc. Totalmente colocado y funcionando. Incluye grifería.

**10160** ud PLATO DUCHA+GRIFERÍA TEMP. MEZCLADORA (18/01/2010)
7 ud × 255.8 = 1790.60
Ud. Suministro, colocación y conexionado hidráulico (fontanería y saneamiento) de plato de ducha, de porcelana vitrificada en blanco, marca ROCA de 80x80cm, instalado y funcionando. Incluye grifería temporizada mezcladora con pulsador de poliacetado negro y juntas filtro, junta plana y tuercas racor para tubo Ø 16 x18 mm. Embellecedor roscado y cromado Ø 79 mm., totalmente colocado. Incluso sellado con silicona neutra blanca fungicida.

**08.16** Ud FREGADERO ACERO 2 SENOS 80X50 (06/02/2001)
1 Ud × 188.57 = 188.57
Ud. Fregadero dos senos de acero inoxidable de 80x50 cm. con grifería monomando de Roca modelo monodín para encastrar en encimera con accionamiento por pedal, con válvula desagüe, sifón individual PVC 50 mm., llave de escuadra 1/2" cromada y latiguillo flexible 20 cm., totalmente instalado.

| Código | Ud | Descripción | Rendimiento | Precio |
|---|---|---|---|---|
| U01FY105 | Hr | OFICIAL 1ª FONTANERO (mano de obra; 29/10/2001) | 0 | 13.21 |
| U27PD601 | Ud | FREGAD. ACERO 80X50 2 SENOS (material; 08/02/2003) | 0 | 74.9 |
| U26GA251 | Ud | MEZCLADOR FREG. ROCA MONODÍN (material; 08/02/2003) | 0 | 70 |
| U26AG001 | Ud | LLAVE DE ESCUADRA 1/2" CROMAD (material; 27/11/2001) | 0 | 2.31 |
| U26XA001 | Ud | LATIGUILLO FLEXIBLE 20 CM. (material; 06/02/2001) | 0 | 2.77 |
| U25XC002 | Ud | VALV.RECTA FREG.ACERO 2 SENOS (material; 17/02/2003) | 0 | 4.2 |
| U25XC402 | Ud | SIFÓN TUBULAR S/VERTICAL (material; 06/02/2001) | 0 | 3.02 |
| %0100000 | % | Costes indirectos...(s/total) | 3 % |  |

## A04 ACS SOLAR TÉRMICA (26/10/2010)
Importe: 11349.5

**02.01.01** ud BATERÍA DE 4 COLECTORES SOLARES (26/10/2010)
1 ud × 3467 = 3467.00
Suministro e instalación de captador solar térmico formado por batería de 4 módulos, compuesto cada uno de ellos de un captador solar térmico plano, Isotherm Plus "ISOFOTÓN", con panel de montaje vertical, de 1075x2278x110 mm, superficie útil 2,205 m², rendimiento óptico 0,773, coeficiente de pérdidas primario 3,243 W/m²K y coeficiente de pérdidas secundario 0,014 W/m²K², según UNE-EN 12975-2, compuesto de: caja de aluminio anodizado; parrilla de tubos de cobre, con soldadura fuerte (estaño-fósforo-plata); absorbedor de cobre con recubrimiento selectivo de óxido de titanio, con soldadura por ultrasonidos; cubierta protectora de cristal templado de 4 mm de espesor con junta de estanqueidad de EPDM; aislamiento térmico de lana de roca, trasero de 55 mm y lateral de 25 mm, colocados sobre estructura soporte para cubierta horizontal. Incluso accesorios de montaje y fijación, conjunto de conexiones hidráulicas entre captadores solares térmicos, líquido de relleno para captador solar térmico, válvula de seguridad, purgador, válvulas de corte y demás accesorios necesarios para su correcto funcionamiento. Totalmente montado, conexionado y probado.

**02.01.02** ml TUBERÍA COBRE 20/22 AISLADA Y PROTEGIDA (26/10/2010)
50 ml × 29.63 = 1481.50
Suministro e instalación de tubería de distribución de mezcla de agua y anticongelante para circuito primario de sistemas solares térmicos, formada por tubo de cobre rígido con pared de 1 mm de espesor y 20/22 mm de diámetro, colocado superficialmente en el exterior del edificio, con aislamiento mediante coquilla de lana de vidrio protegida con emulsión asfáltica recubierta con pintura protectora para aislamiento de color blanco. Incluso p/p de elementos de montaje, codos, tes, manguitos y demás accesorios necesarios para su correcto funcionamiento. Totalmente montada, conexionada y probada, sin incluir ayudas de albañilería.

**02.01.04** ud DEPÓSITO INTERACUMULADOR 750 l (26/10/2010)
1 ud × 2125 = 2125.00
Suministro e instalación de interacumulador de acero vitrificado, con intercambiador de un serpentín, de suelo, Coral Vitro Serpentín de LAPESA modelo CV-750-M1, 1840 mm de altura, 950 mm de diámetro, panel de control con termómetro y termostato, acabado exterior con forro de polipropileno acolchado desmontable, aislamiento de espuma rígida de poliuretano inyectado en molde, protección contra corrosión mediante ánodo de magnesio con medidor de carga, grupo de seguridad para la entrada de agua fría compuesto por válvula de seguridad, válvula antirretorno y válvula de vaciado. Incluso válvulas de corte, elementos de montaje y demás accesorios necesarios para su correcto funcionamiento. Totalmente montado, conexionado y probado.

**02.01.05** ud DEPÓSITO CON RESISTENCIA DE APOYO 750 l (15/11/2011)
1 ud × 1200 = 1200.00
Suministro e instalación de acumulador, para producción de A.C.S., Coral Vitro Acumulación de LAPESA modelo CV-750-R, de 775 l de capacidad, altura 1850 mm, diámetro 1000 mm, con cuba de acero vitrificado, ánodo de magnesio, aislamiento térmico de poliuretano flexible de 80 mm de espesor, termómetro analógico, resistencia eléctrica de 7,50 kW/400V, registro de inspección y toma para recirculación. Incluso válvulas de corte, elementos de montaje y demás accesorios necesarios para su correcto funcionamiento. Totalmente montado, conexionado y probado.

**02.01.06** ud CIRCULADOR PRIMARIO (26/10/2010)
1 ud × 551 = 551.00
Suministro e instalación de bomba circuladora simple, de rotor húmedo libre de mantenimiento, conmutación manual de 3 velocidades, apta para temperaturas desde -20 hasta 130°C, potencia nominal del motor de 0,05 kW, modelo Wilo TOP-S 25/5 EM; carcasa de fundición gris con revestimiento por cataforesis, con aislamiento térmico de serie, conexiones roscadas, rodete de material sintético, eje de acero inoxidable al cromo con cojinetes de carbono; motor resistente al bloqueo, alimentación monofásica 230V/50Hz, protección IP 44, aislamiento clase F. Incluso puente de manómetros formado por manómetro, válvulas de esfera y tubería de cobre; p/p de elementos de montaje; caja de conexiones eléctricas con condensador y demás accesorios necesarios para su correcto funcionamiento. Totalmente montada, conexionada y probada, sin incluir ayudas de albañilería.

**02.01.07** ud CIRCULADOR DE RETORNO (26/10/2010)
1 ud × 644 = 644.00
Suministro e instalación de bomba circuladora, de rotor húmedo libre de mantenimiento, con regulación electrónica integrada, modo de reducción nocturna automática y modo de regulación presión diferencial variable (dp-v), apta para temperaturas desde 0 hasta 65°C, potencia nominal del motor de 0,0472 kW, modelo Wilo Stratos-ECO-Z 25/1-5; carcasa de bronce, de 180 mm de longitud, coquilla termoaislante, conexiones roscadas; motor con variador de frecuencia integrado, alimentación monofásica 230V/50Hz, protección IP 44, aislamiento clase F. Incluso puente de manómetros formado por manómetro, válvulas de esfera y tubería de cobre; p/p de elementos de montaje; caja de conexiones eléctricas con condensador y demás accesorios necesarios para su correcto funcionamiento. Totalmente montada, conexionada y probada, sin incluir ayudas de albañilería.

**02.01.08** ud DEPÓSITO DE EXPANDIÓN 18 l (26/10/2010)
1 ud × 178 = 178.00
Suministro e instalación de vaso de expansión cerrado, especial para aplicaciones de energía solar térmica, incluso manómetro y elementos de montaje y conexión necesarios para su correcto funcionamiento. Totalmente montado, conexionado y probado, sin incluir ayudas de albañilería.

**02.01.09** ud PUNTO DE LLENADO, VACIADO Y VÁLVULA DE SEGURIDAD (26/10/2010)
1 ud × 158 = 158.00
PUNTO DE LLENADO
Suministro e instalación de punto de llenado de red de distribución de agua para sistema de calefacción formado por 5 m de tubo de cobre rígido con pared de 1 mm de espesor y 20/22 mm de diámetro, colocada superficialmente, con aislamiento mediante coquilla flexible de espuma elastomérica, válvulas de corte, filtro retenedor de residuos, contador de agua y válvula de retención. Incluso p/p de elementos de montaje, codos, tes, manguitos y demás accesorios necesarios para su correcto funcionamiento. Totalmente montado, conexionado y probado.
PUNTO DE VACIADO
Suministro e instalación de punto de vaciado de red de distribución de agua para sistema de calefacción formado por 5 m de tubo de cobre rígido con pared de 1 mm de espesor y 20/22 mm de diámetro, colocada superficialmente y válvula de corte. Incluso p/p de elementos de montaje, codos, tes, manguitos y demás accesorios necesarios para su correcto funcionamiento. Totalmente montado, conexionado y probado, sin incluir ayudas de albañilería.
VÁLVULA DE SEGURIDAD
Suministro e instalación de válvula de seguridad, de latón, con rosca de 1/2" de diámetro, tarada a 6 bar de presión; incluso elementos de montaje y demás accesorios necesarios para su correcto funcionamiento. Totalmente montada, conexionada y probada.

**02.01.03** ud CENTRALITA SOLAR (26/10/2010)
1 ud × 572 = 572.00
Suministro e instalación de centralita de control de tipo diferencial para 2 aplicaciones, para sistema de captación solar térmica, Isocontrol Plus "ISOFOTÓN", con entradas para 4 sondas de temperatura Pt1000, salidas para 2 relés semiconductores y pantalla de monitorización, para funcionamiento manual o automático, apagado programable, selección entre 9 sistemas base, refrigeración de captadores, limitación de la temperaturas máximas en el acumulador y en el captador, contador calorífico, dispositivo antihielo, reloj horario y aviso de fallos, incluso fusible de recambio, condensador, tornillos, clavijas y 3 sondas de temperatura. Totalmente montado, conexionado y probado.

| Código | Ud | Descripción | Cantidad | Precio | Importe |
|---|---|---|---|---|---|
| 02.01.10 | PA | AYUDAS ALBAÑILERÍA A INSTALACIÓN ACS SOLAR (26/10/2010) | 1 | 352 | 352.00 |

**02.01.11** ud DISIPADOR DE CALOR 4 kW (27/10/2010)
1 ud × 621 = 621.00
Kit de disipación de energía por gravedad para evitar el sobrecalentamiento. Marca ESCOSOL modelo DISIP-6 de 4 kW. Totalmente montado en labatería de colectores.

## A05 CLIMATIZACIÓN (26/10/2010)
Importe: 60026.33

**02.02.01** ud BANCADA DE HORMIGÓN PARA UNIDAD EXTERIOR DE CLIMATIZACIÓN (08/08/2011)
1 ud × 210 = 210.00
Bancada para el apoyo de los equipos de cubierta de 5,5 m² de superficie aproximada, consistente en la ejecución de una losa de 10 cm de espesor en hormigón HA-25/B/12/IIa armado con mallazo intermedio de acero de barras de 6 mm de diámetro con un paso de 15x15 cm. La losa se apoyará sobre el geotextil que protege la lámina impermeabilizante de cubierta, dejando un panel de poliestireno >3 cm de espesor como elemento separador entre el geotextil y la losa de bancada. Totalmente ejecutada.

**02.02.02** ud UNIDAD EXTERIOR DAIKIN VRV 30 CV RXYQ30P7 (15/11/2011)
1 ud × 23658 = 23658.00
- Acondicionador condensado por aire, con sistema de Volumen Variable de Refrigerante (V.R.V.III), sistema Bomba de Calor Aire-Aire Inverter, modelo: RXYQ30P7, capaz de producir una potencia frigorífica de 84.000 W, y una potencia calorífica de 94.500 W, equipado con control de capacidad de funcionamiento de 10 etapas de capacidad de dos compresores scroll control de capacidad, un ventilador axial, una batería que actuará como evaporador o condensador en función del requerimiento de funcionamiento en calor o frío, sistema de control automático pi Multivariable para la detección de la presión del refrigerante y la temperatura del ambiente en una secuencia determinada, sistema de control de capacidad de los intercambiadores de calor, sistema Pid (derivación integral proporcional) para el control de aceite que dirige el volumen refrigerante para su subida o retención en los tubos y mecanismo de estabilización de flujo de refrigerante para evitar corrientes de refrigerante causadas por la diferencia de nivel entre las unidades interiores de un mismo sistema, equipo de función de verificación de error de cableado automática, que puede detectar errores en los sistemas de cableado y de tubería, incluso carga de todo el circuito con gas R-410-a, conexiones frigorífica y eléctrica entre unidad exterior y unidad interior, material complementario y piezas especiales, puesta en marcha, realizado según I.T.I.C.,

**02.02.03** ud UNIDAD INTERIOR TIPO CASETE DAIKIN FXFQ100P9 + PANEL BYCQ (08/08/2011)
1 ud × 1905 = 1905.00
Climatizadora para el tratamiento del aire instalado en techo, tipo CASSETTE modelo: FXFQ100P, panel decorativo, modelo: BYCQ140C, marca: DAIKIN, incluyendo colocación, carga de todo el circuito con gas R-410-a, conexiones frigorífica y eléctrica entre unidad exterior y unidad interior, material complementario y piezas especiales, puesta en marcha, realizado según I.T.I.C.

**02.02.04** ud UNIDAD INTERIOR TIPO CASETE DAIKIN FXFQ63P9 + PANEL BYCQ (08/08/2011)
9 ud × 1506 = 13554.00
Climatizadora para el tratamiento del aire instalado en techo, tipo CASSETTE modelo: FXFQ63P, panel decorativo, modelo: BYCQ140C, marca: DAIKIN, incluyendo colocación, carga de todo el circuito con gas R-410-a, conexiones frigorífica y eléctrica entre unidad exterior y unidad interior, material complementario y piezas especiales, puesta en marcha, realizado según I.T.I.C.

**02.02.05** ud UNIDAD INTERIOR TIPO CASETE DAIKIN FXZQ15M9 + PANEL BYFQ60B (08/08/2011)
1 ud × 1152 = 1152.00
Climatizadora para el tratamiento del aire instalado en techo, tipo CASSETTE modelo: FXFQ50P, panel decorativo, modelo: BYCQ140C, marca: DAIKIN, incluyendo colocación, carga de todo el circuito con gas R-410-a, conexiones frigorífica y eléctrica entre unidad exterior y unidad interior, material complementario y piezas especiales, puesta en marcha, realizado según I.T.I.C.

**02.02.06** ud UNIDAD INTERIOR TIPO CASETE DAIKIN FXZQ20M9 + PANEL BYFQ60B (08/08/2011)
2 ud × 1100 = 2200.00
Climatizadora para el tratamiento del aire instalado en techo, tipo CASSETTE modelo: FXFQ20P, panel decorativo, modelo: BYCQ140C, marca: DAIKIN, incluyendo colocación, carga de todo el circuito con gas R-410-a, conexiones frigorífica y eléctrica entre unidad exterior y unidad interior, material complementario y piezas especiales, puesta en marcha, realizado según I.T.I.C.

**02.02.07** ud UNIDAD INTERIOR TIPO CONDUCTOS DAIKIN FXMQ250MA (08/08/2011)
1 ud × 3356 = 3356.00
Climatizadora para el tratamiento del aire instalado en techo, tipo
horizontal de conductos modelo: FXSQ125M, marca: DAIKIN, incluyendo
colocación, carga de todo el circuito con gas R-410-a, conexiones frigorífica
y eléctrica entre unidad exterior y unidad interior, material complementario y
piezas especiales, puesta en marcha, realizado según I.T.I.C.

**02.02.08** ud TERMOSTATO Y CONTROL DAIKIN BRC1D52 (08/08/2011)
14 ud × 56 = 784.00
Control de temperatura, verano /invierno, ventilación o deshumectación,
selector de velocidad, display de cristal líquido para indicación de las
funciones de las unidades y código de avería,modelo: BRC1C52, marca:
DAIKIN, conexionado e instalación realizada según I.T.I.C

**02.02.09** m² CONDUCTO DE FIBRA CLIMAVER NETO (26/10/2010)
123 m² × 25.21 = 3100.83
Suministro e instalación de red de conductos de distribución de aire para climatización, constituida por conductos de panel rígido de alta densidad de lana de vidrio Climaver A2 Neto "ISOVER", según UNE-EN 13162, revestido por aluminio reforzado por el exterior y tejido NETO por el interior, de 25 mm de espesor, para la formación de conductos autoportantes para la distribución de aire en climatización, resistencia térmica 0,75 (m²K)/W, conductividad térmica 0,032 W/(mK). Incluso embocaduras, derivaciones, accesorios de montaje, elementos de fijación y piezas especiales. Totalmente montada, conexionada y probada, sin incluir ayudas de albañilería.

**02.02.10** ml CONDUCTO DE ALUMINIO FLEXIBLE (26/10/2010)
25 ml × 16.7 = 417.50
Suministro e instalación de red de tubos flexibles de distribución de aire para climatización, constituida por tubo flexible de 305 mm de diámetro, formado por un tubo interior obtenido como resultado de enrollar en hélice, con espiral de alambre, bandas de aluminio y poliéster, aislado con un fieltro de lana de vidrio de 20 mm de espesor y recubierto exteriormente por una manga de poliéster y aluminio reforzado; incluso cinta de aluminio y elementos de fijación con una separación máxima de 1,50 m. Totalmente montada, conexionada y probada.

**02.02.11** ud DIFUSOR ROTACIONAL TROX TDV-400 CON PLÉNUM (08/08/2011)
12 ud × 269 = 3228.00
Suministro y montaje de difusor rotacional con deflectores orientables y placa frontal cuadrada, de chapa de acero galvanizado, TDV-SA-Q-Z-H-M/400/0/0/P1 "TROX", con compuerta de regulación, pintado en color a elegir de la carta RAL, con deflectores de plástico color negro RAL 9005, con plenum de conexión horizontal de chapa de acero galvanizado. Incluso accesorios de montaje y elementos de fijación. Totalmente montado

**02.02.13** PA INSTALACIÓN TUBERÍA DE REFRIGERANTE (08/08/2011)
1 PA × 2854 = 2854.00
Canalización para fluido frigorigeno en instalación VRV, en montaje superficie en interior y exterior, constituida por tubería de cobre deshidratado según NORMA EN-12735-1 de 28,60- 19,1- 15,9- 12,7- 9,5- 6,4 mm., dim.ext. 1 3/8”-1 1/8”- 3/4”- 5/8”- 1/2”-3/8”- 1/4”- 0,8- 1 mm. de espesor, calorifugada con coquilla elastomera de caucho/vinillo de coef. Cond. term. 0,028 W/Mº, a 20º de 12 mm. diámetro interior y 13 mm. de espesor, tubos unidos mediante manguitos y soldadura con varilla de aleación con 30% de plata, p.p. de piezas especiales, pasamuros y elementos de sujección, pequeño material, construida según I.T.I.C. y M.I.I.F

**02.02.14** ud DESAGÜE DE CONDENSADOS (26/10/2010)
14 ud × 42 = 588.00
Desagüe de unidades interiores realizado con tubo de PVC hasta red saneamiento.

**02.02.15** ud JUNTAS REFNET VRV DAIKIN (08/08/2011)
13 ud × 146 = 1898.00
Juntas Refnet KHRQ22M20T a KHRQ22M75T , marca: DAIKIN, para instalación a dos tubos, incluso montaje y p.p. accesorios, material complementario y piezas especiales, medida la unidad instalada.

| Código | Ud | Descripción | Cantidad | Precio | Importe |
|---|---|---|---|---|---|
| 02.02.16 | PA | AYUDAS ALBAÑILERÍA A INSTALACIÓN DE CLIMATIZACIÓN (08/08/2011) | 1 | 951 | 951.00 |

**02.02.12** ud REJILLA DE RETORNO 600X450 (09/08/2011)
2 ud × 85 = 170.00
Suministro y montaje de rejilla de retorno, con retícula fija de aluminio extruido y marco perimetral de chapa galvanizada, pintado en color a elegir de la carta RAL, de 600x450 mm, preparada para montaje directo sobre los perfiles soporte del falso techo, montada en falso techo y conectada a conducto de fibra. Incluso accesorios de montaje y elementos de fijación. Totalmente montada

## A06 VENTILACIÓN (26/10/2010)
Importe: 21179.16

**02.03.01** ud RECUPERADOR DE CALOR S&P CADT-D 56 CH BP DP25 F7/F9 (15/11/2011)
1 ud × 2300 = 2300.00
Suministro e instalación de recuperador de calor estático aire-aire para instalación en intemperie, con intercambiador de flujo cruzado y by-pass, caudal máximo de 5.600 m³/h, eficiencia sensible 52,5%, dimensiones 1.550x1.200x855 mm y nivel de presión sonora de 52 dBA en campo libre a 1,5 m, SOLER & PALAU CADT-D 56 CH BP DP25 F7/F9. Con caja de acero galvanizado y plastificado, color marfil, con aislamiento, clase B según UNE 23727, soportes antivibratorios, embocaduras de 450 mm de diámetro con junta estanca y filtros F7/F9 según RITE para la aportación de aire (eficiencia filtración >80%) y filtro G4 para la extracción de aire (eficiencia>90%), 2 ventiladores centrífugos de doble oído de accionamiento directo con motores eléctricos trifafásicos de 1.500 W cada uno, aislamiento F, protección IP 20, caja de bornes externa con protección IP 55, bypass externo. Incorpora microprocesador para controlar el by-pass e indicar el estado de los filtro. Incluso tejado anti lluvia TPP-DI/DC-H 30 BP y tomas para admisión y descarga APC-450. Totalmente montado probado y funcionando.

**02.03.02** ud IMPULSORES PARA AULAS (27/10/2010)
10 ud × 325.73 = 3257.30
Impulsor de aire axial para la renovación del aire de las aulas según RITE. Marca Soler & Palau modelo TD-800/200 ECOWATT para trasegar un caudal de 900 m³/h a 100 Pa. Ventilador helicocentrífugos de bajo perfil, con rodamientos a bolas y motor brushless de corriente continua, de alto rendimiento y bajo consumo, regulable de forma lineal. Fabricados en material plástico, con caja de bornes externa, cuerpo activo desmontable y motor con alimentación 90/260V-50/60Hz,IP44, regulable del 10% hasta el 100%. Totalmente conexionado embocado a conductos, fijado, probado y funcioando.

**02.03.03** ud CONTROL DE VENTILACIÓN DE AULA MEDIANTE SENSOR DE PRESENCIA (27/10/2010)
10 ud × 254 = 2540.00
Siste para el control automático e individual del sistema de renovación de aire de cada una de las aulas mediante sensor de presencia Soler & Palau S&P CPFL-E + módulo de control BEAS. El sistema actuará como elemento de control del sistema de renovación de aire de cada aula de forma indeoendiente. El detector de presencia enviará la señal al controlador el cual actuará sobre el imulsor ECOWATT. Totalmente instalado, cableado y conexionado, incluso parte proporcional de cableado y pequeño material. Probado y funcionando en cada aula.

**02.03.04** ud SENSOR DE CO2 CON DISPLAY (09/08/2011)
1 ud × 787 = 787.00
Sensor de CO2, de humedad relativa y temperatura para ambiente, con display, que permite el control de la ventilación del local donde se instala, en función de la concentración de CO2, de la humedad relativa o de la temperatura. Marca Soler & Palau, modelo SCHT-AD

**02.03.05** ud CONTROLADOR DEL RECUPERADOR (ECOWATT) (27/10/2010)
1 ud × 394 = 394.00
Control del sistema de renovación de aire mediante controlador marca Soler & Palau modelo CONTROL ECOWATT. Elemento de control para sistemas de ventilación bajo demanda en edificios públicos, comerciales y residenciales que modifica automáticamente la velocidad del ventilador para adecuarse a las necesidades definidas en el sistema y que se miden mediante sensores. Totalmente instalado, conexionado y funcionado. Incluso parte proporcional de cableado y pequeño material.

**02.03.07** ml CONDUCTO D=450 mm AISLADO (26/10/2010)
12 ml × 198 = 2376.00
Suministro e instalación de conducto circular que comunica el recuperador con las rejillas de aspiración y descarga del aire del interior del edifcio, para su instalación en la cubierta del edificio (intemperie) aislado y protegido con aluminio de 0,6 mm de espesor. Consiste en:
- Conducto circular de pared simple helicoidal de acero galvanizado, de 450 mm de diámetro y 0,7 mm de espesor, con refuerzos, suministrado en tramos de 3 ó 5 m, para instalaciones de ventilación y climatización. Incluso accesorios de montaje y elementos de fijación. Totalmente montado, conexionado y probado.
- Suministro y colocación de aislamiento termoacústico exterior para conducto metálico circular, realizado con fieltro aislante de lana de roca volcánica, Fieltro 128 "ROCKWOOL", revestido por una de sus caras con un complejo de aluminio que actúa como barrera de vapor, de 50 mm de espesor, resistencia térmica 1,28 (m²K)/W, conductividad térmica 0,039 W/(mK), sellado y fijado con cinta de aluminio. Incluso p/p de cortes.
- Chapa de aluminio de 0,6 mm de espesor para la protección, colocada, bordeada, solapada y remachada, para recubrimiento de tuberías previamente aisladas.
Incluso accesorios de montaje y elementos de fijación sobre la cubierta. Totalmente montado, embocado, conexionado y probado.

**02.03.08** ud SILENCIADOR PARA DONDUCTO D=450 mm (26/10/2010)
2 ud × 605 = 1210.00
Atenuador acústico para montar en la aspiración y la descarga. Marca Soler & Palau modelo SIL-450. Totalmente instalado en la cubierta.

**02.03.09** ud REJILLA 800x600 mm (27/10/2010)
2 ud × 152 = 304.00
Suministro y montaje de rejilla de retorno, con retícula fija de aluminio extruido y marco perimetral de chapa galvanizada, pintado en color a elegir de la carta RAL, de 600x600 mm, preparada para montaje directo sobre los perfiles soporte del falso techo, montada en falso techo. Incluso accesorios de montaje y elementos de fijación. Totalmente montada

**02.03.10** ud REJILLA 500x300 mm (15/11/2011)
44 ud × 52.6 = 2314.40
Suministro y montaje de rejilla de impulsión o retorno, con lamas horizontales inclinadas de aluminio extruido y marco perimetral de chapa galvanizada, pintado en color a elegir de la carta RAL, de 500x300, preparada para montaje directo sobre los perfiles soporte del falso techo, conducto o pared. Incluso accesorios de montaje y elementos de fijación. Totalmente montada.

**02.03.11** ml CONDUCTO ALUMINIO FLEXIBLE D=200 mm (26/10/2010)
130 ml × 13.13 = 1706.90
Suministro e instalación de red de tubos flexibles de distribución de aire para climatización, constituida por tubo flexible de 203 mm de diámetro, formado por un tubo interior obtenido como resultado de enrollar en hélice, con espiral de alambre, bandas de aluminio y poliéster, aislado con un fieltro de lana de vidrio de 20 mm de espesor y recubierto exteriormente por una manga de poliéster y aluminio reforzado; incluso cinta de aluminio y elementos de fijación con una separación máxima de 1,50 m. Totalmente montada, conexionada y probada.

| Código | Ud | Descripción | Cantidad | Precio | Importe |
|---|---|---|---|---|---|
| 02.03.19 | PA | AYUDAS ALBAÑILERÍA INSTALACIÓN DE VENTILACIÓN (15/11/2011) | 1 | 865 | 865.00 |

**02.03.06** ud CONVERTIDOR DE FRECUENCIA (15/11/2011)
1 ud × 1050 = 1050.00
Variador de frecuencia para controlar la velocidad de motores. Marca Soler & Palau modelo VFTM-TRI-5,5. Totalmente instalado, conexionado y funcionado. Incluso parte proporcional de cableado y pequeño material.

**02.03.12** ud EXTRACTOR DE BAÑO S&P SILENT-200 CHZ DESIGN-3C (09/08/2011)
8 ud × 123 = 984.00
Suministro e instalación de extractor helicoidales de bajo nivel sonoro marca S&P modelo SILENT-200 CHZ DESIGN-3C, compuerta antirretorno incorporada, luz piloto de funcionamiento, motor 230V-50Hz con rodamientos a bolas, montado sobre silent-blocks, IP45, Clase II, con protector térmico, para trabajar a temperaturas de hasta 40ºC. Totalmente conexionado embocado a conductos, fijado, probado y funcioando.

**02.03.13** ud EXTRACTOR DE BAÑO S&P SILENT-300 CHZ (09/08/2011)
1 ud × 146 = 146.00
Suministro e instalación de extractor helicoidales de bajo nivel sonoro marca S&P modelo SILENT-300 CHZ, compuerta antirretorno incorporada, luz piloto de funcionamiento, motor 230V-50Hz con rodamientos a bolas, montado sobre silent-blocks, IP45, Clase II, con protector térmico, para trabajar a temperaturas de hasta 40ºC. Totalmente conexionado embocado a conductos, fijado, probado y funcioando.

**02.03.14** ml CONDUCTO ALUMINIO FLEXIBLE D=125 mm (05/08/2011)
56 ml × 9.58 = 536.48
Suministro e instalación de red de tubos flexibles de distribución de aire para climatización, constituida por tubo flexible de 125 mm de diámetro, formado por un tubo interior obtenido como resultado de enrollar en hélice, con espiral de alambre, bandas de aluminio y poliéster, aislado con un fieltro de lana de vidrio de 20 mm de espesor y recubierto exteriormente por una manga de poliéster y aluminio reforzado; incluso cinta de aluminio y elementos de fijación con una separación máxima de 1,50 m. Totalmente montada, conexionada y probada.

**02.03.15** ml CONDUCTO ALUMINIO FLEXIBLE D=150 mm (05/08/2011)
8 ml × 11.51 = 92.08
Suministro e instalación de red de tubos flexibles de distribución de aire para climatización, constituida por tubo flexible de 150 mm de diámetro, formado por un tubo interior obtenido como resultado de enrollar en hélice, con espiral de alambre, bandas de aluminio y poliéster, aislado con un fieltro de lana de vidrio de 20 mm de espesor y recubierto exteriormente por una manga de poliéster y aluminio reforzado; incluso cinta de aluminio y elementos de fijación con una separación máxima de 1,50 m. Totalmente montada, conexionada y probada.

**02.03.16** ud REJILLA EXTERIOR DE ALUMINIO S&P GRA-125 (09/08/2011)
8 ud × 12 = 96.00
Rejilla de aluminio lacado para su instalación en exteriores. Totalmente montada y embocada.

**02.03.17** ud REJILLA EXTERIOR DE ALUMINIO S&P GRA-160 (09/08/2011)
1 ud × 15 = 15.00
Rejilla de aluminio lacado para su instalación en exteriores. Totalmente montada y embocada.

**02.03.18** ud BANCADA DE HORMIGÓN PARA RECUPERADOR DE CALOR (08/08/2011)
1 ud × 205 = 205.00
Bancada para el apoyo de los equipos de cubierta de 2,50x2,00 m, consistente en la ejecución de una losa de 10 cm de espesor en hormigón HA-25/B/12/IIa armado con mallazo intermedio de acero de barras de 6 mm de diámetro con un paso de 15x15 cm. La losa se apoyará sobre el geotextil que protege la lámina impermeabilizante de cubierta, dejando un panel de poliestireno >3 cm de espesor como elemento separador entre el geotextil y la losa de bancada. Totalmente ejecutada.

## A07 ELECTRICIDAD E ILUMINACIÓN (04/05/2009)
Importe: 51829.15

### A07.10 ELECTRICIDAD (04/05/2009)
Importe: 27230.54

**06.04** UD ARQUETA A1 ENDESA + TAPA D400 (28/10/2010)
2 UD × 289.8 = 579.60
Ud. Suministro y montaje de arqueta de conexión eléctrica, prefabricada de hormigón, sin fondo, registrable, troncopiramidal, tipo A-1 según ENDESA, de 90,5x81,5x80 cm de medidas interiores y 62,5x53,5 cm en la boca, con paredes rebajadas para la entrada de hasta 2 tubos por cara de diámetro exterior máximo de 205 mm, capaz de soportar una carga de 400 kN, según norma ONSE 01.01-16B, con marco y tapa de fundición tipo D400 según UNE EN 124 marca COFUNCO, de 72x62x2,4 cm, para arqueta de conexión eléctrica tipo A-1, capaz de soportar una carga de 125 kN, según norma ONSE 01.01-14C. Incluso excavación manual y relleno del trasdós con material granular, conexiones de tubos y remates. Completamente terminada. Incluye lecho de grava.

**EX.10** UD CAJA GRAL. PROTECCIÓN CGP-7/250 + FUSIBLES (28/10/2010)
1 UD × 225.87 = 225.87
Ud. Caja general de protección tipo CGP-7/250 según ENDESA (GE NNL010 o posterior), en envolvente constituida por puerta y cuba fabricadas en poliéster reforzado con fibra de vidrio, color RAL 7035, resistente al calor anormal y al fuego según UNE EN 60695-2-1. Grado de protección IP41 para CGP con salidas en parte superior e IP43 para las CGP con entrada y salida inferior, según UNE 20 324. Clase térmica A según UNE 21 305. Grado de protección contra impactos mecánicos externos, IK09 según UNE EN 50102. Tapa con sistema de autoventilación para evitar condensaciones sin reducir el grado de protección indicado. Cierre de tornillo triangular normalizado, de 11 mm de lado, imperdible y precintable. Ángulo de apertura de la puerta superior a 90º ( en caso de CGP con puerta mediante bisagras). Bases cortocircuitos fusibles de cuchilla según Norma Endesa GE NNL011. Cortacircuitos de cápsulas cilíndricas Norma UNE EN 60269-2. Dimensiones. Serán las menores que resulten de superar satisfactoriamente todos los ensayos, deben admitir terminales de pala de las conexiones de entrada y salida de 240 mm2 para 160, 250 y 400 A. Tensión asignada de 500 V. Intensidades asignadas de 63, 100, 160 y 250A. La conexión del neutro llevará incorporado un borne auxiliar, que permita la conexión a tierra, con una capacidad de 6 a 50 mm . Cuando la acometida sea subterránea se instalará siempre en un nicho en pared, cerrado con una puerta metálica, con grado de protección IK 10 según UNE EN 50 102, protegida contra la corrosión, disponiendo de una cerradura de llave triangular normalizada por ENDESA y cumpliendo lo especificado en el documento ONSE-E.M.01.03. Incluye puerta metálica y fusibles. Incluso ayudas de albañilería para formación de monolito, nicho, recibido de puerta, etc.

**EX.20** UD EQUIPO DE MEDIDA BT P>15 kW (28/10/2010)
1 UD × 480.94 = 480.94
Ud. Equipo de medida en BT para suministro mayor que 15 kW según NNPP de ENDESA, formado por envolvente de poliéster con fibra de vidrio reforzado, tipo SUPERINTER SI 107T, con herraje de candado, regleta de verificación normalizada por ENDESA, placa troquelada para contador electrónico, borne de tierra, puente transformadores intensidad, prensaestopas para entrada y salida de cables, Mirilla para lectura de contador, tornillería de conexión de acero inoxidable, cableado con conductores de cobre rígido, clase 5 de 4 mm2 para la conexión del circuito de intensidad, 1,5 mm2 para el de tensión y 1,5 mm2 para auxiliares, placa de policarbonato protegiendo los transformadores. Incluye transformadores de intensidad 100/5, puerta metálica, ayudas de albañilería, etc.

**E.06.02.1** Ml DERIVACIÓN INDIVIDUAL RZ1-K (AS) 70 mm² (3L+N+PE) (28/10/2010)
25 Ml × 38.8 = 970.00
Ud. de suministro e instalación de derivación individual, que enlaza la caja general de protección y medida con el cuadro general, bajo tubo enterrado Ø140, formada por cable tipo RZ1-K(AS) marca PIRELLI con conductores de cobre de 4x(1x70) + 35xTT mm2 de sección, tres de fase y uno de neutro, unipolares y aislados, siendo su tensión asignada de 0,6/1 kV. Totalmente montada, conexionada y probada.

**E.06.04** Ud CUADRO GENERAL (04/05/2009)
1 Ud × 1 = 1.00
Ud. Cuadro de mando y protección con dotación según esquema unifilar correspondiente, incluyendo además envolvente de chapa lacada IP 44, embarrados, cableados, regletas de conexión, puestas a tierra, central de análisis de redes digital (amperímetro, voltímetro, factor de potencia...), seccionador general manual en carga, pulsadores, relés, contactores, rotulado, marcado y señalizado adecuadamente. Previsión de conexión de sistema de compensación de reactiva. Totalmente instalado y funcionando. Incluye protección contra sobre tensiones, permanentes y transitorias.

**E.06.07** Ud CUADRO DE COCINA (04/05/2009)
1 Ud × 1 = 1.00
Ud. Cuadro de mando y protección con dotación según esquema unifilar correspondiente, incluyendo además envolvente de chapa lacada IP 44, embarrados, cableados, regletas de conexión, puestas a tierra, pulsadores, relés, contactores, rotulado, marcado y señalizado adecuadamente. Totalmente instalado y funcionando.

**E.06.11.01** Ud CUADRO DE TELECOMUNICACIONES (04/05/2009)
1 Ud × 1 = 1.00
Ud. Cuadro de mando y protección con dotación según esquema unifilar correspondiente, incluyendo además envolvente de chapa lacada IP 44, embarrados, cableados, regletas de conexión, puestas a tierra, pulsadores, relés, contactores, rotulado, marcado y señalizado adecuadamente. Totalmente instalado y funcionando.

**E.06.11.02** Ud CUADRO DE HVAC (04/05/2009)
1 Ud × 1 = 1.00
Ud. Cuadro de mando y protección con dotación según esquema unifilar correspondiente, incluyendo además envolvente de chapa lacada IP 44, embarrados, cableados, regletas de conexión, puestas a tierra, pulsadores, relés, contactores, rotulado, marcado y señalizado adecuadamente. Totalmente instalado y funcionando.

**E.06.11.03** Ud CUADRO DE ACS (04/05/2009)
1 Ud × 1 = 1.00
Ud. Cuadro de mando y protección con dotación según esquema unifilar correspondiente, incluyendo además envolvente de chapa lacada IP 44, embarrados, cableados, regletas de conexión, puestas a tierra, pulsadores, relés, contactores, rotulado, marcado y señalizado adecuadamente. Totalmente instalado y funcionando.

**E.06.16.01** UD CIRCUITO ES07Z1-K(AS) 3x1,5 mm² TUBO CORRUGADO (28/10/2010)
20 UD × 90.12 = 1802.40
Ud. Circuito eléctrico de hasta 40 m de trazado, realizado con tubo PVC corrugado de D=20mm y conductores de cobre unipolares aislados para una tensión nominal de 750 V tipo ES07Z1-K(AS), no propagador de llama y con emisión de humos y opacidad reducida, y sección 3x1,5 mm2., en sistema monofásico, (activo, neutro y protección), incluido p./p. de cajas de registro, de derivación y regletas de conexión. Incluye tendido de cables en su interior, cajas de derivación con tapas y regletas de conexión, replanteo y trazado, colocación y fijación de conductos. Conexionado de tubos y accesorios. Tendido y conexionado de cables. Parte proporcional de andamiajes y medios auxiliares.

**E.06.16.04** UD CIRCUITO ES07Z1-K(AS) 3x2,5 mm² TUBO CORRUGADO (28/10/2010)
42 UD × 105.58 = 4434.36
Ud. Circuito eléctrico de hasta 40 m de trazado, realizado con tubo PVC corrugado de D=20mm y conductores de cobre unipolares aislados para una tensión nominal de 750 V tipo ES07Z1-K(AS), no propagador de llama y con emisión de humos y opacidad reducida, y sección 3x2,5 mm2., en sistema monofásico, (activo, neutro y protección), incluido p./p. de cajas de registro, de derivación y regletas de conexión. Incluye tendido de cables en su interior, cajas de derivación con tapas y regletas de conexión, replanteo y trazado, colocación y fijación de conductos. Conexionado de tubos y accesorios. Tendido y conexionado de cables. Parte proporcional de andamiajes y medios auxiliares.

**E.06.16.05** UD CIRCUITO ES07Z1-K(AS) 5x2,5 mm² TUBO CORRUGADO (28/10/2010)
3 UD × 120.25 = 360.75
Ud. Circuito eléctrico de hasta 40 m de trazado,
realizado con tubo PVC corrugado de D=25mm y conductores de cobre unipolares aislados para una tensión nominal de 750 V tipo ES07Z1-K(AS), no propagador de llama y con emisión de humos y opacidad reducida, y sección 5x2,5 mm2., en sistema trifásico, (activo, neutro y protección), incluido p./p. de cajas de registro, de derivación y regletas de conexión. Incluye tendido de cables en su interior, cajas de derivación con tapas y regletas de conexión, replanteo y trazado, colocación y fijación de conductos. Conexionado de tubos y accesorios. Tendido y conexionado de cables. Parte proporcional de andamiajes y medios auxiliares.

**E.06.16.1.45** UD CIRCUITO RZ1-K(AS) 3x2,5 mm² TUBO RÍGIDO (28/10/2010)
6 UD × 160.14 = 960.84
Ud. Circuito eléctrico de hasta 40 m de trazado, realizado con tubo PVC rígido curvable en caliente en montaje superficial de D=32mm y conductores de cobre unipolares aislados para una tensión nominal de 1.000 V tipo RZ1, no propagador de llama y con emisión de humos y opacidad reducida, y sección 3x2,5 mm2., en sistema monofásico, (activos, neutro y protección), incluido p./p. de cajas de registro, de derivación y regletas de conexión. Incluye tendido de cables en su interior, cajas de derivación con tapas y regletas de conexión, replanteo y trazado, colocación y fijación de conductos. Conexionado de tubos y accesorios. Tendido y conexionado de cables. Parte proporcional de andamiajes y medios auxiliares.

**E.06.16.A.21** UD CIRCUITO RZ1-K(AS) 5x2,5 mm² TUBO RÍGIDO (28/10/2010)
1 UD × 240.58 = 240.58
Ud. Circuito eléctrico de hasta 40 m de trazado,
realizado con tubo PVC rígido curvable en caliente en montaje superficial de D=32mm y conductores de cobre unipolares aislados para una tensión nominal de 1.000 V tipo RZ1, no propagador de llama y con emisión de humos y opacidad reducida, y sección 5x2,5 mm2., en sistema trifásico, (activos, neutro y protección), incluido p./p. de cajas de registro, de derivación y regletas de conexión. Incluye tendido de cables en su interior, cajas de derivación con tapas y regletas de conexión, replanteo y trazado, colocación y fijación de conductos. Conexionado de tubos y accesorios. Tendido y conexionado de cables. Parte proporcional de andamiajes y medios auxiliares.

**E.06.16.03** UD CIRCUITO RZ1-K(AS) 5x6 mm² TUBO RÍGIDO (28/10/2010)
4 UD × 289.44 = 1157.76
Ud. Circuito eléctrico de hasta 40 m de trazado, realizado con tubo PVC rígido curvable en caliente en montaje superficial de D=32mm y conductores de cobre unipolares aislados para una tensión nominal de 1.000 V tipo RZ1, no propagador de llama y con emisión de humos y opacidad reducida, y sección 5x6 mm2., en sistema trifásico, (activos, neutro y protección), incluido p./p. de cajas de registro, de derivación y regletas de conexión. Incluye tendido de cables en su interior, cajas de derivación con tapas y regletas de conexión, replanteo y trazado, colocación y fijación de conductos. Conexionado de tubos y accesorios. Tendido y conexionado de cables. Parte proporcional de andamiajes y medios auxiliares.

**E.06.16.03.1** UD CIRCUITO RZ1-K(AS) 5x10 mm² TUBO RÍGIDO (28/10/2010)
3 UD × 325.4 = 976.20
Ud. Circuito eléctrico de hasta 40 m de trazado, realizado con tubo PVC rígido curvable en caliente en montaje superficial de D=32mm y conductores de cobre unipolares aislados para una tensión nominal de 1.000 V tipo RZ1, no propagador de llama y con emisión de humos y opacidad reducida, y sección 5x10 mm2., en sistema trifásico, (activos, neutro y protección), incluido p./p. de cajas de registro, de derivación y regletas de conexión. Incluye tendido de cables en su interior, cajas de derivación con tapas y regletas de conexión, replanteo y trazado, colocación y fijación de conductos. Conexionado de tubos y accesorios. Tendido y conexionado de cables. Parte proporcional de andamiajes y medios auxiliares.

**E.06.16.03.2** UD CIRCUITO RZ1-K(AS) 5x16 mm² TUBO RÍGIDO (28/10/2010)
2 UD × 402.58 = 805.16
Ud. Circuito eléctrico realizado con tubo PVC rígido curvable en caliente en montaje superficial de D=50mm y conductores de cobre unipolares aislados para una tensión nominal de 1.000 V tipo RZ1, no propagador de llama y con emisión de humos y opacidad reducida, y sección 5x16 mm2., en sistema trifásico, (activos, neutro y protección), incluido p./p. de cajas de registro, de derivación y regletas de conexión. Incluye tendido de cables en su interior, cajas de derivación con tapas y regletas de conexión, replanteo y trazado, colocación y fijación de conductos. Conexionado de tubos y accesorios. Tendido y conexionado de cables. Parte proporcional de andamiajes y medios auxiliares.

**E.06.16.03.3** UD CIRCUITO RZ1-K(AS) 3x25+1x16+1x16 mm² TUBO RÍGIDO (28/10/2010)
2 UD × 402.58 = 805.16
Ud. Circuito eléctrico realizado con tubo PVC rígido curvable en caliente en montaje superficial de D=63mm y conductores de cobre unipolares aislados para una tensión nominal de 1.000 V tipo RZ1, no propagador de llama y con emisión de humos y opacidad reducida, y sección 3,5x25+TT mm2., en sistema trifásico, (activos, neutro y protección), incluido p./p. de cajas de registro, de derivación y regletas de conexión. Incluye tendido de cables en su interior, cajas de derivación con tapas y regletas de conexión, replanteo y trazado, colocación y fijación de conductos. Conexionado de tubos y accesorios. Tendido y conexionado de cables. Parte proporcional de andamiajes y medios auxiliares.

**E.06.17** Ud PUNTO LUZ SENCILLO (28/10/2010)
6 Ud × 15.5 = 93.00
Ud.Punto luz sencillo realizado en tubo PVC corrugado de D=13/gp. y conductor de cobre unipolar aislados para una tensión nominal de 750 V. y sección 1,5 mm2, incluiido, caja registro, caja mecanismo universal con tornillo, interruptor unipolar y marco respectivo, totalmente montado e instalado.

**09.16** UD PUNTO LUZ DETECTOR DE PRESENCIA (28/10/2010)
1 UD × 44.5 = 44.50
Ud. Punto de luz doble detector de presencia empotrado en pared, compuesto por conductores de cobre unipolares aislados para una tensión nominal de 750 V tipo ES07Z1-K(AS), no propagador de llama y con emisión de humos y opacidad reducida, y sección 3x1,5 mm2., en sistema monofásico, (activo, neutro y protección), bajo tubo, en superficie, de PVC rígido curvable en caliente, incluido p./p. interruptor estanco superficial IP55, cajas de registro, derivación y regletas de conexión. Incluye tendido de cables en su interior, cajas de derivación con tapas y regletas de conexión, replanteo y trazado, colocación y fijación de conductos mediante grapas metálicas con protección a la corrosión. Conexionado de tubos y accesorios. Tendido y conexionado de cables. Parte proporcional de andamiajes y medios auxiliares. Todo según esquema unifilar. Medida la unidad según documentación gráfica de proyecto.

**E.06.18** Ud PUNTO CONMUTADO (28/10/2010)
8 Ud × 18.9 = 151.20
Ud. Punto conmutado sencillo realizado en tubo PVC corrugado de D=13/gp.5 y conductor de cobre unipolar aislados para una tensión nominal de 750 V. y sección 1,5 mm2., incluído caja registro, caja mecanismo universal con tornillo conmutadores y marco respectivo, totalmente montado e instalado.

**E.06.22** Ud PUNTO DE LUZ SIN INTERRUPTOR (28/10/2010)
210 Ud × 12.58 = 2641.80
Ud. Ampliación de punto de luz de ampliación de punto de luz sencillo, realizado en tubo de PVC corrugado de D=13/gp 5 y conductor de cobre unipolar aislados para una tensión 750 V y sección de 1,5 mm2, totalmente montado e instalado.

**E.06.22.3** UD PUNTO DE LUZ EN FACHADA (28/10/2010)
16 UD × 18.9 = 302.40
Ud. Punto de luz en fachada exterior accionado manual y automático desde el minutero en cuadro eléctrico, realizado en tubo PVC RÍGIDO y conductor de cobre unipolar aislado, para una tensión nominal de 750 V. y sección 1,5 mm2. incluído caja registro, totalmente montado e instalado.

**E.06.23** Ud BASE ENCHUFE 16A. (28/10/2010)
105 Ud × 33.58 = 3525.90
Ud. Base enchufe con toma de tierra lateral realizado en tubo PVC corrugado de D=13/gp.5 y conductor de cobre unipolar, aislados para una tensión nominal de 750 V. y sección 2,5 mm2., (activo, neutro y protección), incluído caja de registro, caja mecanismo universal con tornillo, base enchufe 10/16 A (II+T.T.), sistema "Schuko", así como marco respectivo, totalmente montado e instalado.

**E.06.28** Ud TOMA TELEFONO (28/10/2010)
12 Ud × 32.5 = 390.00
Ud. Toma para teléfono, realizada con canalización de PVC corrugado de D=13 incluído cableado, caja de registro, caja mecanismo universal con tornillo, así como marco respectivo, totalmente montado e instalado.

**E.06.30** Ud TOMA TV-FM (28/10/2010)
12 Ud × 44.14 = 529.68
Ud. Toma TV-FM realizada en canalización PVC corrugado de D=13 mm., incluyendo toma TV-FM, cableado y caja de mecanismo.

**E.06.31** Ud TOMA PARA TELEVISIÓN SATELITE (28/10/2010)
12 Ud × 44.12 = 529.44
Ud. Toma inductiva blindada para televisión con 3 conectores TV-FM-SAT (FI) 5-2400 MHz, 2,5/3 dB, realizada mediante caja universal empotrada provista de tapa, incluso accesorios, fijaciones y cableado.

**E.06.32** Ml CANALIZACION PARA CIRCUITOS DE ALUMBRADO EXTERIOR (28/10/2010)
110 Ml × 3.6 = 396.00
Ml. Canalización para alumbrado exterior consistente en zanja de 40x60 cm, colocación de 2 tubos PVC d=90 mm especial para redes enterradas, sobre cama de arena, colocación de señal de aviso de conductores y posterior relleno de tierras.

**E.06.33** Ml CIRCUITO PARA ALUMBRADO EXTERIOR (28/10/2010)
110 Ml × 9.96 = 1095.60
Ml. Circuito para alumbrado exterior trazado bajo tubo enterrado ya existente, conductores de cobre aislados 0,6/1Kv y sección 4x6+TT16 mm2, incluidos mecanismos de mando, programación horaria y protección según esquema unifilar, tendido del conductor en su interior y terminales correspondientes.

**E.06.34** Ud ARQUETA DERIVACION 400X400X600MM (28/10/2010)
1 Ud × 214.1 = 214.10
Ud. Arquetas derivación 400x400x600 mm, totalmente colocada.

**E.02.01** Ud TOMA TIERRA (PICA) (28/10/2010)
24 Ud × 12.8 = 307.20
Ud. Toma tierra con pica cobrizada de D=14,3 mm. y 2 m. de longitud, cable de cobre desnudo de 1x35 mm2. conexionado mediante soldadura aluminotérmica.

**E.02.02** Ml TOMA TIERRA ESTRUCTURA (28/10/2010)
6 Ml × 25.25 = 151.50
Ml. Toma de tierra a estructura en terreno calizo ó de rocas eruptivas para edificios, con cable de cobre desnudo de 1x35 m2 electrodos cobrizados de D=14,3 mm. y 2 m. de longitud con conexión mediante soldadura aluminotérmica.

**E.02.03** Ud EQUIPOTENCIAL BAÑOS (28/10/2010)
7 Ud × 66.8 = 467.60
Ud. Tierra equipotencial para baños, realizado con conductor de 4 mm2. sin protección mecánica y 2,5 mm2. con protección mecánica, conexionando las canalizaciones metálicas existentes y las masas de los aparatos sanitarios metálicos y todos los demás elementos conductores accesibles de acuerdo al Reglamento Electrotécnico para Baja Tensión actualmente en vigor.

**E.12.142** ud BATERÍA DE CONDESADORES VARPLUS 30 kVAr (15/11/2011)
1 ud × 1200 = 1200.00
Ud. Suministro y montaje de batería de condesadores electrónico con saltos de 5 kVAr tipo VARSET AUTOMÁTICA 400 415V 30 kVAr 50 Hz, con una potencia máxima de 30 kVAr, totalmente montada y funcionando. Incluye envolvente, zócalo, fijaciones, aparamenta, control, regulación, contactores, interruptor gral. automático en cabecera, etc.

**E.12.500** M CANALIZACIÓN PARA TELECOMUNICACIÓN (28/10/2010)
210 M × 3.3 = 693.00
Ml. Tubo de PVC rígido de 32 mm de diámetro, incluso tendido y accesorios (curvas, cajas de registros, etc.) incluye guía de acero para la ayuda del cableado. Para previsión de interconexionado entre dependencias.

**E.12.600** M CANALIZACIÓN PARA SEGURIDAD (28/10/2010)
210 M × 3.3 = 693.00
Ml. Tubo de PVC rígido de 32 mm de diámetro, incluso tendido y accesorios (curvas, cajas de registros, etc.) incluye guía de acero para la ayuda del cableado. Para previsión de interconexionado entre dependencias.

### A07.20 ILUMINACIÓN (28/10/2010)
Importe: 24598.61

**EX.5** UD DOWNLIGHT INPERLA 1X32 (15/11/2011)
126 UD × 98.3 = 12385.80
Ud. Luminaria marca TRILUX modelo Inperla C2 HR 1TCT26/32 E 03, incluye lámpara, montaje y accesorios. Incluso conexionado.

**EX.6** UD DOWNLIGHT INPERLA 1X32 + DA (28/10/2010)
26 UD × 192.55 = 5006.30
Ud. Luminaria marca TRILUX modelo Inperla C2 HR 1TCT26/32 E 03, incluye lámpara, montaje y accesorios. Incluso conexionado. Incluye opal y embellecedor para montaje empotrado.

**EX.8** UD LUMINARIA AMBIELLA 18E (28/10/2010)
13 UD × 58.9 = 765.70
Ud. Luminaria marca TRILUX modelo Ambiella C HR 1TCD18 E, incluye lámpara, montaje y accesorios. Incluso conexionado.

**EX.8.1** UD LUMINARIA TRILUX 3911 54W (12/08/2011)
12 UD × 90.4 = 1084.80
Ud. Luminaria marca TRILUX modelo 3911RPX/54W, incluye lámpara, montaje y accesorios. Incluso conexionado con balasto electrónico.

**13.06.0** UD LUMINARIA ESTANCA 1x36 W (28/10/2010)
3 UD × 44.01 = 132.03
Ud. Luminaria plástica estanca de 1x36 W con protección IP 65 clase I, cuerpo en poliester reforzado con fibra de vidrio, difusor de policarbonato de 2 mm de espesor con abatimiento lateral, electrificación con: encendido electrónico, regleta de conexión con toma de tierra, portalámparas.. etc, i/lámparas fluorescentes trifosforo (alto rendimiento), sistema de cuelgue, replanteo, pequeño material y conexionado.

**13.06.1** UD LUMINARIA ESTANCA 2x36W (28/10/2010)
3 UD × 49.8 = 149.40
Ud. Luminaria plástica estanca de 2x36 W con protección IP 65 clase I, cuerpo en poliester reforzado con fibra de vidrio, difusor de policarbonato de 2 mm de espesor con abatimiento lateral, electrificación con: encendido electrónico, regleta de conexión con toma de tierra, portalámparas.. etc, i/lámparas fluorescentes trifosforo (alto rendimiento), sistema de cuelgue, replanteo, pequeño material y conexionado.

**EX.9.3** UD FOCO HALÓGENO IP65 70W (28/10/2010)
18 UD × 117.25 = 2110.50
Ud. Foco tipo proyector de alumbrado de fachada de halogenuros metálicos de 70W a 240V con reflector especular asimétrico y vidrio de seguridad templado. Totalmente conectado y fijado a pared. Incluye accesorio de fijación.

**13.02** Ud PUNTO DE LUZ DE EMERGENCIA DAISA N2 (28/10/2010)
34 Ud × 45.12 = 1534.08
Ud. Punto de luz de emergencia realizado en canalización PVC corrugado D=13/gp5 y conductores rígidos de cobre aislados para una tensión nominal de 750V. de 1'5mm2. incluido aparato de emergencia marca DAISALUX modelo NOVA N2, con autonomía superior a 1 hora con baterías herméticas recargables, alimentación a 230V., base de enchufe, etiqueta de señalización replanteo, montaje, pequeño material y conexionado.

**13.03** Ud PUNTO DE LUZ DE EMERGENCIA DAISA N5 (28/10/2010)
15 Ud × 68.7 = 1030.50
Ud. Punto de luz de emergencia realizado en canalización PVC corrugado D=13/gp5 y conductores rígidos de cobre aislados para una tensión nominal de 750V. de 1'5mm2. incluido aparato de emergencia marca DAISALUX modelo HYDRA N5 con KETB HYDRA incluido, con autonomía superior a 1 hora con baterías herméticas recargables, alimentación a 230V., base de enchufe, etiqueta de señalización replanteo, montaje, pequeño material y conexionado.

**13.03.1** UD PUNTO DE LUZ DE EMERGENCIA ESTANCA (12/08/2011)
5 UD × 79.9 = 399.50
Ud. Punto de luz de emergencia realizado en canalización PVC corrugado D=13/gp5 y conductores rígidos de cobre aislados para una tensión nominal de 750V. de 1'5mm2. incluido aparato de emergencia marca legrand modelo B66 con 450 LUM, IP66 con autonomía superior a 1 hora con baterías herméticas recargables, alimentación a 230V., base de enchufe, etiqueta de señalización replanteo, montaje, pequeño material y conexionado.

## A08 INSTALACIONES VARIAS (28/10/2010)
Importe: 10161.05

### A08.10 PROTECCIÓN CONTRA INCENDIOS (28/10/2010)
Importe: 3934.44

**09.07** Ud EXTINTOR DE POLVO EF 21A-113B (28/10/2010)
8 Ud × 69.8 = 558.40
Ud. Extintor de polvo ABC con eficacia 21A-113B para extinción de fuego de materias sólidas, líquidas, productos gaseosos e incendios de equipos eléctricos, de 6 Kg. de agente extintor con soporte, manómetro y boquilla con difusor según norma UNE-23110, totalmente instalado.Certificado por AENOR. Incluye caja-armario.

**09.08** Ud EXTINTOR NIEVE CARBONICA 5 Kg. EF 34B (28/10/2010)
1 Ud × 125.88 = 125.88
Ud. Extintor de nieve carbónica CO2 con eficacia 34B para extinción de fuego de materias sólidas, líquidas, e incendios de equipos eléctricos, de 5 Kg. de agente extintor con soporte y manguera con difusor según norma UNE-23110 totalmente instalado. Incluye caja-armario

**09.09** Ud CENTRAL DETECCIÓN INCENDIOS 12Z. (15/11/2011)
1 Ud × 652 = 652.00
Ud. Central de detección de incendios 12 zonas analógica para la señalización, control y alarma de las instalaciones de incendios, con fuente de alimentación, conexión y desconexión de zonas independientes, indicadores de SERVICIO-AVERIA-ALARMA, i/juego de baterias (2X12v) , totalmente instalada.

**09.10** Ud DETECTOR TERMOVELOCIMÉTRICO (28/10/2010)
2 Ud × 88.9 = 177.80
Ud. Detector termovelocimétrico, con zócalo intercambiable, indicador de funcionamiento y alarma radio de acción 30m2, según norma UNE 23007/5 certificado AENOR, totalmente instalado i/p.p. de tubos y cableado.

**09.11** Ud DETECTOR ÓPTICO HUMOS (28/10/2010)
35 Ud × 26.99 = 944.65
Ud. Detector óptico de humos con zócalo intercambiable, indicador de funcionamiento y alarma con un radio de acción de 60m2, según norma UNE 23007/7 certificado AENOR totalmente instalado i/p.p. de tubos y cableado. y piloto indicador de alarma, totalmente instalado.

**09.12** Ud PULSADOR MANUAL (28/10/2010)
8 Ud × 44.01 = 352.08
Ud. Pulsador de alarma tipo rearmable, con tapa de plástico basculante totalmente instalado, i/p.p. de tubos y cableado, conexionado y probado.

**09.13** Ud SIRENA ELECTR.BITONAL 24V (28/10/2010)
4 Ud × 190.88 = 763.52
Ud. Sirena de alarma de incendios bitonal, para montaje interior con señal óptica y acústica a 24v, totalmente instalada, i/p.p. tubo y cableado, conexionado y probado.

**09.111** UD SEÑALIZACIÓN SEGURIDAD CONTRA INCENDIOS (28/10/2010)
1 UD × 360.11 = 360.11
Ud. Suministro y colocación de pictogramas según CTE-SI de seguridad contra incendios en los edificios, realizados en vinilo sobre panel de PVC, fijado sólidamente al paramento. Todo según la documentación gráfica del proyecto y conforme al CTE.

### A08.20 AVISOS Y MEGAFONÍA (28/10/2010)
Importe: 2458.44

**Z10** UD SISTEMA DE MEGAFONÍA Y ALARMA (15/11/2011)
1 UD × 1500 = 1500.00
Ud. Sistema de megafonía y alarma por voz marca Optimus modelo Optimax System por IP ETHERNET, formado por central, pupitre microfónico de avisos DC600ETH, matriz de audio UMX-01, etapa de potencia UP365ETH, Switch, 18 altavoces Optimus de caja acústica de techo de 2 vías de 15 W modelo A265VAM. Totalmente instalada, cableada y conexionada. Incluye puesta en marcha.

**Z20** UD SISTEMA DE SEGURIDAD ANTIROBOS (28/10/2010)
1 UD × 958.44 = 958.44
Ud. Sistema de seguridad integral antirobos, formado por centralita de control, panel de control, detectores volumétricos cableados, contactos magnéticos, sirenas, cableado, tubos, señalización, conexionado eléctrico, conexionado telefónico, etc. Totalmente integrado y funcionado. Medida la unidad legalizada.

### A08.30 TELECOMUNICACIONES (28/10/2010)
Importe: 3768.17

**TC.10** UD SISTEMA DE CAPTACIÓN Y CABECERA (28/10/2010)
1 UD × 450.11 = 450.11
Ud. Suministro, colocación y conexionado de antena de TV Satélite parabólica de Televés de 1100mm de diámetro, antena UHF, antena FM, incluye equipo de cabecera conversor, amplificadores FI, TV -TDT y AM, fuente de alimentación, mástil de 3 m, fijaciones, kit de vientos, etc. Totalmente equipado según reglamento.

**TC.45** UD RED TUBOS, REGISTROS Y ARMARIOS (15/11/2011)
1 UD × 1150 = 1150.00
Ud. Red de tubos, arqueta, armarios, recintos y registros de toda la instalación de ICT, incluso fijaciones, conexionados, etc. Incluye canalización externa (arqueta-inmueble) y canalización de enlace. Según reglamento ICT.

**TC.50** UD DISTRIBUCIÓN RTV TERRENAL Y SAT (28/10/2010)
1 UD × 455.02 = 455.02
Ud. Distribución de RTV terrenal y satélite mediante cable coaxial, distribucidores, derivadores y amplificadores. Totalmente conectado y funcionando. Según ICT.

**TC.60** UD DISTRIBUCIÓN TB (28/10/2010)
1 UD × 613.04 = 613.04
Ud. Distribución de TB mediante cable telefónico bajo tubo, incluso repartidores y regletas . Totalmente conectado y funcionando. Según ICT.

**TC.70** UD PORTERO ELECTRÓNICO (15/11/2011)
1 UD × 1100 = 1100.00
Suministro e instalación de portero electrónico digital para estancias compuesto de: 2 placas exteriores de calle digital con 12 pulsadores de llamada, cierre superior e inferior, alimentador, abrepuertas y 12 teléfonos. Incluso visera, cableado y cajas. Totalmente montado, conexionado y probado.

## A09 ACOMETIDAS Y LEGALIZACIONES (24/04/2006)
Importe: 15566.94

**D03DI020** Ud ENCHUFE RED SANEAMIENTO (28/10/2010)
2 Ud × 450.99 = 901.98
Ud. Instalación y montaje de la conexión de la acometida del edificio a la red general de saneamiento del municipio a través de pozo de registro (sin incluir). Incluso rotura del mismo desde el exterior con martillo compresor hasta su completa perforación, acoplamiento y recibido del tubo de acometida, empalme con junta flexible, repaso y bruñido con mortero de cemento en el interior del pozo. Sin incluir excavación. Incluye replanteo y trazado de la conexión en el pozo de registro. Rotura del pozo con compresor. Colocación de la acometida. Resolución de la conexión. Eliminación de restos, limpieza final y retirada de escombros a vertedero. Parte proporcional de medios auxiliares.

**D03DI025** ML ACOMETIDA FEC SANEAMIENTO GRAL. (24/04/2006)
12 ML × 202.54 = 2430.48
ML Instalación y montaje de acometida general de saneamiento hasta 20m, para la evacuación de aguas residuales y/o pluviales a la red general del municipio, formada por tubería de PVC corrugado serie SN-8, rigidez anular nominal 8 kN/m² según UNE-EN 1401-1, de 315 mm de diámetro interior, con unión con junta elástica colocada sobre cama o lecho de arena de 10 cm de espesor, debidamente compactada y nivelada mediante equipo manual con pisón vibrante, relleno lateral compactando hasta los riñones y posterior relleno con la misma arena hasta 30 cm por encima de la generatriz superior de la tubería, con sus correspondientes juntas y piezas especiales. Incluso demolición y levantado del firme existente, y posterior reposición con hormigón en masa HM-20/P/20/I. Sin incluir excavación ni posterior relleno principal. Totalmente montada, conexionada y probada. Incluye: El transporte y movimiento vertical y horizontal de los materiales en obra, incluso carga y descarga de los camiones. Replanteo y trazado de la acometida en planta y pendientes, coordinado con el resto de instalaciones o elementos que puedan tener interferencias. Rotura del pavimento con compresor. Eliminación de las tierras sueltas del fondo de la excavación. Presentación en seco de tubos y piezas especiales. Vertido de la arena en el fondo de la zanja. Colocación de los colectores. Protección del conjunto frente a golpes y mal uso. Montaje de la instalación empezando por el extremo de cabecera. Limpieza de las zonas a unir. Empalme del colector con arquetas y pozos. Pruebas de servicio. Eliminación de restos, limpieza final y retirada de escombros a vertedero. Parte proporcional de medios auxiliares.

**D03DI027** ML ACOMETIDA PLU SANEAMIENTO GRAL. (24/04/2006)
12 ML × 187.04 = 2244.48
ML Instalación y montaje de acometida general de saneamiento hasta 20 m, para la evacuación de aguas residuales y/o pluviales a la red general del municipio, formada por tubería de PVC corrugado serie SN-8, rigidez anular nominal 8 kN/m² según UNE-EN 1401-1, de 250 mm de diámetro interior, con unión con junta elástica colocada sobre cama o lecho de arena de 10 cm de espesor, debidamente compactada y nivelada mediante equipo manual con pisón vibrante, relleno lateral compactando hasta los riñones y posterior relleno con la misma arena hasta 30 cm por encima de la generatriz superior de la tubería, con sus correspondientes juntas y piezas especiales. Incluso demolición y levantado del firme existente, y posterior reposición con hormigón en masa HM-20/P/20/I. Sin incluir excavación ni posterior relleno principal. Totalmente montada, conexionada y probada. Incluye: El transporte y movimiento vertical y horizontal de los materiales en obra, incluso carga y descarga de los camiones. Replanteo y trazado de la acometida en planta y pendientes, coordinado con el resto de instalaciones o elementos que puedan tener interferencias. Rotura del pavimento con compresor. Eliminación de las tierras sueltas del fondo de la excavación. Presentación en seco de tubos y piezas especiales. Vertido de la arena en el fondo de la zanja. Colocación de los colectores. Protección del conjunto frente a golpes y mal uso. Montaje de la instalación empezando por el extremo de cabecera. Limpieza de las zonas a unir. Empalme del colector con arquetas y pozos. Pruebas de servicio. Eliminación de restos, limpieza final y retirada de escombros a vertedero. Parte proporcional de medios auxiliares.

**05.01** Ud ACOMETIDA AGUA POTABLE (28/10/2010)
1 Ud × 900 = 900.00
Ud. Acometida a la red general de distribución de agua potable municipal, formada por tubería de polietileno D=50 y 16 Atm. para uso alimentario, brida de conexión, machón rosca, manguitos, llaves de paso tipo globo, válvula antiretorno de 2", tapa de registro exterior, grifo de pruebas de latón de 1/2", incluso puente de válvulas para recibir el contador. Todo ello siguiendo indicaciones de la Compañía Suministradora. Incluye ayudas de albañilería, monolitos, accesorios, etc.

**ELECT** UD ACOMETIDA ELÉCTRICA (15/11/2011)
1 UD × 1200 = 1200.00
Ud. Acometida eléctrica en baja tensión para suministro eléctrico de GUARDERÍA, compuesta por conexionado eléctrico en punto de enganche proporcionado por ENDESA, apertura y cierre de zanjas, canalizaciones, cableado, señalización, colocación y tendido de elementos, terminales, arquetas, rotura y reposición de pavimentos. Totalmente instalado, legalizado y funcionando. Todo según SEVILLANA-ENDESA.

**I03L3** UD LEGALIZACIONES INS. DE PROTECCIÓN (15/11/2011)
1 UD × 1500 = 1500.00
Ud. Gestión completa y adecuada de legalización mediante solicitud, trámite y elaboración documentación técnica necesaria para total y correcta tramitación de la instalación de protección contra incendios. Incluso proyecto, certificados, dirección técnica, memorias, etc.

**I03L4** UD LEGALIZACIONES INSTALACIONES TÉRMICAS (15/11/2011)
1 UD × 1500 = 1500.00
Ud. Gestión completa y adecuada de legalización mediante solicitud, trámite y elaboración documentación técnica necesaria para total y correcta tramitación de la instalación RITE. Incluso proyecto, certificados, dirección técnica, memorias, etc.

**I03L2** UD LEGALIZACIONES INSTALACIÓN ELÉCTRICA (15/11/2011)
1 UD × 1500 = 1500.00
Ud. Gestión completa y adecuada de legalización mediante solicitud, trámite y elaboración documentación técnica necesaria para total y correcta tramitación de la instalación de electricidad. Incluso proyecto, certificados, dirección técnica, etc.

**I03L1** UD PROYECTO Y LEGALIZACIONES INS. FONTANERÍA Y SANEAMIENTO (15/11/2011)
1 UD × 1500 = 1500.00
Ud. Gestión completa y adecuada de legalización mediante solicitud, trámite y elaboración documentación técnica necesaria para total y correcta tramitación de la instalación de fontanería y saneamiento. Incluso proyecto, certificados, dirección técnica, memorias, etc.

**I03L0** UD LEGALIZACIONES INSTALACIÓN ICT (02/08/2006)
1 UD × 1890 = 1890.00
Ud. Gestión completa y adecuada de legalización mediante solicitud, trámite y elaboración documentación técnica necesaria para total y correcta tramitación de la instalación de ICT.

## C01 DEMOLICIONES Y TRABAJOS PREVIOS (19/12/1999)
Importe: 1270.09

**1.1** UD REPOSICION DE ACERADO Y VEGETACION (09/04/2010)
1 UD × 500 = 500.00
Ud, de reposicion de la vegetación y acero existente, asi como cualquier otro elemento que quede afectado durante el transcurso de las obras. Medida la unidad ejecutada.

**02.01** M2 DESBROCE Y LIMPIEZA DE TERRENO (19/12/1999)
1283.49 M2 × 0.6 = 770.09
M2. Desbroce y limpieza de terreno por medios mecánicos, incluido carga y transporte de tierras y sobrantes a vertedero.Medida la superficie de la zona a desbrozar.

| Código | Ud | Descripción | Rendimiento | Precio |
|---|---|---|---|---|
| A03CA005 | H | CARGADORA S/NEUMATICOS C=1.30 M3 (19/12/1999) | 0 | 28.96 |
| %0100000 | % | Costes indirectos...(s/total) | 3 % |  |

| Medición | Uds. | Largo | Ancho | Parcial |
|---|---|---|---|---|
|  | 1 | 24.8 | 5.8 | 143.84 |
|  | 0.5 | 25.2 | 27.3 | 343.98 |
|  | 1 | 22.8 | 31.7 | 722.76 |
|  | 0.5 | 31.7 | 4.6 | 72.91 |
| Total |  |  |  | 1283.49 |

## C06 ALBAÑILERIA (28/02/1998)
Importe: 91490.96

**06.01** m2 CAPUCHINA MURO LADRILLO MACIZO + CAMARA + POLIURETANO+ TABICON
1089.64 m2 × 65.3 = 71153.49
m2, de capuchina compuesta por, hoja exterior de fábrica de medio pie de espesor con ladrillo perforado acústico de 24x11x10 cm, para revestir, apoyada en el forjado, recibida con mortero M5 de cemento CEM II/A-L 32,5 N y arena de río, con mortero adhesivo hidrófugo proyectado en su cara interior con poliuretano proyectado min. 3cm, incluso embarrado de camaras, asi como hoja interior formada por tabicon de ladrillo huco doble de 9 recibido con mortero M5 de cemento CEM II/A-L 32,5 N y arena de río,, incluso replanteo, formación de dinteles, zunchos, jambas, encuentros y remates, piezas especiales y limpieza del paramento; según CTE DB SE-F, DB HS-1 y DB SI-2. Medida deduciendo huecos superiores a 2 m2.

| Código | Ud | Descripción | Rendimiento | Precio |
|---|---|---|---|---|
| TO00100 | h | OF. 1ª ALBAÑILERIA (mano de obra) | 0 | 15.37 |
| TA00100 | h | AYUDANTE (mano de obra) | 0 | 14.73 |
| TP00200 | h | PEON ORDINARIO (mano de obra) | 0 | 14.43 |
| FL80100 | mu | LADRILLO ACÚSTICO 24x11,5x10 cm (material; 01/12/2007) | 0 | 185.94 |
| AGM00500 | m3 | MORTERO DE CEMENTO CEM II/A-L 32.5 Y ARENA DE RIO (1:6) (material) | 0 | 51.36 |
| RA80050 | m2 | PLACA RESINAS TERMOEND. 600x1000x8 cm C/ESTR. ALUM. (material; 11/12/2007) | 0 | 121 |
| RL80030 | m | REMATE CHAPA ALUMINIO ANCHO 50 cm Y ESP. 0,6 mm (material; 04/12/2007) | 0 | 6.55 |
| WW00300 | u | MATERIAL COMPLEMENTARIO O PZAS.ESPECIALES (material) | 0 | 0.6 |

| Medición | Uds. | Largo | Alto | Parcial |
|---|---|---|---|---|
|  | 1 | 5.9 | 5 | 29.50 |
|  | 1 | 39.3 | 5 | 196.50 |
|  | 1 | 9.2 | 5 | 46.00 |
|  | 1 | 9.2 | 5 | 46.00 |
|  | 1 | 30.8 | 5 | 154.00 |
|  | 1 | 9.2 | 5 | 46.00 |
|  | 1 | 2.3 | 3.4 | 7.82 |
|  | 1 | 3.8 | 5 | 19.00 |
|  | 1 | 2.8 | 5 | 14.00 |
|  | 2 | 7.2 | 5 | 72.00 |
|  | 1 | 7.1 | 5 | 35.50 |
|  | 1 | 2.1 | 5 | 10.50 |
|  | 1 | 13.1 | 5 | 65.50 |
|  | 1 | 3 | 5 | 15.00 |
|  | 1 | 27 | 5 | 135.00 |
|  | 1 | 27.8 | 3.4 | 94.52 |
|  | 1 | 2.2 | 3.4 | 7.48 |
|  | 1 | 7 | 3.4 | 23.80 |
|  | 1 | 7 | 1.6 | 11.20 |
|  | 1 | 29.3 | 1.6 | 46.88 |
|  | 1 | 8.4 | 1.6 | 13.44 |
| Total |  |  |  | 1089.64 |

**06.02** m2 TABICÓN DE LADRILLO H/D 9 cm (15/11/2011)
106.08 m2 × 11.17 = 1184.91
m2, Tabicón de ladrillo cerámico hueco doble 24x11,5x9 cm, recibido con mortero M5 de cemento CEM II/A-L 32,5 N, con plastificante; según CTE. Medido a cinta corrida.

| Código | Ud | Descripción | Rendimiento | Precio |
|---|---|---|---|---|
| TO00100 | h | OF. 1ª ALBAÑILERIA | 0 | 15.37 |
| TP00100 | h | PEON ESPECIAL (mano de obra) | 0 | 14.55 |
| FL00300 | mu | LADRILLO CERÁM. HUECO DOBLE 24x11,5x9 cm (material; 02/08/2009) | 0 | 83.82 |
| AGM00800 | m3 | MORTERO DE CEMENTO M5 (1:6) CEM II/A-L 32,5 N + PLAST. (material) | 0 | 52.98 |

| Medición | Uds. | Largo | Alto | Parcial |
|---|---|---|---|---|
| Modulo Aula1 |  |  |  |  |
|  | 3 | 1.7 | 3.4 | 17.34 |
|  | 3 | 3.5 | 3.4 | 35.70 |
| Modulo Aula 2 |  |  |  |  |
|  | 3 | 1.7 | 3.4 | 17.34 |
|  | 3 | 3.5 | 3.4 | 35.70 |
| Total |  |  |  | 106.08 |

**06.03** m2 TABICON DE LADRILLO H/D 12 cm BLOQUE CERÁMICO HUECO 40X17 cm (15/11/2011)
367.54 m2 × 13.15 = 4833.15
m2, Fabrica de 12 cm de espesor, con bloque cerámico hueco de 40x12x12 cm, recibido con mortero M5 de cemento CEM II/A-L 32,5 N; construido según CTE. Medida deduciendo huecos.

| Código | Ud | Descripción | Rendimiento | Precio |
|---|---|---|---|---|
| TO00100 | h | OF. 1ª ALBAÑILERIA | 0 | 15.37 |
| TP00100 | h | PEON ESPECIAL | 0 | 14.55 |
| FB01300 | mu | BLOQUE CERÁMICO HUECO 40x17x12 cm (material; 04/04/2006) | 0 | 211.59 |
| AGM00800 | m3 | MORTERO DE CEMENTO M5 (1:6) CEM II/A-L 32,5 N + PLAST. | 0 | 52.98 |

| Medición | Uds. | Largo | Alto | Parcial |
|---|---|---|---|---|
| Modulo Administración | 2 | 6.6 | 3.4 | 44.88 |
|  | 1 | 2.4 | 3.4 | 8.16 |
|  | 1 | 2.2 | 3.4 | 7.48 |
|  | 1 | 1.5 | 3.4 | 5.10 |
| Modulo Aula 1 | 4 | 8.6 | 3.4 | 116.96 |
|  | 1 | 6 | 3.4 | 20.40 |
|  | 1 | 8.2 | 3.4 | 27.88 |
|  | 2 | 2.6 | 3.4 | 17.68 |
|  | 1 | 1.4 | 3.4 | 4.76 |
| Modulo Aula 2 | 4 | 7.9 | 3.4 | 107.44 |
|  | 2 | 1 | 3.4 | 6.80 |
| Total |  |  |  | 367.54 |

**06..04** m2 PETO FÁBRICA 1 PIE LADRILLO MACIZO C/V (15/11/2011)
64.86 m2 × 63.22 = 4100.45
m2, Peto formado por fabrica de un pie de espesor, con ladrillo macizo de 24x11,5x5 cm, a cara vista, recibido con mortero de cemento M5 (1:6), con plastificante, incluso avitolado de juntas; construida según CTE. Medida deduciendo huecos.

| Código | Ud | Descripción | Rendimiento | Precio |
|---|---|---|---|---|
| TO00100 | h | OF. 1ª ALBAÑILERIA | 0 | 15.37 |
| TP00100 | h | PEON ESPECIAL | 0 | 14.55 |
| FL00700 | mu | LADRILLO CERÁM. C/V MACIZO 24x11,5x5 cm (material; 02/08/2009) | 0 | 267.3 |
| AGM00800 | m3 | MORTERO DE CEMENTO M5 (1:6) CEM II/A-L 32,5 N + PLAST. | 0 | 52.98 |

| Medición | Uds. | Largo | Alto | Parcial |
|---|---|---|---|---|
|  | 1 | 5.9 | 0.3 | 1.77 |
|  | 1 | 39.3 | 0.3 | 11.79 |
|  | 1 | 9.2 | 0.3 | 2.76 |
|  | 1 | 9.2 | 0.3 | 2.76 |
|  | 1 | 30.8 | 0.3 | 9.24 |
|  | 1 | 9.2 | 0.3 | 2.76 |
|  | 1 | 2.3 | 0.3 | 0.69 |
|  | 1 | 3.8 | 0.3 | 1.14 |
|  | 1 | 2.8 | 0.3 | 0.84 |
|  | 2 | 7.2 | 0.3 | 4.32 |
|  | 1 | 7.1 | 0.3 | 2.13 |
|  | 1 | 2.1 | 0.3 | 0.63 |
|  | 1 | 13.1 | 0.3 | 3.93 |
|  | 1 | 3 | 0.3 | 0.90 |
|  | 1 | 27 | 0.3 | 8.10 |
|  | 1 | 27.8 | 0.3 | 8.34 |
|  | 1 | 2.2 | 0.3 | 0.66 |
|  | 1 | 7 | 0.3 | 2.10 |
| Total |  |  |  | 64.86 |

**06.05** m2 FÁBRICA ARMADA BLOQ. HORM. LIG. MACIZO 50x20x25 cm (15/11/2011)
121.73 m2 × 42.57 = 5182.05
m2, Fábrica armada de 25 cm de espesor en muros exteriores, con bloques macizos de hormigón aligerado de 50x20x25 cm, para revestir, recibidos con mortero M5 de cemento CEM II/A-L 32,5 N, y armadura triangulada de acero AHT-500 con recubrimiento de resina epoxi, cada 2 hiladas, incluso relleno de hormigón ligero aislante HL-25 (1700 kg/m3) y piezas especiales;asi como excavación para cimentación, y cimentación de hormigon armado segun diseño de la dirección facutativa, según CTE. Medida deduciendo huecos.

| Código | Ud | Descripción | Rendimiento | Precio |
|---|---|---|---|---|
| ATC00100 | h | CUADRILLA ALBAÑILERIA, FORMADA POR OFICIAL 1ª Y PEON ESP. (mano de obra) | 0 | 29.92 |
| FB80200 | u | BLOQUE HORM. ALIGERADO MACIZO 50X20X25 cm (material; 21/02/2007) | 0 | 1.98 |
| AGM82000 | m3 | MORTERO LIGERO DE ARLITA Y CEMENTO M5 (material) | 0 | 80.26 |
| CH80200 | m3 | HORMIGÓN LIGERO AISLANTE HL-25 (material; 02/08/2009) | 0 | 157.08 |
| CA80030 | kg | ARMADURA TRIANGULADA DE ACERO AHT-500 (material; 21/04/2008) | 0 | 3.78 |

| Medición | Uds. | Largo | Alto | Parcial |
|---|---|---|---|---|
|  | 1 | 3.63 | 2.2 | 7.99 |
|  | 1 | 31.3 | 2.2 | 68.86 |
|  | 1 | 8.2 | 2.2 | 18.04 |
|  | 1 | 12.2 | 2.2 | 26.84 |
| Total |  |  |  | 121.73 |

**06.06** ud CONSTRUCCIÓN DE HUECO PARA INSTALACIONES EN FACHADA (20/09/2011)
2 ud × 98.6 = 197.20
ud, de construcción de hueco adosado en fachada, en toda su longitud para el alojamiento de instalaciones, formado por tabicon de ladrillo macizo, incluso trabado y revestido, asi como puertas registrables para las instalaciones segun compañias. Medida la unidad ejecutada segun diseño de planos.

**06.07** Ud AYUDAS ALBAÑILERIA INSTALACIONES (28/02/1998)
1 Ud × 800 = 800.00
Ud. Ayuda, en cada caso, le corresponda, de cualquier trabajo de albañilería necesario para la correcta ejecución y montaje de las instalaciones de electricidad, fontanería, calefacción (o climatización) y especiales, i/porcentaje estimado para consumo de pequeño material y empleo de medios auxiliares. Medida la unidad ejecutada.

| Código | Ud | Descripción | Rendimiento | Precio |
|---|---|---|---|---|
| U01AA007 | Hr | Oficial primera | 0 | 13.35 |
| U01AA008 | H. | Oficial segunda (mano de obra; 19/12/1999) | 0 | 7.99 |
| U01AA009 | H. | Ayudante (19/12/1999) | 0 | 6.57 |
| U01AA011 | Hr | Peón ordinario (mano de obra; 18/02/2003) | 0 | 11.6 |
| %0300002 | % | Medios auxiliares...(s/total) (28/02/1998) | 3 % |  |

**06.08** m2 RECIBIDO DE CERCOS EN CERRAM. EXTERIORES (FAB. REVESTIR) (15/11/2011)
252.78 m2 × 12.53 = 3167.33
M2, Recibido de cercos o precercos de cualquier material en muro de cerramiento exterior para revestir, con mortero de cemento M5 (1:6), incluso trabajos complementarios. Medida la superficie ejecutada.

| Código | Ud | Descripción | Rendimiento | Precio |
|---|---|---|---|---|
| TO02100 | h | OFICIAL 1ª (mano de obra) | 0 | 15.37 |
| TA00100 | h | AYUDANTE | 0 | 14.73 |
| WW80010 | kg | PUNTAS 20x100 cm (material; 04/12/2007) | 0 | 7.42 |
| AGM00500 | m3 | MORTERO DE CEMENTO CEM II/A-L 32.5 Y ARENA DE RIO (1:6) | 0 | 51.36 |

| Medición | Uds. | Largo | Alto | Parcial |
|---|---|---|---|---|
| H1 | 1 | 1 | 0.75 | 0.75 |
| H2 | 14 | 4.05 | 0.75 | 42.53 |
| H3 | 1 | 2.75 | 0.75 | 2.06 |
| V1 | 4 | 1 | 1.8 | 7.20 |
| V2 | 11 | 2 | 1.8 | 39.60 |
| V3 | 11 | 1 | 3 | 33.00 |
| V4 | 1 | 2 | 0.5 | 1.00 |
| V5 | 1 | 5.12 | 3 | 15.36 |
| V6 | 1 | 2.75 | 3 | 8.25 |
| V7 | 1 | 3.27 | 3 | 9.81 |
| V8 | 7 | 3.45 | 1.2 | 28.98 |
| V9 | 1 | 1.6 | 1.2 | 1.92 |
| V10 | 1 | 4 | 0.5 | 2.00 |
| RECEPCION | 1 | 1.2 | 1.8 | 2.16 |
| C4 | 2 | 1.4 | 3 | 8.40 |
| C5 | 4 | 0.9 | 2.2 | 7.92 |
| PUERTA ENTRADA | 1 | 4 | 2.2 | 8.80 |
|  | 1 | 3.7 | 2.2 | 8.14 |
| REJA ENROLLABLE | 1 | 4.7 | 3 | 14.10 |
|  | 1 | 3.6 | 3 | 10.80 |
| Total |  |  |  | 252.78 |

**06.09** m2 RECIBIDO DE CERCOS EN DIVISIONES INT. (TABIQUES Y TABICONES) (15/11/2011)
78.1 m2 × 11.17 = 872.38
M2, Recibido de cercos o precercos de cualquier material en divisiones interiores (tabiques y tabicones), con pasta de yeso negro, incluso aplomado y nivelado. Medida la superficie ejecutada.

| Código | Ud | Descripción | Rendimiento | Precio |
|---|---|---|---|---|
| TO02100 | h | OFICIAL 1ª | 0 | 15.37 |
| TA00100 | h | AYUDANTE | 0 | 14.73 |
| WW80010 | kg | PUNTAS 20x100 cm | 0 | 7.42 |
| AGY00100 | m3 | PASTA DE YESO NEGRO YG. (material) | 0 | 139.01 |

| Medición | Uds. | Largo | Alto | Parcial |
|---|---|---|---|---|
| C1 | 10 | 1.2 | 2.2 | 26.40 |
| C2 | 9 | 1.1 | 2.2 | 21.78 |
| C3 | 4 | 1.1 | 2.2 | 9.68 |
| C6 | 7 | 1 | 2.2 | 15.40 |
| C7 | 1 | 2.2 | 2.2 | 4.84 |
| Total |  |  |  | 78.1 |

## C07 CUBIERTAS
Importe: 24592.11

**07.01** m2 FORMACION DE CUBIERTA NO TRANSITABLE INVERTIDA
626.87 m2 × 39.23 = 24592.11
M2, Cubierta no transitable de azotea no transitable, formado por: barrera de vapor de base asfáltica, capa de hormigón aligerado de 15 cm de espesor medio, capa de mortero de regulación, imprimación asfálticaformada por tela asfaltica danosa 4kg, incluso encuentros con paramentos verticales, regolas y cazoletas dos membranas de betún modificado con doble armadura de polietileno IBM-48, contrapeadas a cubrejuntas y soldadas, capa de protección antipunzonamiento y capa de gravilla suelta de 10 cm de espesor, incluso p.p. de aislamiento térmico enciema de la tela asfaltica a elegir por la dirección técnica. Medido en proyección horizontal deduciendo huecos mayores de 1 m2.

| Código | Ud | Descripción | Rendimiento | Precio |
|---|---|---|---|---|
| ATC00100 | h | CUADRILLA ALBAÑILERIA, FORMADA POR OFICIAL 1ª Y PEON ESP. | 0 | 29.92 |
| TO00700 | h | OF. 1ª IMPERMEABILIZADOR (mano de obra) | 0 | 15.37 |
| XI02700 | kg | PINTURA OXIASFALTO (material; 04/04/2006) | 0 | 1.64 |
| XI01800 | m2 | MEMBRANA BETUN MODIF. ARM. DOBLE POLIET. 4 MM. (material) | 0 | 7.16 |
| XI00800 | kg | IMPRIMADOR DE BASE ASFÁLTICA (material; 04/04/2006) | 0 | 1.6 |
| QW00100 | m3 | HORMIGÓN CELULAR (material; 04/04/2006) | 0 | 37.87 |
| AG00700 | m3 | GRAVILLA DIÁM. 18/20 mm (material; 02/08/2009) | 0 | 7.47 |
| AGM00500 | m3 | MORTERO DE CEMENTO CEM II/A-L 32.5 Y ARENA DE RIO (1:6) | 0 | 51.36 |
| QW00800 | m2 | TEJIDO ANTIPUNZONAMIENTO 100 GR/M2 (material) | 0 | 0.96 |

| Medición | Uds. | Largo | Ancho | Parcial |
|---|---|---|---|---|
| Modulo Administración | 1 | 7.1 | 7 | 49.70 |
|  | 1 | 3.9 | 4.3 | 16.77 |
|  | 1 | 13.1 | 2.3 | 30.13 |
| Modulo Aulas 1 | 1 | 9.3 | 30.6 | 284.58 |
| Moduo Aulas 2 | 1 | 27.7 | 8.4 | 232.68 |
|  | 1 | 6.9 | 1.7 | 11.73 |
|  | 0.5 | 1.7 | 1.5 | 1.28 |
| Total |  |  |  | 626.87 |

## C08 REVESTIMIENTOS
Importe: 59769.04

**08.01** m2 ENFOSCADO MAESTREADO Y FRATASADO EN PAREDES (15/11/2011)
1562.44 m2 × 8.6 = 13436.98
M2, Enfoscado maestreado y fratasado en paredes con mortero M5 (1:6). Medida la superfiie realmente ejecutada deduciendo huecos mayores de 2m2.

| Medición | Uds. | Largo | Alto | Parcial |
|---|---|---|---|---|
| CAPUCHINA | 1 | 5.9 | 5.35 | 31.57 |
|  | 1 | 39.3 | 5.35 | 210.26 |
|  | 1 | 9.2 | 5.35 | 49.22 |
|  | 1 | 9.2 | 5.35 | 49.22 |
|  | 1 | 30.8 | 5.35 | 164.78 |
|  | 1 | 9.2 | 5.35 | 49.22 |
|  | 1 | 2.3 | 3.75 | 8.63 |
|  | 1 | 3.8 | 5.35 | 20.33 |
|  | 1 | 2.8 | 5.35 | 14.98 |
|  | 2 | 7.2 | 5.35 | 77.04 |
|  | 1 | 7.1 | 5.35 | 37.99 |
|  | 1 | 2.1 | 5.35 | 11.24 |
|  | 1 | 13.1 | 5.35 | 70.09 |
|  | 1 | 3 | 5.35 | 16.05 |
|  | 1 | 27 | 5.35 | 144.45 |
|  | 1 | 27.8 | 3.75 | 104.25 |
|  | 1 | 2.2 | 3.75 | 8.25 |
|  | 1 | 7 | 3.75 | 26.25 |
|  | 1 | 7 | 3.75 | 26.25 |
|  | 1 | 29.3 | 1.95 | 57.14 |
|  | 1 | 8.4 | 1.95 | 16.38 |
| PETOS |  |  |  |  |
|  | 2 | 5.9 | 0.3 | 3.54 |
|  | 2 | 39.3 | 0.3 | 23.58 |
|  | 2 | 9.2 | 0.3 | 5.52 |
|  | 2 | 9.2 | 0.3 | 5.52 |
|  | 2 | 30.8 | 0.3 | 18.48 |
|  | 2 | 9.2 | 0.3 | 5.52 |
|  | 2 | 2.3 | 0.3 | 1.38 |
|  | 2 | 3.8 | 0.3 | 2.28 |
|  | 2 | 2.8 | 0.3 | 1.68 |
|  | 2 | 7.2 | 0.3 | 4.32 |
|  | 2 | 7.1 | 0.3 | 4.26 |
|  | 2 | 2.1 | 0.3 | 1.26 |
|  | 2 | 13.1 | 0.3 | 7.86 |
|  | 2 | 3 | 0.3 | 1.80 |
|  | 2 | 27 | 0.3 | 16.20 |
|  | 2 | 27.8 | 0.3 | 16.68 |
|  | 2 | 2.2 | 0.3 | 1.32 |
|  | 2 | 7 | 0.3 | 4.20 |
| MUROS EXTERIORES |  |  |  |  |
|  | 2 | 3.63 | 2.2 | 15.97 |
|  | 2 | 31.3 | 2.2 | 137.72 |
|  | 2 | 8.2 | 2.2 | 36.08 |
|  | 2 | 12.2 | 2.2 | 53.68 |
| Total |  |  |  | 1562.44 |

**08.02** m2 ENFOSCADO MAESTREADO FRATASADO Y RAYADO PARA ALICATADO
957.8 m2 × 10.62 = 10171.84
M2, Enfoscado maestreado, fratasado y rayado en paramentos verticales, preparado para recibir alicatado con adhesivo, con mortero M5 (1:6). Medida la superficie ejecutada.

| Código | Ud | Descripción | Rendimiento | Precio |
|---|---|---|---|---|
| ATC00100 | h | CUADRILLA ALBAÑILERIA, FORMADA POR OFICIAL 1ª Y PEON ESP. | 0 | 29.92 |
| AGM00500 | m3 | MORTERO DE CEMENTO CEM II/A-L 32.5 Y ARENA DE RIO (1:6) | 0 | 51.36 |

| Medición | Uds. | Largo | Alto | Parcial |
|---|---|---|---|---|
| MODULO ADMINISTRACION |  |  |  |  |
| Aseo | 2 | 2.15 | 3.1 | 13.33 |
|  | 2 | 2.21 | 3.1 | 13.70 |
| MODULO AULAS 1 |  |  |  |  |
| Oficce | 2 | 6.3 | 3.1 | 39.06 |
|  | 2 | 2.45 | 3.1 | 15.19 |
| Almacen | 2 | 2.45 | 3.1 | 15.19 |
|  | 2 | 1.3 | 3.1 | 8.06 |
|  | 1 | 0.1 | 3.1 | 0.31 |
| baños alargados | 12 | 1.6 | 3.1 | 59.52 |
|  | 12 | 3.45 | 3.1 | 128.34 |
| baño 7 | 2 | 1.56 | 3.1 | 9.67 |
|  | 2 | 2.45 | 3.1 | 15.19 |
| Pasillos | 1 | 6.8 | 3.05 | 20.74 |
|  | 1 | 0.4 | 3.05 | 1.22 |
|  | 1 | 1 | 3.05 | 3.05 |
|  | 1 | 5.3 | 3.05 | 16.17 |
|  | 1 | 8.7 | 3.05 | 26.54 |
| Vestibulo | 1 | 3.8 | 1.65 | 6.27 |
|  | 1 | 2.3 | 1.65 | 3.80 |
|  | 1 | 1.8 | 1.65 | 2.97 |
|  | 1 | 27.7 | 1.65 | 45.71 |
|  | 1 | 13.4 | 1.65 | 22.11 |
|  | 1 | 3 | 1.65 | 4.95 |
|  | 1 | 8 | 1.65 | 13.20 |
|  | 1 | 8.8 | 1.65 | 14.52 |
|  | 1 | 37.5 | 1.65 | 61.88 |
|  | 1 | 3.2 | 1.65 | 5.28 |
|  | 1 | 3.5 | 1.65 | 5.78 |
|  | 1 | 1.1 | 1.65 | 1.82 |
|  | 1 | 29.4 | 1.65 | 48.51 |
| EMPARCHADO FACHADA | 1 | 30.05 | 5.6 | 168.28 |
|  | 1 | 27.3 | 5.6 | 152.88 |
|  | 1 | 2.6 | 5.6 | 14.56 |
| Total |  |  |  | 957.8 |

**08.03** m2 GUARNECIDO Y ENLUCIDO MAESTREADO CON PERLITA EN PAREDES
1503.98 m2 × 15.6 = 23462.09
m2, Guarnecido y enlucido maestreado en paredes, con mortero de perlita y escayola, incluso limpieza,humedecido del paramento y maestras cada 1,50 m. Medido a cinta corrida, con desarrollo de vigas.

| Código | Ud | Descripción | Rendimiento | Precio |
|---|---|---|---|---|
| TO01200 | h | OF. 1ª YESERO (mano de obra) | 0 | 15.37 |
| AGM01900 | m3 | MORTERO DE PERLITA Y ESCAYOLA (material) | 0 | 218.3 |

| Medición | Uds. | Largo | Alto | Parcial |
|---|---|---|---|---|
| MODULO ADMINISTRACION |  |  |  |  |
| conserjeria | 2 | 2.3 | 3.1 | 14.26 |
|  | 2 | 2.47 | 3.1 | 15.31 |
| coordinación | 2 | 4.19 | 3.1 | 25.98 |
|  | 2 | 2.47 | 3.1 | 15.31 |
| vestuario | 2 | 2.57 | 3.1 | 15.93 |
|  | 2 | 1.46 | 3.1 | 9.05 |
| admisnitracion | 2 | 3.81 | 3.1 | 23.62 |
|  | 2 | 2.21 | 3.1 | 13.70 |
| Distribuidor | 2 | 4.2 | 1.55 | 13.02 |
|  | 1 | 1.46 | 1.55 | 2.26 |
| Vestibulo | 1 | 3.8 | 3.05 | 11.59 |
|  | 1 | 2.3 | 3.05 | 7.02 |
|  | 1 | 1.8 | 3.05 | 5.49 |
|  | 1 | 27.7 | 3.05 | 84.49 |
|  | 1 | 13.4 | 3.05 | 40.87 |
|  | 1 | 3 | 3.05 | 9.15 |
|  | 1 | 8 | 3.05 | 24.40 |
|  | 1 | 8.8 | 3.05 | 26.84 |
|  | 1 | 37.5 | 3.05 | 114.38 |
|  | 1 | 3.2 | 3.05 | 9.76 |
|  | 1 | 3.5 | 3.05 | 10.68 |
|  | 1 | 1.1 | 3.05 | 3.36 |
|  | 1 | 29.4 | 3.05 | 89.67 |
| MODULO 1 |  |  |  |  |
| aula 1,2,3 | 6 | 5.3 | 3.1 | 98.58 |
|  | 6 | 8.6 | 3.1 | 159.96 |
| sala usos multiples | 2 | 8.71 | 3.1 | 54.00 |
|  | 2 | 4 | 3.1 | 24.80 |
| comedor | 2 | 8.6 | 3.1 | 53.32 |
|  | 2 | 7.37 | 3.1 | 45.69 |
| instalaciones | 2 | 2.26 | 3.1 | 14.01 |
|  | 2 | 6.2 | 3.1 | 38.44 |
| Modulo Aula 2 |  |  |  |  |
| Aula 4,5,6 | 6 | 5.92 | 3.1 | 110.11 |
|  | 6 | 7.8 | 3.1 | 145.08 |
| Aula 7 | 2 | 5.26 | 3.1 | 32.61 |
|  | 2 | 7.8 | 3.1 | 48.36 |
|  | 2 | 1.1 | 3.1 | 6.82 |
| Aula 8 | 2 | 1.1 | 3.1 | 6.82 |
|  | 1 | 7.8 | 3.1 | 24.18 |
|  | 1 | 5.26 | 3.1 | 16.31 |
|  | 1 | 3.84 | 3.1 | 11.90 |
|  | 1 | 6.66 | 3.1 | 20.65 |
|  | 1 | 2 | 3.1 | 6.20 |
| Total |  |  |  | 1503.98 |

**08.04** m2 TECHO CONTINUO PLACAS DE ESCAYOLA LISA, FIJ. METÁLICA
687.5 m2 × 18.47 = 12698.13
m2, Techo de placas de escayola lisa, suspendidas de elementos metálicos, incluso p.p. de elementos de remate y accesorios de fijación. Medida la superficie ejecutada.

| Código | Ud | Descripción | Rendimiento | Precio |
|---|---|---|---|---|
| TO00500 | h | OF. 1ª ESCAYOLISTA (mano de obra) | 0 | 15.37 |
| TP00100 | h | PEON ESPECIAL | 0 | 14.55 |
| RT01500 | m2 | PLACA ESCAYOLA LISA (material) | 0 | 4.02 |
| RT04061 | m2 | ENTRAMADO METÁLICO TECHO ESCAYOLA (material; 02/10/2008) | 0 | 4.01 |
| AGP00100 | m3 | PASTA DE ESCAYOLA. (material) | 0 | 151.65 |
| WW00400 | u | PEQUEÑO MATERIAL (material) | 0 | 0.32 |

| Medición | Uds. | Largo | Parcial |
|---|---|---|---|
| MODULOL ADMINISTRACION |  |  |  |
| asministracion | 1 | 8.41 | 8.41 |
| vestuario | 1 | 3.78 | 3.78 |
| coordinacion | 1 | 10.53 | 10.53 |
| Aseo | 1 | 5.58 | 5.58 |
| consejeria | 1 | 5.63 | 5.63 |
| distribucion | 1 | 6.21 | 6.21 |
| MODULO AULA 1 |  |  |  |
| aula 1 | 1 | 40.09 | 40.09 |
| baño 1 | 1 | 5.22 | 5.22 |
| aula 2 | 1 | 40.11 | 40.11 |
| baño 2 | 1 | 5.52 | 5.52 |
| aula 3 | 1 | 40.11 | 40.11 |
| baño 3 | 1 | 5.52 | 5.52 |
| sala multiusos | 1 | 34.78 | 34.78 |
| comedor | 1 | 49.16 | 49.16 |
| baño 7 | 1 | 3.81 | 3.81 |
| almacen | 1 | 4.73 | 4.73 |
| oficce | 1 | 10.09 | 10.09 |
| instalaciones | 1 | 14.05 | 14.05 |
| MODULO AULA 2 |  |  |  |
| aula 4 | 1 | 40.77 | 40.77 |
| baño 4 | 1 | 5.17 | 5.17 |
| aula 5 | 1 | 40.77 | 40.77 |
| baño 5 | 1 | 5.17 | 5.17 |
| aula 6 | 1 | 40.77 | 40.77 |
| baño 6 | 1 | 5.17 | 5.17 |
| aula 7 | 1 | 41.3 | 41.30 |
| baño 7 | 1 | 10.06 | 10.06 |
| PASILLOS |  |  |  |
| vestibullo 1 | 1 | 14.49 | 14.49 |
| galeria 1 | 1 | 27.07 | 27.07 |
| patio interior | 1 | 94.76 | 94.76 |
| galeria 2 | 1 | 58.62 | 58.62 |
| vestibulo 2 | 1 | 10.05 | 10.05 |
| Total |  |  | 687.5 |

## C09 SOLADOS Y ALICATADOS
Importe: 82150.97

**09.01** m2 TARIMA CHAPADA HAYA 1250X188X12 mm
318.7 m2 × 35.41 = 11285.17
M2,Tarima haya de 1250x188x12 mm, tabla compuesta por cara superior de madera natural de haya de 2,2 mm de espesor, capa de pino alistonado, con sistema de cierre entre tablas sin encolar, sistema clic horizontal, acabada con barniz de secado ultravioleta y barniz poliuretano, colocado sobre lámina de polietileno; construido según CTE. Medida la superficie ejecutada.

| Código | Ud | Descripción | Rendimiento | Precio |
|---|---|---|---|---|
| TO00300 | h | OF. 1ª COLOCADOR (mano de obra) | 0.3 | 15.37 |
| TP00100 | h | PEON ESPECIAL | 0.3 | 14.55 |
| RS05275 | m2 | TARIMA CHAPADA HAYA 1250X188X12 mm (material; 02/10/2008) | 1.05 | 22.95 |
| XI01100 | m2 | LÁMINA POLIETILENO 0,2 mm (material; 04/04/2006) | 1.05 | 0.6 |

| Medición | Uds. | Largo | Parcial |
|---|---|---|---|
| MODULO AULA 1 |  |  |  |
| aula 1 | 1 | 40.09 | 40.09 |
| aula 2 | 1 | 40.11 | 40.11 |
| aula 3 | 1 | 40.11 | 40.11 |
| sala multiusos | 1 | 34.78 | 34.78 |
| MODULO AULA 2 |  |  |  |
| aula 4 | 1 | 40.77 | 40.77 |
| aula 5 | 1 | 40.77 | 40.77 |
| aula 6 | 1 | 40.77 | 40.77 |
| aula 7 | 1 | 41.3 | 41.30 |
| Total |  |  | 318.7 |

**09.02** m2 SOLADO GRES PORCELÁNICO 30x30 cm ADHESIVO
317.58 m2 × 32.56 = 10340.40
M2, Solado con baldosas de gres porcelánico de 30x30 cm, recibidas con adhesivo sobre capa de mortero M5 (1:6), incluso nivelado con capa de arena de 2 cm de espesor medio, capa de mortero, pasta de alisado, enlechado y limpieza del pavimento; construido según CTE. Medida la superficie ejecutada.

| Código | Ud | Descripción | Rendimiento | Precio |
|---|---|---|---|---|
| TO01100 | h | OF. 1ª SOLADOR (mano de obra) | 0 | 15.37 |
| TP00100 | h | PEON ESPECIAL | 0 | 14.55 |
| AA00200 | m3 | ARENA FINA (material; 02/08/2009) | 0 | 8.39 |
| AGM00500 | m3 | MORTERO DE CEMENTO CEM II/A-L 32.5 Y ARENA DE RIO (1:6) | 0 | 51.36 |
| GP00300 | m2 | PASTA NIVELADORA (material) | 0 | 1.66 |
| GP00100 | kg | PASTA ADHESIVA (material) | 0 | 0.23 |
| RS02560 | u | BALDOSA GRES PORCELÁNICO 30x30 cm (material; 02/10/2008) | 0 | 2.64 |
| AGL00100 | m3 | LECHADA DE CEMENTO CEM II/A-L 32.5 (material) | 0 | 100.89 |

| Medición | Uds. | Largo | Parcial |
|---|---|---|---|
| MODULOL ADMINISTRACION |  |  |  |
| asministracion | 1 | 8.41 | 8.41 |
| vestuario | 1 | 3.78 | 3.78 |
| coordinacion | 1 | 10.53 | 10.53 |
| consejeria | 1 | 5.63 | 5.63 |
| distribucion | 1 | 6.21 | 6.21 |
| MODULO AULA 1 |  |  |  |
| comedor | 1 | 49.16 | 49.16 |
| almacen | 1 | 4.73 | 4.73 |
| oficce | 1 | 10.09 | 10.09 |
| instalaciones | 1 | 14.05 | 14.05 |
| PASILLOS |  |  |  |
| vestibullo 1 | 1 | 14.49 | 14.49 |
| galeria 1 | 1 | 27.07 | 27.07 |
| patio interior | 1 | 94.76 | 94.76 |
| galeria 2 | 1 | 58.62 | 58.62 |
| vestibulo 2 | 1 | 10.05 | 10.05 |
| Total |  |  | 317.58 |

**09.03** m2 SOLADO GRES PORCELÁNICO ANTIDESLIZANTE 30x30 cm ADHESIVO
125.65 m2 × 47.61 = 5982.20
M2, Solado con baldosas de gres porcelánico de 30x30 cm, recibidas con adhesivo sobre capa de mortero M5 (1:6), incluso nivelado con capa de arena de 2 cm de espesor medio, capa de mortero, pasta de alisado, enlechado y limpieza del pavimento, incluso p.p. de imermeabilización de suelos de baños con tela asfaltica y colocación de desagues; construido según CTE. Medida la superficie ejecutada.

| Código | Ud | Descripción | Rendimiento | Precio |
|---|---|---|---|---|
| TO01100 | h | OF. 1ª SOLADOR | 0.48 | 15.37 |
| TP00100 | h | PEON ESPECIAL | 0.24 | 14.55 |
| AA00200 | m3 | ARENA FINA | 0.02 | 8.39 |
| AGM00500 | m3 | MORTERO DE CEMENTO CEM II/A-L 32.5 Y ARENA DE RIO (1:6) | 0.031 | 51.36 |
| GP00300 | m2 | PASTA NIVELADORA | 1 | 1.66 |
| GP00100 | kg | PASTA ADHESIVA | 1 | 0.23 |
| RS02560 | u | BALDOSA GRES PORCELÁNICO 30x30 cm | 11.78 | 2.64 |
| AGL00100 | m3 | LECHADA DE CEMENTO CEM II/A-L 32.5 | 0.001 | 100.89 |

| Medición | Uds. | Largo | Ancho | Parcial |
|---|---|---|---|---|
| MODULOL ADMINISTRACION |  |  |  |  |
| Aseo | 1 | 5.58 |  | 5.58 |
| MODULO AULA 1 |  |  |  |  |
| baño 1 | 1 | 5.22 |  | 5.22 |
| baño 2 | 1 | 5.52 |  | 5.52 |
| baño 3 | 1 | 5.52 |  | 5.52 |
| comedor | 1 | 49.16 |  | 49.16 |
| baño 7 | 1 | 3.81 |  | 3.81 |
| MODULO AULA 2 |  |  |  |  |
| baño 4 | 1 | 5.17 |  | 5.17 |
| baño 5 | 1 | 5.17 |  | 5.17 |
| baño 6 | 1 | 5.17 |  | 5.17 |
| baño 7 | 1 | 10.06 |  | 10.06 |
| Entrada 1 | 1 | 2.4 | 3.6 | 8.64 |
| Entrada 2 | 1 | 3 | 3.5 | 10.50 |
|  | 0.5 | 3.5 | 3.5 | 6.13 |
| Total |  |  |  | 125.65 |

**09.04** m2 SOLADO BALDOSA CAUCHO 50x50 cm ADHESIVO
329.6 m2 × 56.5 = 18622.40
M2, Solado con baldosas de caucho de 50x50 cm, recibidas con adhesivo sobre capa de mortero M10 (1:4) de 3 cm de espesor, incluso p.p. de pasta de alisado y limpieza, incluso p.p de solera de hormigón HM-20 formado por: compactado de base, capa de arena de 15 cm de espesor, lámina de polietileno, solera de 15 cm de espesor y p.p. de junta de contorno; construido según CTE. Medida la superficie ejecutada.

| Código | Ud | Descripción | Rendimiento | Precio |
|---|---|---|---|---|
| TO00300 | h | OF. 1ª COLOCADOR | 0 | 15.37 |
| ATC00100 | h | CUADRILLA ALBAÑILERIA, FORMADA POR OFICIAL 1ª Y PEON ESP. | 0 | 29.92 |
| RS01420 | m2 | BALDOSA CAUCHO 50x50 cm (material; 02/10/2008) | 0 | 25.78 |
| GP00100 | kg | PASTA ADHESIVA | 0 | 0.23 |
| GP00300 | m2 | PASTA NIVELADORA | 0 | 1.66 |
| AGM00300 | m3 | MORTERO DE CEMENTO CEM II/A-L 32.5 Y ARENA DE RIO (1:4) (material) | 0 | 60.49 |
| 10SSS00003 | m2 | SOLERA HORMIGÓN HM-25 15 cm ESP | 0 | 19.83 |

| Medición | Uds. | Largo | Parcial |
|---|---|---|---|
| Patio exterior 1 | 1 | 162.95 | 162.95 |
| Patio exterior 2 | 1 | 166.65 | 166.65 |
| Total |  |  | 329.6 |

**09.05** m2 ALICATADO PLAQUETA CER. VIDRIADA 10x20 cm ADHESIVO
622.08 m2 × 21.24 = 13212.98
m2, Alicatado con plaqueta cerámica vidriada de 10x20 cm recibida con adhesivo, incluso cortes, p.p. de piezas romas o ingletes, rejuntado y limpieza, incluso p.p. de impermeabilización de bajos a una altura de 0.5cm, irevestido con mortero y p.p. de colocación de sumideros. Medida la superficie ejecutada.

| Código | Ud | Descripción | Rendimiento | Precio |
|---|---|---|---|---|
| TO00200 | h | OF. 1ª ALICATADOR (mano de obra) | 0.375 | 15.37 |
| TP00100 | h | PEON ESPECIAL | 0.19 | 14.55 |
| GC00100 | t | CEMENTO BLANCO BL II (material) | 0.001 | 186.14 |
| GP00100 | kg | PASTA ADHESIVA | 1 | 0.23 |
| RA05500 | u | PLAQUETA CERÁMICA VIDRIADA 10x20 cm (material; 09/10/2007) | 53 | 0.19 |
| WW00300 | u | MATERIAL COMPLEMENTARIO O PZAS.ESPECIALES | 1 | 0.6 |

| Medición | Uds. | Largo | Alto | Parcial |
|---|---|---|---|---|
| MODULO ADMINISTRACION |  |  |  |  |
| Aseo | 2 | 2.15 | 3.1 | 13.33 |
|  | 2 | 2.21 | 3.1 | 13.70 |
| MODULO AULAS 1 |  |  |  |  |
| Oficce | 2 | 6.3 | 3.1 | 39.06 |
|  | 2 | 2.45 | 3.1 | 15.19 |
| Almacen | 2 | 2.45 | 3.1 | 15.19 |
|  | 2 | 1.3 | 3.1 | 8.06 |
|  | 1 | 0.1 | 3.1 | 0.31 |
| baños alargados | 12 | 1.6 | 3.1 | 59.52 |
|  | 12 | 3.45 | 3.1 | 128.34 |
| baño 7 | 2 | 1.56 | 3.1 | 9.67 |
|  | 2 | 2.45 | 3.1 | 15.19 |
| Pasillos | 1 | 6.8 | 3.05 | 20.74 |
|  | 1 | 0.4 | 3.05 | 1.22 |
|  | 1 | 1 | 3.05 | 3.05 |
|  | 1 | 5.3 | 3.05 | 16.17 |
|  | 1 | 8.7 | 3.05 | 26.54 |
| Vestibulo | 1 | 3.8 | 1.65 | 6.27 |
|  | 1 | 2.3 | 1.65 | 3.80 |
|  | 1 | 1.8 | 1.65 | 2.97 |
|  | 1 | 27.7 | 1.65 | 45.71 |
|  | 1 | 13.4 | 1.65 | 22.11 |
|  | 1 | 3 | 1.65 | 4.95 |
|  | 1 | 8 | 1.65 | 13.20 |
|  | 1 | 8.8 | 1.65 | 14.52 |
|  | 1 | 37.5 | 1.65 | 61.88 |
|  | 1 | 3.2 | 1.65 | 5.28 |
|  | 1 | 3.5 | 1.65 | 5.78 |
|  | 1 | 1.1 | 1.65 | 1.82 |
|  | 1 | 29.4 | 1.65 | 48.51 |
| Total |  |  |  | 622.08 |

**09.06** m2 CHAPADO PIEDRA ARTIFICIAL MORTERO CEM GRIS PULIDA
335.72 m2 × 54.32 = 18236.31
m2,Chapado de paramento vertical con piedra artificial de mortero de cemento gris pulidade 33x33 cm, como max, colocada con ganchos de acero inoxidable y mortero de cemento 1/6, incluso p.p. de impermeabilización de bajos hasta una altura de .5cm cn capa de tela asfaltica y protecion de mortero. Medido deduciendo huecos mayores de 0,25 m2

| Código | Ud | Descripción | Rendimiento | Precio |
|---|---|---|---|---|
| ATC00100 | h | CUADRILLA ALBAÑILERIA, FORMADA POR OFICIAL 1ª Y PEON ESP. | 0 | 29.92 |
| RA04930 | m2 | PLACA PIEDRA ARTIFICIAL DE MORTERO DE CEM. GRIS PULIDA 33X33 cm (material; 02/10/2008) | 0 | 48.6 |
| GC00100 | t | CEMENTO BLANCO BL II | 0 | 186.14 |
| AGM00500 | m3 | MORTERO DE CEMENTO CEM II/A-L 32.5 Y ARENA DE RIO (1:6) | 0 | 51.36 |
| WW00300 | u | MATERIAL COMPLEMENTARIO O PZAS.ESPECIALES | 0 | 0.6 |
| WW00400 | u | PEQUEÑO MATERIAL | 0 | 0.32 |

| Medición | Uds. | Largo | Alto | Parcial |
|---|---|---|---|---|
| EMPARCHADO FACHADA | 1 | 30.05 | 5.6 | 168.28 |
|  | 1 | 27.3 | 5.6 | 152.88 |
|  | 1 | 2.6 | 5.6 | 14.56 |
| Total |  |  |  | 335.72 |

**09..07** m PELDAÑO HUELLA Y TABICA DE PIEDRA ARTIFICIAL
33.7 m × 31.8 = 1071.66
ml, Peldaño formado por huella y tabica de piedra artificial de 5 cm y 3 cm de espesor respectivamente, recibidas con mortero M5 (1:6), incluso impermeabilización con tela asfalltica danosa 4kg y dos capas de caucho, asi como protecion con capa de mortero; construido según CTE. Medido según la longitud de la arista de intersección entre huella y tabica.

| Código | Ud | Descripción | Rendimiento | Precio |
|---|---|---|---|---|
| ATC00100 | h | CUADRILLA ALBAÑILERIA, FORMADA POR OFICIAL 1ª Y PEON ESP. | 0 | 29.92 |
| RP02600 | m | TABICA PIEDRA ARTIFICIAL 3 cm (material; 09/10/2007) | 0 | 3.67 |
| RP00800 | m | HUELLA PIEDRA ARTIFICIAL 5 CM. (material; 09/10/2007) | 0 | 12.4 |
| AGM00500 | m3 | MORTERO DE CEMENTO CEM II/A-L 32.5 Y ARENA DE RIO (1:6) | 0 | 51.36 |
| AGL00100 | m3 | LECHADA DE CEMENTO CEM II/A-L 32.5 | 0 | 100.89 |

| Medición | Uds. | Largo | Parcial |
|---|---|---|---|
| V3 | 11 | 1.1 | 12.10 |
| C4 | 2 | 1.4 | 2.80 |
| C5 | 4 | 0.9 | 3.60 |
| Entrada 1 | 1 | 3.6 | 3.60 |
|  | 1 | 3.6 | 3.60 |
| Entrada 2 | 1 | 3.4 | 3.40 |
|  | 1 | 4.6 | 4.60 |
| Total |  |  | 33.7 |

**09..08** m ALFÉIZAR DE PIEDRA ARTIFICIAL DE 30 cm CON GOTERÓN
130.54 m × 21.94 = 2864.05
ml, Alfeizar de piedra artificial de 30 cm de anchura y 3 cm de espesor, con goterón, pulida en fábrica, recibido con mortero bastardo M10 (1:0,5:4), incluso rejuntado con lechada de cemento blanco BL II/A-L 42,5 R, p.p. de impermeabilización de jambas con tela asfaltica, danoa 4kg, capa de mortero y dos capas de pintura al cauch, sellado de juntas con paramentos y limpieza. Medido según la anchura libre del hueco.

| Código | Ud | Descripción | Rendimiento | Precio |
|---|---|---|---|---|
| ATC00100 | h | CUADRILLA ALBAÑILERIA, FORMADA POR OFICIAL 1ª Y PEON ESP. | 0 | 29.92 |
| RW00600 | m | ALFEIZAR PIEDRA ARTIFICIAL 30X5 CM. (material) | 0 | 11.54 |
| AGM01600 | m3 | MORTERO BASTARDO CEM II/A-L 32.5, CAL Y AR.RIO M-4 (1:1:7) (material) | 0 | 56.85 |
| AGL80500 | m3 | LECHADA DE CEMENTO BLANCO BL II/A-L 42,5 R (material) | 0 | 148.84 |
| RW01900 | m | JUNTA DE SELLADO (material) | 0 | 1.41 |

| Medición | Uds. | Largo | Parcial |
|---|---|---|---|
| H1 | 1 | 1 | 1.00 |
| H2 | 14 | 4.05 | 56.70 |
| H3 | 1 | 2.75 | 2.75 |
| V1 | 4 | 1 | 4.00 |
| V2 | 11 | 2 | 22.00 |
| V4 | 1 | 2 | 2.00 |
| V5 | 1 | 5.12 | 5.12 |
| V6 | 1 | 2.75 | 2.75 |
| V7 | 1 | 3.27 | 3.27 |
| V8 | 7 | 3.45 | 24.15 |
| V9 | 1 | 1.6 | 1.60 |
| V10 | 1 | 4 | 4.00 |
| RECEPCION | 1 | 1.2 | 1.20 |
| Total |  |  | 130.54 |

**09..09** m2 ENCIMERA BAÑOS
2.87 m2 × 186.69 = 535.80
M2, Encimera en baños realizada en obra y alicatada con el mismo alicatado del baño, lavabos incrustados por encima. Medida la superficie ejecutada.

| Código | Ud | Descripción | Rendimiento | Precio |
|---|---|---|---|---|
| ATC00100 | h | CUADRILLA ALBAÑILERIA, FORMADA POR OFICIAL 1ª Y PEON ESP. | 0 | 29.92 |
| RW01700 | m2 | ENCIMERA MÁRMOL BLANCO MACAEL 3 cm 1,50x0,60 m (material; 09/10/2007) | 0 | 154.5 |
| AGM00500 | m3 | MORTERO DE CEMENTO CEM II/A-L 32.5 Y ARENA DE RIO (1:6) | 0 | 51.36 |
| WW00300 | u | MATERIAL COMPLEMENTARIO O PZAS.ESPECIALES | 0 | 0.6 |
| WW00400 | u | PEQUEÑO MATERIAL | 0 | 0.32 |

| Medición | Uds. | Largo | Ancho | Parcial |
|---|---|---|---|---|
|  | 7 | 0.9 | 0.4 | 2.52 |
|  | 1 | 0.5 | 0.7 | 0.35 |
| Total |  |  |  | 2.87 |

## C14 CARPINTERIA DE MADERA Y ALUMINIO
Importe: 33518.96

**14.01** m2 PUERTA PASO MADERA LACADA COLOR 1 H. CIEGA CORREDERA
48.18 m2 × 147.62 = 7112.33
Ud, Puerta de pasode madera lacada en color a elegir por la dirección facultativa, con hoja ciega ( o con ojo de buey), corredera alojada en cámara, formada por: precerco de 30 mm de espesor con garras de fijación, constituido por un larguero de 185 mm de ancho, dos de 70 mm y dos montantes de 70 mm, sección de cuelgue de 70x30 mm, cerco de 40 mm para piezas de iguales anchuras y tapajuntas de 60x15 mm en madera de pino flandes hoja prefabricada normalizada de 35 mm chapada en okume y canteada por dos cantos, herrajes de cierre y seguridad en latón de primera calidad, sistema de deslizamiento con guiador, cerradura y tope, incluso colgado. Medida de fuera afuera del precerco.

| Código | Ud | Descripción | Rendimiento | Precio |
|---|---|---|---|---|
| TO01500 | h | OF. 1ª CARPINTERÍA (mano de obra; 30/11/2010) | 0 | 18.33 |
| KM02800 | u | HOJA NORMALIZADA OKUME 35 mm (material; 04/04/2006) | 0 | 19.8 |
| KM00100 | m | CERCO PINO FLANDES 18X30 mm (material; 18/04/2008) | 0 | 8.36 |
| KW02500 | u | JUEGO DE POMOS O MANIVELAS DE LATON (material; 04/04/2006) | 0 | 7.66 |
| KW04200 | u | SISTEMA DESLIZAMIENTO PUERTAS (material; 18/04/2008) | 0 | 23.54 |
| KW03600 | u | PICAPORTE PARA PUERTA CORREDERA (material; 18/04/2008) | 0 | 4.2 |
| KM05100 | m3 | MADERA PINO FLANDES (material; 04/04/2006) | 0 | 376.2 |
| KM04700 | m | LISTÓN PINO FLANDES185X30 mm (material; 18/04/2008) | 0 | 7.07 |
| KM04200 | m | LISTÓN PINO FLANDES 70X30 mm (material; 04/04/2006) | 0 | 2.91 |
| KM00300 | m | CERCO PINO FLANDES 70X40 mm (material; 04/04/2006) | 0 | 4.1 |
| KM07400 | m | TAPAJUNTAS PINO FLANDES 60X15 mm (material; 04/04/2006) | 0 | 0.97 |
| WW00300 | u | MATERIAL COMPLEMENTARIO O PZAS.ESPECIALES | 0 | 0.6 |
| WW00400 | u | PEQUEÑO MATERIAL | 0 | 0.32 |

| Medición | Uds. | Largo | Alto | Parcial |
|---|---|---|---|---|
| C1 | 10 | 1.2 | 2.2 | 26.40 |
| C2 | 9 | 1.1 | 2.2 | 21.78 |
| Total |  |  |  | 48.18 |

**14.02** m2 PUERTA PASO MADERA LACADA 2 H. CIEGAS CORREDERAS
4.84 m2 × 126.28 = 611.20
M2, Puerta de paso de madera lacada en color a elegir por la dirección de obra, con dos hojas ciegas correderas alojadas en cámara, formada por: dos precercos de 70x30 mm, cercos de 70x40 mm y tapajuntas de 60x15 nm en madera de pino de flandes, hojas prefabricadas normalizadas de 35 mm chapadas en okume y canteadas por dos cantos: herrajes de cierre y seguridad en latón de primera calidad, sistema de deslizamiento con guiador y topes, incluso colgado. Medida de fuera a fuera del precerco.

| Código | Ud | Descripción | Rendimiento | Precio |
|---|---|---|---|---|
| TO01500 | h | OF. 1ª CARPINTERÍA | 0 | 18.33 |
| KM02800 | u | HOJA NORMALIZADA OKUME 35 mm | 0 | 19.8 |
| KM00300 | m | CERCO PINO FLANDES 70X40 mm | 0 | 4.1 |
| KM07400 | m | TAPAJUNTAS PINO FLANDES 60X15 mm | 0 | 0.97 |
| KW04200 | u | SISTEMA DESLIZAMIENTO PUERTAS | 0 | 23.54 |
| KW02500 | u | JUEGO DE POMOS O MANIVELAS DE LATON | 0 | 7.66 |
| KM05100 | m3 | MADERA PINO FLANDES | 0 | 376.2 |
| KM04200 | m | LISTÓN PINO FLANDES 70X30 mm | 0 | 2.91 |
| KW03600 | u | PICAPORTE PARA PUERTA CORREDERA | 0 | 4.2 |
| WW00300 | u | MATERIAL COMPLEMENTARIO O PZAS.ESPECIALES | 0 | 0.6 |
| WW00400 | u | PEQUEÑO MATERIAL | 0 | 0.32 |

| Medición | Uds. | Largo | Alto | Parcial |
|---|---|---|---|---|
| C7 | 1 | 2.2 | 2.2 | 4.84 |
| Total |  |  |  | 4.84 |

**14.03** m2 PUERTA PASO MADERA LACADA COLOR 1 H. CIEGA ABAT.
9.68 m2 × 90.51 = 876.14
M2, Puerta de paso madera lacada color a elegir por la dirección , con una hoja ciega abatible, formada por: precerco de 100x30 mm con garras de fijación, cerco de 100x40 mm y tapajuntas de 60x15 mm, en madera de pino flandes, hoja prefabricada normalizada de 35 mm chapada en okume y canteada por dos cantos, herrajes de colgar,seguridad y cierre con pomo o manivela, en latón de primera calidad, incluso colgado. Medida de fuera a fuera del precerco.

| Código | Ud | Descripción | Rendimiento | Precio |
|---|---|---|---|---|
| TO01500 | h | OF. 1ª CARPINTERÍA | 0 | 18.33 |
| KM02800 | u | HOJA NORMALIZADA OKUME 35 mm | 0 | 19.8 |
| KM00600 | m | CERCO PINO FLANDES 100X40 mm (material; 18/04/2008) | 0 | 5.37 |
| KW02500 | u | JUEGO DE POMOS O MANIVELAS DE LATON | 0 | 7.66 |
| KW03500 | u | PICAPORTE DE RESBALÓN (material; 04/04/2006) | 0 | 2.75 |
| KW03200 | u | PERNIOS DE LATÓN 11 cm (material; 04/04/2006) | 0 | 2.52 |
| KM05100 | m3 | MADERA PINO FLANDES | 0 | 376.2 |
| KM04500 | m | LISTÓN PINO FLANDES100X30 mm (material; 18/04/2008) | 0 | 3.7 |
| KM07400 | m | TAPAJUNTAS PINO FLANDES 60X15 mm | 0 | 0.97 |
| WW00300 | u | MATERIAL COMPLEMENTARIO O PZAS.ESPECIALES | 0 | 0.6 |
| WW00400 | u | PEQUEÑO MATERIAL | 0 | 0.32 |

| Medición | Uds. | Largo | Alto | Parcial |
|---|---|---|---|---|
| C3 | 4 | 1.1 | 2.2 | 9.68 |
| Total |  |  |  | 9.68 |

**14.04** m2 PUERTA PASO MADERA LACADA COLOR 1 H. CIEGA ABAT.-1M ALTURA
15.4 m2 × 90.51 = 1393.85
M2, Puerta de paso madera lacada color a elegir por la dirección , con una hoja ciega abatible de 1m de altura y el resto hueco, formada por: precerco de 100x30 mm con garras de fijación, cerco de 100x40 mm y tapajuntas de 60x15 mm, en madera de pino flandes, hoja prefabricada normalizada de 35 mm chapada en okume y canteada por dos cantos, herrajes de colgar,seguridad y cierre con pomo o manivela, en latón de primera calidad, incluso colgado. Medida de fuera a fuera del precerco.

| Código | Ud | Descripción | Rendimiento | Precio |
|---|---|---|---|---|
| TO01500 | h | OF. 1ª CARPINTERÍA | 0 | 18.33 |
| KM02800 | u | HOJA NORMALIZADA OKUME 35 mm | 0 | 19.8 |
| KM00600 | m | CERCO PINO FLANDES 100X40 mm | 0 | 5.37 |
| KW02500 | u | JUEGO DE POMOS O MANIVELAS DE LATON | 0 | 7.66 |
| KW03500 | u | PICAPORTE DE RESBALÓN | 0 | 2.75 |
| KW03200 | u | PERNIOS DE LATÓN 11 cm | 0 | 2.52 |
| KM05100 | m3 | MADERA PINO FLANDES | 0 | 376.2 |
| KM04500 | m | LISTÓN PINO FLANDES100X30 mm | 0 | 3.7 |
| KM07400 | m | TAPAJUNTAS PINO FLANDES 60X15 mm | 0 | 0.97 |
| WW00300 | u | MATERIAL COMPLEMENTARIO O PZAS.ESPECIALES | 0 | 0.6 |
| WW00400 | u | PEQUEÑO MATERIAL | 0 | 0.32 |

| Medición | Uds. | Largo | Alto | Parcial |
|---|---|---|---|---|
| C6 | 7 | 1 | 2.2 | 15.40 |
| Total |  |  |  | 15.4 |

**14.05** m2 VENTANA FIJA MAD. PINO FLANDES 1ª TIPO II (0,50-1,50 m2)
6.06 m2 × 71.32 = 432.20
m2, Ventana fija ejecutada con perfiles de madera de pino flandes, 1ª calidad, tipo II (0,50-1,50 m2),lacada en color, garras de fijación, tapajuntas de 60x15 mm y p.p. de sellado de juntas con masilla elástica; construida según CTE. Medida de fuera a fuera del cerco.

| Código | Ud | Descripción | Rendimiento | Precio |
|---|---|---|---|---|
| TO01500 | h | OF. 1ª CARPINTERÍA | 0 | 18.33 |
| TP00100 | h | PEON ESPECIAL | 0 | 14.55 |
| KM10000 | m2 | VENTANA FIJA MAD. PINO FLANDES 1ª (T-II) (material; 18/04/2008) | 0 | 54.33 |
| KM07400 | m | TAPAJUNTAS PINO FLANDES 60X15 mm | 0 | 0.97 |
| RW01900 | m | JUNTA DE SELLADO | 0 | 1.41 |
| WW00400 | u | PEQUEÑO MATERIAL | 0 | 0.32 |

| Medición | Uds. | Largo | Ancho | Parcial |
|---|---|---|---|---|
| V9 | 1 | 1.6 | 1.2 | 1.92 |
| V8 | 1 | 3.45 | 1.2 | 4.14 |
| Total |  |  |  | 6.06 |

**14.06** UD BARANDILLAS INTERIORES MADERA (10/05/2010)
4.8 UD × 132 = 633.60
Ud, de barandillas de madera lacadas en color, segun diseño de la dirección facultativa, incluso p.p. de apertura automatizada desde el recepción y zona de acceso. Medida la superficie realmente ejecutada.

| Medición | Uds. | Largo | Ancho | Parcial |
|---|---|---|---|---|
|  | 2 | 2 | 1.2 | 4.80 |
| Total |  |  |  | 4.8 |

**14.07** M2 PANELES DE MELAMINA LACADA EN COLOR (21/09/2011)
334.98 M2 × 12.3 = 4120.25
m2, de paneles de melamina lacadas en color a elegir por la dirección facultativa, con rodapie y remate superior del mismo color, con diseño a elegir por la dirección técnica, incluso p.p. de piezas especiales, rinconeras, esquineras, totalmente terminado. Medida la superficie realmente ejecutada.

| Medición | Uds. | Largo | Alto | Parcial |
|---|---|---|---|---|
| MODULO 1 |  |  |  |  |
| aula 1,2,3 | 6 | 5.3 | 1.2 | 38.16 |
|  | 6 | 8.6 | 1.2 | 61.92 |
| sala usos multiples | 2 | 8.71 | 1.2 | 20.90 |
|  | 2 | 4 | 1.2 | 9.60 |
| comedor | 2 | 8.6 | 1.2 | 20.64 |
|  | 2 | 7.37 | 1.2 | 17.69 |
| Modulo Aula 2 |  |  |  |  |
| Aula 4,5,6 | 6 | 5.92 | 1.2 | 42.62 |
|  | 6 | 7.8 | 1.2 | 56.16 |
| Aula 7 | 2 | 5.26 | 1.2 | 12.62 |
|  | 2 | 7.8 | 1.2 | 18.72 |
|  | 2 | 1.1 | 1.2 | 2.64 |
| Aula 8 | 2 | 1.1 | 1.2 | 2.64 |
|  | 1 | 7.8 | 1.2 | 9.36 |
|  | 1 | 5.26 | 1.2 | 6.31 |
|  | 1 | 3.84 | 1.2 | 4.61 |
|  | 1 | 6.66 | 1.2 | 7.99 |
|  | 1 | 2 | 1.2 | 2.40 |
| Total |  |  |  | 334.98 |

**14.08** m2 VENTANA OSCILOBATIENTE ALUMINIO LACADA COLOR
58.3 m2 × 89.3 = 5206.19
M2, Ventana oscilobatiente , ejecutada con perfiles de aleación de aluminio con espesor de 1,5 mm y capa de lacado en color a elegir por la dirección facultativa, segun normas GSB, espesor mínimo 60 micras, tipo III (1,5/3 m2), incluso precerco de perfil tubular conformado en frío de acero galvanizado con patillas de fijación, junquillos, junta de estanqueidad de neopreno, vierteaguas, herrajes de colgar y cierre y p.p. de sellado de juntas con masilla elástica. La carpintería debe cumplir los parámetros de permeabilidad, estanqueidad y resistencia al viento en las zonas A o B; construida según CTE. Medida la superficie del hueco.

| Código | Ud | Descripción | Rendimiento | Precio |
|---|---|---|---|---|
| TO01600 | h | OF. 1ª CERRAJERO-CHAPISTA (mano de obra; 30/11/2010) | 0 | 18.33 |
| TP00100 | h | PEON ESPECIAL | 0 | 14.55 |
| KL80140 | m2 | VENTANA ABATIBLE ALUMINIO LACADO BLANCO (material; 27/09/2008) | 0 | 110.1 |
| RW01900 | m | JUNTA DE SELLADO | 0 | 1.41 |
| KA01100 | m | PRECERCO TUBO ACERO GALVANIZADO ABATIBLE O FIJO (material; 18/04/2008) | 0 | 3.11 |
| WW00300 | u | MATERIAL COMPLEMENTARIO O PZAS.ESPECIALES | 0 | 0.6 |

| Medición | Uds. | Largo | Alto | Parcial |
|---|---|---|---|---|
| H1 | 1 | 1 | 0.75 | 0.75 |
| H2 | 14 | 4.05 | 0.75 | 42.53 |
| H3 | 1 | 2.75 | 0.75 | 2.06 |
| V1 | 4 | 1.8 | 1.8 | 12.96 |
| Total |  |  |  | 58.3 |

**14.09** m2 VENTANA OSCILOBATIENTE CON DOS FIJOS ALUMINIO LACADO COLOR
25.17 m2 × 65.3 = 1643.60
M2, Ventana de aluminio color a elegir por la dirección técnica, formada por una hoja oscilobatiente y dos fijos, ejecutada con perfiles de aleación de aluminio con espesor de 1,5 mm y capa de lacado blanco según normas GSB, espesor mínimo 60 micras, tipo III (1,5/3 m2), incluso precerco de perfil tubular conformado en frío de acero galvanizado con patillas de fijación, junquillos, junta de estanqueidad de neopreno, vierteaguas, herrajes de colgar y cierre y p.p. de sellado de juntas con masilla elástica. La carpintería debe cumplir los parámetros de permeabilidad, estanqueidad y resistencia al viento en las zonas A o B; construida según CTE. Medida la superficie del hueco.

| Código | Ud | Descripción | Rendimiento | Precio |
|---|---|---|---|---|
| TO01600 | h | OF. 1ª CERRAJERO-CHAPISTA | 0 | 18.33 |
| TP00100 | h | PEON ESPECIAL | 0 | 14.55 |
| KL80140 | m2 | VENTANA ABATIBLE ALUMINIO LACADO BLANCO | 0 | 110.1 |
| RW01900 | m | JUNTA DE SELLADO | 0 | 1.41 |
| KA01100 | m | PRECERCO TUBO ACERO GALVANIZADO ABATIBLE O FIJO | 0 | 3.11 |
| WW00300 | u | MATERIAL COMPLEMENTARIO O PZAS.ESPECIALES | 0 | 0.6 |

| Medición | Uds. | Largo | Alto | Parcial |
|---|---|---|---|---|
| V5 | 1 | 5.12 | 3 | 15.36 |
| V7 | 1 | 3.27 | 3 | 9.81 |
| Total |  |  |  | 25.17 |

**14.10** m2 VENTANA FIJA ALUMINIO LACADO COLOR
23.3 m2 × 23.1 = 538.23
M2, Ventana de aluminio color a elegir por la dirección tecnica formada por una hoja fija,, ejecutada con perfiles de aleación de aluminio con espesor de 1,5 mm y capa de lacado blanco según normas GSB, espesor mínimo 60 micras, tipo III (1,50-3 m2), incluso precerco de perfil tubular conformado en frío de acero galvanizado con patillas de fijación, junquillos, junta de estanqueidad de neopreno, vierteaguas, y p.p. de sellado de juntas con masilla elástica. La carpintería debe cumplir los parámetros de permeabilidad, estanqueidad y resistencia al viento en las zonas A o B; construida según CTE. Medida la superficie del hueco.

| Código | Ud | Descripción | Rendimiento | Precio |
|---|---|---|---|---|
| TO01600 | h | OF. 1ª CERRAJERO-CHAPISTA | 0 | 18.33 |
| TP00100 | h | PEON ESPECIAL | 0 | 14.55 |
| KL80140 | m2 | VENTANA ABATIBLE ALUMINIO LACADO BLANCO | 0 | 110.1 |
| RW01900 | m | JUNTA DE SELLADO | 0 | 1.41 |
| KA01100 | m | PRECERCO TUBO ACERO GALVANIZADO ABATIBLE O FIJO | 0 | 3.11 |
| WW00300 | u | MATERIAL COMPLEMENTARIO O PZAS.ESPECIALES | 0 | 0.6 |

| Medición | Uds. | Largo | Alto | Parcial |
|---|---|---|---|---|
| V6 | 1 | 2.75 | 3 | 8.25 |
| P. ENTRADA | 1 | 2.1 | 3.5 | 7.35 |
|  | 1 | 2.2 | 3.5 | 7.70 |
| Total |  |  |  | 23.3 |

**14.11** m2 VENTANA CORREDERA ALUM. LACADO COLOR
48.94 m2 × 70.26 = 3438.52
M2, Ventana de hojas correderas, ejecutada con perfiles de aleación de aluminio color a elegir por la dirección técnicacon espesor de 1,5 mm y capa de lacado en color según normas GSB, espesor mínimo 60 micras, tipo III (1,50-3 m2), incluso precerco de perfil tubular conformado en frío de acero galvanizado con patillas de fijación, junquillos, junta de estanqueidad de neopreno, herrajes de deslizamiento, cierre y seguridad y p.p. de sellado de juntas con masilla elástica. La carpintería debe cumplir los parámetros de permeabilidad, estanqueidad y resistencia al viento en las zonas A o B; construida según CTE. Medida la superficie del hueco.

| Código | Ud | Descripción | Rendimiento | Precio |
|---|---|---|---|---|
| TO01600 | h | OF. 1ª CERRAJERO-CHAPISTA | 0 | 18.33 |
| TP00100 | h | PEON ESPECIAL | 0 | 14.55 |
| KL06000 | m2 | VENTANA CORREDERA ALUM. LACADO (T-III) (material; 04/04/2006) | 0 | 50.71 |
| KA01200 | m | PRECERCO TUBO ACERO GALVANIZADO CORREDERA (material; 18/04/2008) | 0 | 3.57 |
| RW01900 | m | JUNTA DE SELLADO | 0 | 1.41 |
| WW00300 | u | MATERIAL COMPLEMENTARIO O PZAS.ESPECIALES | 0 | 0.6 |

| Medición | Uds. | Largo | Alto | Parcial |
|---|---|---|---|---|
| H1 | 1 | 1 | 0.75 | 0.75 |
| H2 | 14 | 4.05 | 0.75 | 42.53 |
| H3 | 1 | 2.75 | 0.75 | 2.06 |
| V4 | 1 | 2 | 0.6 | 1.20 |
| V10 | 1 | 4 | 0.6 | 2.40 |
| Total |  |  |  | 48.94 |

**14.12** m2 VENTANA ABATIBLE ALUM. LACADO COLOR
8.8 m2 × 98.21 = 864.25
M2, Ventana de hojas abatibles, ejecutada con perfiles de aleación de aluminio color a elegir por la direciión técnica, con espesor de 1,5 mm y capa de lacado en color según normas GSB, espesor mínimo 60 micras, tipo III (1,50-3 m2), incluso precerco de perfil tubular conformado en frío de acero galvanizado con patillas de fijación, junquillos, junta de estanqueidad de neopreno, vierteaguas, herrajes de colgar y cierre y p.p. de sellado de juntas con masilla elástica. La carpintería debe cumplir los parámetros de permeabilidad, estanqueidad y resistencia al viento en las zonas A o B; construida según CTE. Medida la superficie del hueco.

| Código | Ud | Descripción | Rendimiento | Precio |
|---|---|---|---|---|
| TO01600 | h | OF. 1ª CERRAJERO-CHAPISTA | 0 | 18.33 |
| TP00100 | h | PEON ESPECIAL | 0 | 14.55 |
| KL03600 | m2 | VENTANA ABATIBLE ALUM. LACADO (T-III) (material; 04/04/2006) | 0 | 101.4 |
| KA01100 | m | PRECERCO TUBO ACERO GALVANIZADO ABATIBLE O FIJO | 0 | 3.11 |
| RW01900 | m | JUNTA DE SELLADO | 0 | 1.41 |
| WW00300 | u | MATERIAL COMPLEMENTARIO O PZAS.ESPECIALES | 0 | 0.6 |

| Medición | Uds. | Largo | Alto | Parcial |
|---|---|---|---|---|
| C5 | 4 | 1 | 2.2 | 8.80 |
| Total |  |  |  | 8.8 |

**14.13** m2 VENTANA ABATIBLE + FIJO SUPERIOR ALUM. LACADO COLOR
48 m2 × 118.72 = 5698.56
m2, Ventana de hojas abatibles + un fijo superior, ejecutada con perfiles de aleación de aluminio color a elegir por la dirección de obra, con espesor de 1,5 mm y capa de lacado en color según normas GSB, espesor mínimo 60 micras, tipo III (1,50-3 m2), incluso precerco de perfil tubular conformado en frío de acero galvanizado con patillas de fijación, junquillos, junta de estanqueidad de neopreno, vierteaguas, herrajes de colgar y cierre y p.p. de sellado de juntas con masilla elástica. La carpintería debe cumplir los parámetros de permeabilidad, estanqueidad y resistencia al viento en las zonas A o B; construida según CTE. Medida la superficie del hueco.

| Código | Ud | Descripción | Rendimiento | Precio |
|---|---|---|---|---|
| TO01600 | h | OF. 1ª CERRAJERO-CHAPISTA | 0 | 18.33 |
| TP00100 | h | PEON ESPECIAL | 0 | 14.55 |
| KL03600 | m2 | VENTANA ABATIBLE ALUM. LACADO (T-III) | 0 | 101.4 |
| KA01100 | m | PRECERCO TUBO ACERO GALVANIZADO ABATIBLE O FIJO | 0 | 3.11 |
| RW01900 | m | JUNTA DE SELLADO | 0 | 1.41 |
| WW00300 | u | MATERIAL COMPLEMENTARIO O PZAS.ESPECIALES | 0 | 0.6 |

| Medición | Uds. | Largo | Alto | Parcial |
|---|---|---|---|---|
| V3 | 11 | 1.2 | 3 | 39.60 |
| C4 | 2 | 1.4 | 3 | 8.40 |
| Total |  |  |  | 48 |

**14.14** M2 PERSIANA LAMAS EXTERIORES PVC LACADAS (22/09/2011)
46.8 M2 × 20.3 = 950.04
m2, de persianas exteriores de lamas, realizadas en pvc de color a elegir por la dirección técnica, lamas regulables y motorizadas, instaladas sobre las jambas de las ventanas, incluso p.p. de instalación de motorizción, instalacion de lamas, y prueba. medida la superficie del hueco.

| Medición | Uds. | Largo | Alto | Parcial |
|---|---|---|---|---|
| V1 | 4 | 1 | 1.8 | 7.20 |
| V2 | 11 | 2 | 1.8 | 39.60 |
| Total |  |  |  | 46.8 |

## C15 VIDRIOS Y CERRAJERIA
Importe: 20270.86

**15.01** m2 ACRIST. LAMR. SEGD., 2 LUNAS INCOLORAS 6 MM
226.62 m2 × 48.9 = 11081.72
m2, DE ACRISTALAMIENTO LAMINAR DE SEGURIDAD, FORMADO POR DOS LUNAS PULIDAS INCOLORAS DE 6 mm. DE ESPESOR, UNIDAS POR DOBLE LAMINA DE BUTIRAL DE POLIVINILO TRANSPARENTE, CON UN ESPESOR TOTAL DE 13 mm., CLASIFICACION: ATAQUE MANUAL, NIVEL B NUMERO DE HOMOLOGACION DBT-2004 SEGUN MINISTERIO DE INDUSTRIA Y ENERGIA; COLOCADO CON PERFIL CONTINUO INCLUSO PERFIL EN U DE NEOPRENO, CORTES Y COLOCACION DE JUNQUILLOS; CONSTRUIDO SEGUN NTE/FVE-12 E INSTRUCCIONES DEL FABRICANTE. MEDIDA LA SUPERFICIE ACRISTALADA EN MULTIPLOS DE 30 mm.

| Código | Ud | Descripción | Rendimiento | Precio |
|---|---|---|---|---|
| VL00600 | m2 | LAMR.SEGD.2 LUNAS, INCOLORAS, 6MM.DOBLE LAM. BUT. INC. (material) | 0 | 70.92 |
| VW01500 | m | PERFIL EN U DE NEOPRENO (material) | 0 | 0.44 |
| TO01700 | h | OF. 1ª CRISTALERO (mano de obra) | 0 | 15.37 |

| Medición | Uds. | Largo | Alto | Parcial |
|---|---|---|---|---|
| H1 | 1 | 1 | 0.75 | 0.75 |
| H2 | 14 | 4.05 | 0.75 | 42.53 |
| H3 | 1 | 2.75 | 0.75 | 2.06 |
| V1 | 4 | 1 | 1.8 | 7.20 |
| V2 | 11 | 2 | 1.8 | 39.60 |
| V3 | 11 | 1 | 3 | 33.00 |
| V4 | 1 | 2 | 0.5 | 1.00 |
| V5 | 1 | 5.12 | 3 | 15.36 |
| V6 | 1 | 2.75 | 3 | 8.25 |
| V7 | 1 | 3.27 | 3 | 9.81 |
| V8 | 7 | 3.45 | 1.2 | 28.98 |
| V9 | 1 | 1.6 | 1.2 | 1.92 |
| V10 | 1 | 4 | 0.5 | 2.00 |
| RECEPCION | 1 | 1.2 | 1.8 | 2.16 |
| C4 | 2 | 1.4 | 3 | 8.40 |
| C5 | 4 | 0.9 | 2.2 | 7.92 |
| p. entradas | 1 | 2.1 | 3.8 | 7.98 |
|  | 1 | 2.2 | 3.5 | 7.70 |
| Total |  |  |  | 226.62 |

**15.02** M2 PUERTAS SECCIONAL EN ACERA PERFORADO LACADO EN COLOR (21/09/2011)
24.81 M2 × 365.33 = 9063.84
m2, de puertas seccionales motorizadas, realizadas en acero perforado, segun diseño de la direccion tecnica, lacada en color, medida la superficie realmente ejecutda, incluso p.p. de instalación electrica, motor y puesta en funcionamiento.Medida la superficie realmente ejecutada.

| Medición | Uds. | Largo | Alto | Parcial |
|---|---|---|---|---|
|  | 1 | 4.67 | 3 | 14.01 |
|  | 1 | 3.6 | 3 | 10.80 |
| Total |  |  |  | 24.81 |

**15.03** UD CHAPAS PERFORADAS DECORATIVAS (21/09/2011)
1 UD × 125.3 = 125.30
m2, de chapas perforadas decorativas, con capa antioxido y lacadas en color, segun diseño de la dirección facultativa, para instalar en muro exterior. Medida la unidad colocada.

## C16 PINTURAS
Importe: 13798.89

**16.01** m2 PINTURA PLASTICA LISA SOBRE LADRILLO, YESO O CEMENTO
3066.42 m2 × 4.5 = 13798.89
m2, de pintura plástica lisa sobre paramentos horizontales y verticales de ladrillo, yeso y o cemento formado por : lijado y limpieza del soporte, mano de fondo, plastecido, nueva mano de fondo y dos manos de acabado.; SEGUN NTE/RPP-24.Medida la superficie realmente ejecutada.

| Código | Ud | Descripción | Rendimiento | Precio |
|---|---|---|---|---|
| PP00100 | kg | PINTURA PLASTICA (material) | 0 | 1.85 |
| PW00300 | kg | SELLADORA (material) | 0 | 3.85 |
| TO01000 | h | OF. 1ª PINTOR (mano de obra) | 0 | 15.37 |
| WW00400 | u | PEQUEÑO MATERIAL | 0 | 0.32 |

| Medición | Uds. | Parcial |
|---|---|---|
| ENFOSCADOS | 1562.44 | 1562.44 |
| PERLITA | 1503.98 | 1503.98 |
| Total |  | 3066.42 |

## C17 DECORACION
Importe: 7727.84

**17.01** u PORTARROLLOS DE PORCELANA VITRIFICADA BLANCO
8 u × 15.44 = 123.52
m2, de portarrollo de porcelana vitrificada de color blanco para empotrar, recibido con mortero . Medida la unidad instalada

| Código | Ud | Descripción | Rendimiento | Precio |
|---|---|---|---|---|
| DA00200 | u | PORTARROLLOS PORCELANA BLANCO EMPOTRAR (material) | 0 | 10.83 |
| TO02100 | h | OFICIAL 1ª | 0 | 15.37 |
| WW00400 | u | PEQUEÑO MATERIAL | 0 | 0.32 |

**17.02** M2 ESPEJO LUZ GLASS (19/04/2010)
3.5 M2 × 18 = 63.00
m2,De espejo tipo luz-glass de 5 mms, para fijar mediante adhesivos o grapas, in/tacos expansivos para su colocación, y pulido de cantos, totalmente colocado encastrado en alicatado.

| Medición | Uds. | Largo | Ancho | Parcial |
|---|---|---|---|---|
|  | 7 | 0.9 | 0.5 | 3.15 |
|  | 1 | 0.5 | 0.7 | 0.35 |
| Total |  |  |  | 3.5 |

**17.03** UD DOSIFICADOR JABÓN LÍQUIDO 1 l. ABS (21/09/2011)
8 UD × 65 = 520.00
m2,Suministro y colocación de dosificador de jabón líquido con pulsador de 1 l., depósito fumé transpartente y tapa de ABS blanco o negro, colocado mediante anclajes de fijación a la pared, y instalado. y secador de mano electrico, incluso toma de corriente para el mismo empotrada, totalmente instalado.
Claves: negro, blanco, jabón, líquido, suministro, colocación, tapa, anclaje, fijación, pared, depósito, pulsador

**17.04** UD MOBILIARIO DE COCINA (15/11/2011)
1 UD × 3500 = 3500.00
Ud, de mobiliario de cocina basico compuesto por mobiliario y electrodomesticos, segun definicación de dirección facultativa. Medida la unidad ejecutada.

**17.05** UD IMPREVISTOS (22/09/2011)
1 UD × 3521.32 = 3521.32
Ud, de partida a justificar con aquellas unidades de obra que puedan aconteceder durante el desarrollo de los trabajos. Medida la unidad justificada.

## C20 RESIDUOS (21/09/2011)
Importe: 15382.43

**20.01** UD GESTION DE RESIDUOS DURANTE LA OBRA (21/09/2011)
1 UD × 15382.43 = 15382.43
Ud, de gestión de residuos, segun el proyecto técnico redactado por el arquitecto redactor del proyecto. Segun proyecto de residuos.Medida la unidad ejecutada.

## C21 SEGURIDAD Y SALUD (07/03/1998)
Importe: 16110.58

**21.01** m BARANDILLA RESISTENTE DE PROTECCION
216.2 m × 5.69 = 1230.18
DE BARANDILLA RESISTENTE DE PROTECCION DE 0.90 m DE ALTURA, FORMADA POR: SOPORTES METALICOS, PASAMANOS, PROTECCION INTERMEDIA Y RODAPIE DE 0.20 m, DE MADERA DE PINO EN TABLONCILLO, INCLUSO DESMONTADO Y P.P. DE PEQUEÑO MATERIAL. SEGUN R.D. 1627/97. VALORADA EN FUNCION DEL NUMERO OPTIMO DE UTILIZACIONES. MEDIDA LA LONGITUD EJECUTADA.

| Código | Ud | Descripción | Rendimiento | Precio |
|---|---|---|---|---|
| WW00400 | u | PEQUEÑO MATERIAL | 0 | 0.32 |
| TP00200 | h | PEON ORDINARIO | 0 | 14.43 |
| CM00100 | m3 | MADERA DE PINO EN TABLONCILLO (material) | 0 | 204.35 |
| HB00400 | u | SOPORTE METALICO BARANDILLA (material) | 0 | 13.24 |
| TO02200 | h | OFICIAL 2ª (mano de obra) | 0 | 14.99 |

| Medición | Uds. | Largo | Parcial |
|---|---|---|---|
|  | 1 | 5.9 | 5.90 |
|  | 1 | 39.3 | 39.30 |
|  | 1 | 9.2 | 9.20 |
|  | 1 | 9.2 | 9.20 |
|  | 1 | 30.8 | 30.80 |
|  | 1 | 9.2 | 9.20 |
|  | 1 | 2.3 | 2.30 |
|  | 1 | 3.8 | 3.80 |
|  | 1 | 2.8 | 2.80 |
|  | 2 | 7.2 | 14.40 |
|  | 1 | 7.1 | 7.10 |
|  | 1 | 2.1 | 2.10 |
|  | 1 | 13.1 | 13.10 |
|  | 1 | 3 | 3.00 |
|  | 1 | 27 | 27.00 |
|  | 1 | 27.8 | 27.80 |
|  | 1 | 2.2 | 2.20 |
|  | 1 | 7 | 7.00 |
| Total |  |  | 216.2 |

**21.02** u EXTINTOR MANUAL POLVO SECO A.B.C.E. DE 6 KG
3 u × 35.24 = 105.72
DE EXTINTOR MANUAL A.F.P.G. DE POLVO SECO POLIVALENTE O A.B.C.E. DE 6 kg., COLOCADO SOBRE SOPORTE FIJADO AL PARAMENTO VERTICAL, INCLUSO P.P. DE PEQUEÑO MATERIAL Y DESMONTAJE, SEGUN R.D. 1627/97. VALORADO EN FUNCION DEL NUMERO OPTIMO DE UTILIZACIONES. MEDIDA LA UNIDAD INSTALADA.

| Código | Ud | Descripción | Rendimiento | Precio |
|---|---|---|---|---|
| ATC00100 | h | CUADRILLA ALBAÑILERIA, FORMADA POR OFICIAL 1ª Y PEON ESP. | 0 | 29.92 |
| IP06900 | u | EXTINTOR A.F.P.G. 6 KG. (material) | 0 | 51.93 |
| WW00300 | u | MATERIAL COMPLEMENTARIO O PZAS.ESPECIALES | 0 | 0.6 |
| WW00400 | u | PEQUEÑO MATERIAL | 0 | 0.32 |

**21.03** u CASCO DE SEGURIDAD
18 u × 3.5 = 63.00
DE CASCO DE SEGURIDAD SEGUN R.D. 1407/1992. MEDIDA LA UNIDAD EN OBRA.

| Código | Ud | Descripción | Rendimiento | Precio |
|---|---|---|---|---|
| HC01500 | u | CASCO DE SEGURIDAD, HOMOLOGADO (material) | 0 | 1.84 |

**21.04** u GAFA ANTI-IMPACTO, ACETATO
6 u × 14.1 = 84.60
DE GAFAS DE MONTURA DE ACETATO, PATILLAS ADAPTABLES, VISORES DE VIDRIO NEUTRO, TRATADOS, TEMPLADOS E INASTILLABLES, PARA TRABAJOS CON RIESGOS DE IMPACTOS EN OJOS. SEGUN R.D. 1407/1992. MEDIDA LA UNIDAD EN OBRA.

| Código | Ud | Descripción | Rendimiento | Precio |
|---|---|---|---|---|
| HC03300 | u | GAFAS ANTI-IMPACTO DE ACETATO (material) | 0 | 14.35 |

**21.05** u GUANTES DE NITRILO-VINILO, CARGA, DESCARGA MATER.ABRASIV
18 u × 4.53 = 81.54
DE PAR DE GUANTES DE PROTECCION PARA CARGA Y DESCARGA DE MATERIALES ABRASIVOS FABRICADO EN NITRILO-VINILO CON REFUERZO EN DEDOS PULGARES. MEDIDA LA UNIDAD EN OBRA.

| Código | Ud | Descripción | Rendimiento | Precio |
|---|---|---|---|---|
| HC04500 | u | PAR DE GUANTES DE NITRILO/VINILO (material) | 0 | 4.61 |

**21.06** u GUANTES AISLANTE DE BAJA TENSION HASTA 5000 V
5 u × 30.37 = 151.85
DE PAR DE GUANTES DE PROTECCION ELECTRICA DE BAJA TENSION, HASTA 5000 V., FABRICADO CON MATERIAL DIELECTRICO, HOMOLOGADO SEGUN N.T.R. MEDIDA LA UNIDAD EN OBRA.

| Código | Ud | Descripción | Rendimiento | Precio |
|---|---|---|---|---|
| HC04200 | u | PAR DE GUANTES AISLANTES BT. HASTA 5000 V. (material) | 0 | 30.9 |

**21.07** u ZAPATOS DE PIEL CON PUNTERA Y PLANTILLA METALICA
18 u × 22.41 = 403.38
DE PAR DE ZAPATOS DE SEGURIDAD CONTRA RIESGOS MECANICOS, FABRICADOS EN PIEL, ACOLCHADO TRASERO, PLANTILLA Y PUNTERA METALICA, SUELO ANTIDESLIZANTE, PISO RESISTENTE A HIDROCARBUROS Y ACEITE, HOMOLOGADO. MEDIDA LA UNIDAD EN OBRA.

| Código | Ud | Descripción | Rendimiento | Precio |
|---|---|---|---|---|
| HC06400 | u | PAR DE ZAPATOS DE PIEL PUNTERA Y PLANTILLA METALICA (material) | 0 | 22.8 |

**21.08** u BOTAS DE AGUA GOMA FORRADA
5 u × 26.35 = 131.75
DE PAR DE BOTAS DE PROTECCION PARA TRABAJOS EN AGUA, BARRO, HORMIGON Y PISOS CON RIESGOS DE DESLIZAMIENTO, FABRICADA EN GOMA, PISO ANTIDESLIZANTE. MEDIDA LA UNIDAD EN OBRA.

| Código | Ud | Descripción | Rendimiento | Precio |
|---|---|---|---|---|
| HC01000 | u | PAR DE BOTAS AGUA PVC. CAÑA ALTA (material) | 0 | 6.26 |

**21.09** m2 CERRAMIENTO PROV. OBRA, PANEL MALLA GALV. SOPORT.PREF. (07/03/1998)
255.03 m2 × 9.35 = 2384.53
DE CERRAMIENTO PROVISIONAL DE OBRA, REALIZADO CON POSTES CADA 3.00 m DE PERFILES TUBULARES GALVANIZADOS DE 50 mm DE DIAM. INT., PANEL RIGIDO DE MALLA GALVANIZADA Y P.P. DE PIEZAS PREFABRICADAS DE HORMIGON MOLDEADO PARA APOYO Y ALOJAMIENTO DE POSTES Y AYUDAS DE ALBAÑILERIA. MEDIDA LA SUPERFICIE EJECUTADA.

| Código | Ud | Descripción | Rendimiento | Precio |
|---|---|---|---|---|
| HS02100 | u | SOPORTE METALICO DIAM. 50 MM. (material; 07/10/1999) | 0 | 15.11 |
| HS02150 | Ud | Pla.salida emer.297x148 (material; 07/03/1998) | 0 | 8.52 |
| TO00100 | h | OF. 1ª ALBAÑILERIA | 0 | 15.37 |
| TP00100 | h | PEON ESPECIAL | 0 | 14.55 |
| UU01510 | m2 | MALLA GALV. ELECTROSOLDADA EN PANELES RIGIDOS (material) | 0 | 7.78 |

| Medición | Uds. | Largo | Parcial |
|---|---|---|---|
|  | 1 | 5.9 | 5.90 |
|  | 1 | 38.5 | 38.50 |
|  | 1 | 18.25 | 18.25 |
|  | 1 | 8.22 | 8.22 |
|  | 1 | 15.18 | 15.18 |
|  | 1 | 0.9 | 0.90 |
|  | 1 | 15.08 | 15.08 |
|  | 1 | 30 | 30.00 |
|  | 1 | 13 | 13.00 |
|  | 1 | 45 | 45.00 |
|  | 1 | 65 | 65.00 |
| Total |  |  | 255.03 |

**21.10** u SEÑAL PVC. "INDICACION EXTINT." 50X25 CM. SOP.MET (07/10/1999)
3 u × 10.85 = 32.55
DE SEÑAL DE SEGURIDAD PVC. 2 mm. TIPO INDICACION EXTINTOR DE 50X25 cm., CON SOPORTE METALICO DE50 mm. DE DIAMETRO, INCLUSO COLOCACION DE ACUERDO CON R.D. 485/97 Y P.P. DE DESMONTAJE, VALORADA EN FUNCION DEL NUMERO OPTIMO DE UTILIZACIONES. MEDIDA LA UNIDAD EJECUTADA.

| Código | Ud | Descripción | Rendimiento | Precio |
|---|---|---|---|---|
| TP00200 | h | PEON ORDINARIO | 0 | 14.43 |
| HS02100 | u | SOPORTE METALICO DIAM. 50 MM. | 0 | 15.11 |
| HS01400 | u | SEÑAL PVC. 50X25 CM. (material) | 0 | 4.61 |

**21.11** u MANDIL PARA TRABAJOS DE SOLDADURA
2 u × 10.31 = 20.62
DE MANDIL PARA TRABAJOS DE SOLDADURA, FABRICADO EN CUERO CON SUJECCION A CUELLO Y CINTURA A TRAVES DE CORREA HOMOLOGADO. MEDIDA LA UNIDAD EN OBRA.

| Código | Ud | Descripción | Rendimiento | Precio |
|---|---|---|---|---|
| HC05100 | u | MANDIL PARA TRABAJOS DE SOLDADURA (material) | 0 | 10.49 |

**21.12** u PANTALLA SOLDADURA ELECTRICA DE MANO
2 u × 5.97 = 11.94
DE PANTALLA DE SOLDADURA ELECTRICA DE MANO, RESISTENTE A LA PERFORACION Y PENETRACION POR OBJETO CANDENTE, ANTIINFLAMABLE, SEGUN R.D. 1407/1992. MEDIDA LA UNIDAD EN OBRA.

| Código | Ud | Descripción | Rendimiento | Precio |
|---|---|---|---|---|
| HC05500 | u | PANTALLA SOLDADURA ELECTRICA DE MANO. (material) | 0 | 6.07 |

**21.13** u PANTALLA SOLDADURA ELECTRICA DE CABEZA
2 u × 24.58 = 49.16
DE PANTALLA DE SOLDADURA ELECTRICA DE CABEZA, MIRILLA ABATIBLE RESISTENTE A LA PERFORACION Y PENETRACION POR OBJETO CANDENTE, ANTIINFLAMABLE, SEGUN R.D. 1407/1992. MEDIDA LA UNIDAD EN OBRA.

| Código | Ud | Descripción | Rendimiento | Precio |
|---|---|---|---|---|
| HC05600 | u | PANTALLA SOLDADURA ELECTRICA DE CABEZA (material) | 0 | 25.01 |

**21.14** u MASCARILLA RESPIRATORIA CON 2 VALVULAS, PARA POLVO
3 u × 13.63 = 40.89
DE MASCARILLA RESPIRATORIA CON DOS VALVULAS, FABRICADA EN MATERIAL INALERGICO Y ATOXICO, CON FILTROS INTERCAMBIABLES PARA POLVO. SEGUN R.D. 1407/1992. MEDIDA LA UNIDAD EN OBRA.

| Código | Ud | Descripción | Rendimiento | Precio |
|---|---|---|---|---|
| HC03000 | u | FILTRO ANTIPOLVO (material) | 0 | 1.54 |
| HC05400 | u | MASCARILLA RESPIRATORIA 2 VALVULAS (material) | 0 | 7.72 |

**21.15** u CINTURON DE SEGURIDAD CONTRA CAIDA CON AMORTIGUADOR
7 u × 37.12 = 259.84
DE CINTURON DE SEGURIDAD CONTRA CAIDA CON ARNES EN FIBRA DE POLIESTER, ELEMENTO DE AMARRE CON CUERDA DE POLIAMIDA 6 SUJETA AL CINTURON MEDIANTE PIQUETE Y ACOPLAMIENTO AL EXTREMO UN MUELLE AMORTIGUADOR DESTINADO A FRENAR EL IMPACTO DE CAIDA, HOMOLOGADO. MEDIDA LA UNIDAD EN OBRA.

| Código | Ud | Descripción | Rendimiento | Precio |
|---|---|---|---|---|
| HC02000 | u | CINTURON DE SEGURIDAD DE CAIDA CON AMORTIGUADOR (material) | 0 | 96.38 |

**21.16** u SEÑAL METALICA "INFORMACION" 60X40 CM. CON SOPORTE META (07/10/1999)
4 u × 13.95 = 55.80
DE SEÑAL DE SEGURIDAD METALICA TIPO INFORMACION DE 60X40 cm., CON SOPORTE METALICO DE 50 mm. DE DIAM., INCLUSO COLOCACION, DE ACUERDO CON R.D. 485/97 Y P.P. DE DESMONTAJE. VALORADA EN FUNCION DEL NUMERO OPTIMO DE UTILIZACIONES.MEDIDA LA UNIDAD EJECUTADA.

| Código | Ud | Descripción | Rendimiento | Precio |
|---|---|---|---|---|
| HS00700 | u | SEÑAL INFORMACION 60X40 CM. (material) | 0 | 23.54 |
| TP00200 | h | PEON ORDINARIO | 0 | 14.43 |
| HS02100 | u | SOPORTE METALICO DIAM. 50 MM. | 0 | 15.11 |

**21.17** UD INSTALACIÓN PROVISIONAL LOCAL ASEOS, INODORO
1 UD × 1503.23 = 1503.23
Instalación provisional de local para aseos durante el transcurso de la obra, comprendiendo: electricidad, iluminación, agua, saneamiento, aparatos sanitarios (inodoro), grifería y termo eléctrico, terminado y desmontado, según R.D. 1627/97, guía técnica del INSHT y R.E.B.T, valorado en función del número óptimo de utilizaciones. Medida la superficie útil de local instalado.

| Código | Ud | Descripción | Rendimiento | Precio |
|---|---|---|---|---|
| 08FTC00651 | u | CALENTADOR IND. ACUMULADOR ELECTRICO 100 l | 0 | 220.82 |
| 04EAP00011 | u | ARQUETA DE PASO DE 51X51 cm 1 m PROF. EXC. EN ROCA | 0 | 213.6 |
| 08WII00001 | u | EQUIPO FLUORESCENTE, DOS TUBOS DE 40 W SUPERFICIAL | 0 | 94.21 |
| 08FSI00001 | u | INODORO TANQUE BAJO, PORCELANA VITRIFICADA BLANCO | 0 | 135.12 |
| 08FSL00103 | u | LAVABO MURAL PORC. VITRIF. 0,50x0,40 m BLANCO | 0 | 62.14 |
| 08FSD00002 | u | PLATO DUCHA CHAPA DE ACERO ESMALTADA COLOR BLANCO | 0 | 41.48 |
| 08FGL00007 | u | EQUIPO GRIFERÍA LAVABO MONOBLOC CALIDAD MEDIA CAÑO ALTO | 0 | 48.14 |
| 08FFC00003 | m | CANALIZACION COBRE,EMPOTRADA, 18 MM. DIAM | 0 | 7.28 |
| 08FDP00092 | u | DESAGÜE DE INODORO VERTEDERO CON MANGUETÓN PVC 110 mm | 0 | 29.48 |
| 08FDP00002 | m | CANALIZACIÓN DERIVACIÓN PARA DESAGÜES PVC 32 mm DIAM | 0 | 9.6 |
| 08ETT00003 | u | TOMA CORRIENTE EMPOTRADA 16 A CON 2,5 mm2 | 0 | 23.12 |
| 08ECC00002 | m | CIRCUITO DE OTROS USOS CON 3 CONDUCTORES DE 2,5 mm2 | 0 | 2.81 |
| 04ECH00002 | m | COLECTOR ENTERR. HORM. DIÁM. 200 mm CON RECALCE, EN TIERRAS | 0 | 42.33 |
| 08FGD00002 | u | EQUIPO GRIFERÍA DUCHA CALIDAD MEDIDA | 0 | 68.52 |
| WW00500 | u | TRABAJOS COMPLEMENTARIOS (material; 09/10/2007) | 0 | 0.28 |

**21.19** COORDINACION DE SEGURIDAD Y SALUD (15/11/2011)
1 × 9500 = 9500.00
Ud, de coordinación de seguridad y salud, realizada por técnico competente. Medida la unidad ejecutada.

## Precios auxiliares

**A02AA510** M3 HORMIGÓN H-200/40 elab. obra (06/02/2001)
Precio: 81.43
M3. Hormigón en masa de resistencia H-200 según EH-91, con cemento CEM II/A-P 32,5 R, arena de río y árido rodado tamaño máximo 40 mm. confeccionado con hormigonera de 250 l., para vibrar y consistencia plástica.

| Código | Ud | Descripción | Rendimiento | Precio | Importe |
|---|---|---|---|---|---|
| U01AA011 | Hr | Peón ordinario | 1.78 | 11.6 | 20.65 |
| U04CA001 | Tm | Cemento CEM II/A-P 32,5 R Granel (material; 29/01/2003) | 0.365 | 84.85 | 30.97 |
| U04AA101 | Tm | Arena de río (0-5mm) (material; 17/02/2003) | 0.66 | 16.25 | 10.73 |
| U04AF150 | Tm | Garbancillo 20/40 mm. (material; 17/02/2003) | 1.32 | 13.75 | 18.15 |
| U04PY001 | M3 | Agua (material; 06/02/2001) | 0.16 | 0.55 | 0.09 |
| A03LA005 | Hr | HORMIGONERA ELECTRICA 250 L. (06/02/2001) | 0.5 | 1.68 | 0.84 |
|  |  | Total |  |  | 81.43 |

**A01JF002** M3 MORTERO CEMENTO 1/2 (06/02/2001)
Precio: 88.18
M3. Mortero de cemento CEM II/A-P 32,5 R y arena de río de dosificación 1/2 confeccionado con hormigonera de 250 l.

| Código | Ud | Descripción | Rendimiento | Precio | Importe |
|---|---|---|---|---|---|
| U01AA011 | Hr | Peón ordinario | 1.82 | 11.6 | 21.11 |
| U04CA001 | Tm | Cemento CEM II/A-P 32,5 R Granel | 0.6 | 84.85 | 50.91 |
| U04AA001 | M3 | Arena de río (0-5mm) (material; 07/02/2003) | 0.88 | 17.43 | 15.34 |
| U04PY001 | M3 | Agua | 0.265 | 0.55 | 0.15 |
| A03LA005 | Hr | HORMIGONERA ELECTRICA 250 L. | 0.4 | 1.68 | 0.67 |
|  |  | Total |  |  | 88.18 |

**A03CA005** H CARGADORA S/NEUMATICOS C=1.30 M3 (19/12/1999)
Precio: 28.96
H. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio | Importe |
|---|---|---|---|---|---|
| U02FA001 | H. | Pala cargadora 1,30 M3. (maquinaria; 02/01/2000) | 1 | 13.4 | 13.40 |
| U%10 | % | Amortización y otros gastos (06/02/2001) | 10 % | 13.40 | 1.34 |
| U01AA015 | H. | Maquinista o conductor (mano de obra; 19/12/1999) | 1 | 7.62 | 7.62 |
| U02SW001 | L. | Gasoleo A (02/01/2000) | 15 | 0.44 | 6.60 |
|  |  | Total |  |  | 28.96 |

**AGM00500** m3 MORTERO DE CEMENTO CEM II/A-L 32.5 Y ARENA DE RIO (1:6) (material)
Precio: 51.36
MORTERO DE CEMENTO CEM II/A-L 32.5 Y ARENA DE RIO M-4 (1:6).

| Código | Ud | Descripción | Rendimiento | Precio | Importe |
|---|---|---|---|---|---|
| AA00300 | m3 | ARENA GRUESA (material) | 1.102 | 11.08 | 12.21 |
| GC00200 | t | CEMENTO CEM II/A-L 32.5, EN SACOS (material) | 0.258 | 93.02 | 24.00 |
| GW00100 | m3 | AGUA POTABLE (material) | 0.263 | 0.6 | 0.16 |
| TP00100 | h | PEON ESPECIAL | 1.03 | 14.55 | 14.99 |
|  |  | Total |  |  | 51.36 |

**AGM00800** m3 MORTERO DE CEMENTO M5 (1:6) CEM II/A-L 32,5 N + PLAST. (material)
Precio: 52.98
Mortero de cemento CEM II/A-L 32,5 N, tipo M5 (1:6), con adición de plastificante, con una resistencia a compresión de 5 N/mm2, según UNE-EN 998-2:2004.

| Código | Ud | Descripción | Rendimiento | Precio | Importe |
|---|---|---|---|---|---|
| TP00100 | h | PEON ESPECIAL | 1.03 | 14.55 | 14.99 |
| GC00200 | t | CEMENTO CEM II/A-L 32.5, EN SACOS | 0.258 | 93.02 | 24.00 |
| AA00300 | m3 | ARENA GRUESA | 1.102 | 11.08 | 12.21 |
| GW00100 | m3 | AGUA POTABLE | 0.263 | 0.6 | 0.16 |
| GA00200 | l | PLASTIFICANTE (material; 04/04/2006) | 1.288 | 1.26 | 1.62 |
|  |  | Total |  |  | 52.98 |

**ATC00100** h CUADRILLA ALBAÑILERIA, FORMADA POR OFICIAL 1ª Y PEON ESP. (mano de obra)
Precio: 29.92
CUADRILLA ALBAÑILERIA, FORMADA POR OFICIAL 1ª Y PEON ESPECIAL.

| Código | Ud | Descripción | Rendimiento | Precio | Importe |
|---|---|---|---|---|---|
| TP00100 | h | PEON ESPECIAL | 1 | 14.55 | 14.55 |
| TO00100 | h | OF. 1ª ALBAÑILERIA | 1 | 15.37 | 15.37 |
|  |  | Total |  |  | 29.92 |

**AGM82000** m3 MORTERO LIGERO DE ARLITA Y CEMENTO M5 (material)
Precio: 80.26
Mortero ligero M5 de cemento CEM II/B-P 32,5 N, arena de río y arcilla expandida Arlita tipo G-3 o F-3.

| Código | Ud | Descripción | Rendimiento | Precio | Importe |
|---|---|---|---|---|---|
| TP00100 | h | PEON ESPECIAL | 1.2 | 14.55 | 17.46 |
| AW80500 | m3 | ARCILLA EXPANDIDA ARLITA F-3 (3-10 mm) GRANEL (material; 21/02/2007) | 0.65 | 50.44 | 32.79 |
| AA00100 | m3 | ARENA CERNIDA (material; 02/08/2009) | 0.8 | 6 | 4.80 |
| GC00200 | t | CEMENTO CEM II/A-L 32.5, EN SACOS | 0.27 | 93.02 | 25.12 |
| GW00100 | m3 | AGUA POTABLE | 0.15 | 0.6 | 0.09 |
|  |  | Total |  |  | 80.26 |

**AGY00100** m3 PASTA DE YESO NEGRO YG. (material)
Precio: 139.01

| Código | Ud | Descripción | Rendimiento | Precio | Importe |
|---|---|---|---|---|---|
| GW00100 | m3 | AGUA POTABLE | 0.618 | 0.6 | 0.37 |
| TP00100 | h | PEON ESPECIAL | 6.079 | 14.55 | 88.45 |
| GY00200 | t | YESO NEGRO YG (material) | 0.876 | 57.29 | 50.19 |
|  |  | Total |  |  | 139.01 |

**AGM01900** m3 MORTERO DE PERLITA Y ESCAYOLA (material)
Precio: 218.3
Mortero de escayola E-30 envasada y perlita.

| Código | Ud | Descripción | Rendimiento | Precio | Importe |
|---|---|---|---|---|---|
| TP00100 | h | PEON ESPECIAL | 3.605 | 14.55 | 52.45 |
| GE00200 | t | MEZCLA PREFABR. ESCAYOLA Y PERLITA (material; 04/04/2006) | 0.824 | 200.68 | 165.36 |
| GW00100 | m3 | AGUA POTABLE | 0.824 | 0.6 | 0.49 |
|  |  | Total |  |  | 218.3 |

**AGP00100** m3 PASTA DE ESCAYOLA. (material)
Precio: 151.65

| Código | Ud | Descripción | Rendimiento | Precio | Importe |
|---|---|---|---|---|---|
| GE00100 | t | ESCAYOLA (material) | 0.814 | 67.91 | 55.28 |
| GW00100 | m3 | AGUA POTABLE | 0.721 | 0.6 | 0.43 |
| TP00100 | h | PEON ESPECIAL | 6.594 | 14.55 | 95.94 |
|  |  | Total |  |  | 151.65 |

**AGL00100** m3 LECHADA DE CEMENTO CEM II/A-L 32.5 (material)
Precio: 100.89

| Código | Ud | Descripción | Rendimiento | Precio | Importe |
|---|---|---|---|---|---|
| GC00200 | t | CEMENTO CEM II/A-L 32.5, EN SACOS | 0.515 | 93.02 | 47.91 |
| GW00100 | m3 | AGUA POTABLE | 0.891 | 0.6 | 0.53 |
| TP00100 | h | PEON ESPECIAL | 3.605 | 14.55 | 52.45 |
|  |  | Total |  |  | 100.89 |

**AGM00300** m3 MORTERO DE CEMENTO CEM II/A-L 32.5 Y ARENA DE RIO (1:4) (material)
Precio: 60.49
MORTERO DE CEMENTO CEM II/A-L 32.5 Y ARENA DE RIO M-8 (1:4).

| Código | Ud | Descripción | Rendimiento | Precio | Importe |
|---|---|---|---|---|---|
| AA00300 | m3 | ARENA GRUESA | 1.061 | 11.08 | 11.76 |
| GC00200 | t | CEMENTO CEM II/A-L 32.5, EN SACOS | 0.361 | 93.02 | 33.58 |
| GW00100 | m3 | AGUA POTABLE | 0.268 | 0.6 | 0.16 |
| TP00100 | h | PEON ESPECIAL | 1.03 | 14.55 | 14.99 |
|  |  | Total |  |  | 60.49 |

**10SSS00003** m2 SOLERA HORMIGÓN HM-25 15 cm ESP
Precio: 19.83
Solera de hormigón HM-20 formado por: compactado de base, capa de arena de 15 cm de espesor, lámina de polietileno, solera de 15 cm de espesor y p.p. de junta de contorno. Medida deduciendo huecos mayores de 0,50 m2.

| Código | Ud | Descripción | Rendimiento | Precio |
|---|---|---|---|---|
| TO02200 | h | OFICIAL 2ª | 0.2 | 14.99 |
| TP00100 | h | PEON ESPECIAL | 0.25 | 14.55 |
| XT14000 | m3 | POLIESTIRENO PLANCHAS RIGIDAS, DENS. 12 kg/m3 (material; 04/04/2006) | 0.003 | 178.6 |
| AA00300 | m3 | ARENA GRUESA | 0.15 | 11.08 |
| CH02920 | m3 | HORMIGÓN HA-25/P/20/IIa, SUMINISTRADO (material; 02/08/2009) | 0.162 | 60.26 |
| XI01100 | m2 | LÁMINA POLIETILENO 0,2 mm | 1.111 | 0.6 |

**AGM01600** m3 MORTERO BASTARDO CEM II/A-L 32.5, CAL Y AR.RIO M-4 (1:1:7) (material)
Precio: 56.85
MORTERO BASTARDO DE CEMENTO CEM-II, CAL AEREA APAGADA EN POLVO Y ARENA DE RIO M-4(1:1:7), ELABORADO SEGUN NORMA NBE FL-90.

| Código | Ud | Descripción | Rendimiento | Precio | Importe |
|---|---|---|---|---|---|
| GK00100 | t | CAL AEREA APAGADA EN POLVO EN SACOS (material) | 0.078 | 95.48 | 7.45 |
| GW00100 | m3 | AGUA POTABLE | 0.26 | 0.6 | 0.16 |
| GC00200 | t | CEMENTO CEM II/A-L 32.5, EN SACOS | 0.206 | 93.02 | 19.16 |
| AA00300 | m3 | ARENA GRUESA | 1.092 | 11.08 | 12.10 |
| TP00100 | h | PEON ESPECIAL | 1.236 | 14.55 | 17.98 |
|  |  | Total |  |  | 56.85 |

**AGL80500** m3 LECHADA DE CEMENTO BLANCO BL II/A-L 42,5 R (material)
Precio: 148.84
Lechada de cemento blanco BL II/A-L 42,5 R, envasado, confeccionada a mano, según UNE-EN 197-1:2000.

| Código | Ud | Descripción | Rendimiento | Precio | Importe |
|---|---|---|---|---|---|
| TP00100 | h | PEON ESPECIAL | 3.605 | 14.55 | 52.45 |
| GC00100 | t | CEMENTO BLANCO BL II | 0.515 | 186.14 | 95.86 |
| GW00100 | m3 | AGUA POTABLE | 0.891 | 0.6 | 0.53 |
|  |  | Total |  |  | 148.84 |

**08FTC00651** u CALENTADOR IND. ACUMULADOR ELECTRICO 100 l
Precio: 220.82
Calentador individual acumulador eléctrico, de 100 l de capacidad, con 1500 W de potencia, incluso colocación, conexión y ayudas de albañilería; instalado según CTE DB HS-4, REBT; e instrucciones del fabricante. Medida la unidad instalada.

| Código | Ud | Descripción | Rendimiento | Precio | Importe |
|---|---|---|---|---|---|
| WW00400 | u | PEQUEÑO MATERIAL | 1 | 0.32 | 0.32 |
| ATC00100 | h | CUADRILLA ALBAÑILERIA, FORMADA POR OFICIAL 1ª Y PEON ESP. | 0.4 | 29.92 | 11.97 |
| IF06100 | u | CALENTADOR ACUMULADOR ELECTRICO 100 l 1500W (material; 09/10/2007) | 1 | 200.58 | 200.58 |
| TO01900 | h | OF. 1ª FONTANERO (mano de obra) | 0.4 | 15.37 | 6.15 |
| WW00300 | u | MATERIAL COMPLEMENTARIO O PZAS.ESPECIALES | 3 | 0.6 | 1.80 |
|  |  | Total |  |  | 220.82 |

**04EAP00011** u ARQUETA DE PASO DE 51X51 cm 1 m PROF. EXC. EN ROCA
Precio: 213.6
Arqueta de paso de 51x51 cm y 1 m de profundidad media, formada por solera de hormigón HM-20 de 15 cm de espesor con formación de pendientes, fábrica de ladrillo perforado por tabla de 1/2 pie, enfoscada y bruñida por el interior, tapa de hormigón armado, con cerco de perfil laminado L 50.5 y conexión de tubos de entrada y salida, incluso excavación en roca y transporte de sobrantes a vertedero; construida según CTE DB HS-5. Medida la unidad terminada.

| Código | Ud | Descripción | Rendimiento | Precio | Importe |
|---|---|---|---|---|---|
| FL01300 | mu | LADRILLO PERFORADO, TALADRO PEQUEÑO PARA REVESTIR (material) | 0.176 | 75.95 | 13.37 |
| TP00200 | h | PEON ORDINARIO | 3.8 | 14.43 | 54.83 |
| TP00100 | h | PEON ESPECIAL | 2.16 | 14.55 | 31.43 |
| SA00700 | m2 | TAPA DE HORMIGON ARMADO CON CERCO (material) | 0.3 | 28.87 | 8.66 |
| MC00100 | h | COMPRESOR DOS MARTILLOS (maquinaria; 04/04/2006) | 0.82 | 5.97 | 4.90 |
| CH04020 | m3 | HORMIGON HM-20/P/20/I, SUMINISTRADO (material) | 0.11 | 56.8 | 6.25 |
| ATC00100 | h | CUADRILLA ALBAÑILERIA, FORMADA POR OFICIAL 1ª Y PEON ESP. | 2.67 | 29.92 | 79.89 |
| AGM00500 | m3 | MORTERO DE CEMENTO CEM II/A-L 32.5 Y ARENA DE RIO (1:6) | 0.094 | 51.36 | 4.83 |
| AGM00200 | m3 | MORTERO DE CEMENTO CEM II/A-L 32.5 Y ARENA DE RIO (1:3) (material) | 0.021 | 68.41 | 1.44 |
| MK00100 | h | CAMION BASCULANTE (maquinaria) | 0.289 | 27.69 | 8.00 |
|  |  | Total |  |  | 213.6 |

**08WII00001** u EQUIPO FLUORESCENTE, DOS TUBOS DE 40 W SUPERFICIAL
Precio: 94.21
Equipo fluorescente, en montaje superficial, formado por dos tubos de 40 W, pantalla de chapa de acero esmaltada, incluso reactancias, cebadores, colocación y conexiones; instalado según REBT. Medida la unidad instalada.

| Código | Ud | Descripción | Rendimiento | Precio | Importe |
|---|---|---|---|---|---|
| WW00300 | u | MATERIAL COMPLEMENTARIO O PZAS.ESPECIALES | 1.2 | 0.6 | 0.72 |
| WW00400 | u | PEQUEÑO MATERIAL | 1 | 0.32 | 0.32 |
| TO01800 | h | OF. 1ª ELECTRICISTA (mano de obra) | 0.5 | 15.37 | 7.69 |
| IW03700 | u | PANTALLA CHAP. ESMALTADA SUPERFICIAL PARA 2 TUBOS (material; 09/10/2007) | 1 | 71.06 | 71.06 |
| IE13500 | u | CEBADOR (material; 09/10/2007) | 2 | 0.74 | 1.48 |
| IE13700 | u | REACTANCIA 40 W (material; 09/10/2007) | 2 | 3.82 | 7.64 |
| IW04400 | u | TUBO FLUORESCENTE 40 W (material; 09/10/2007) | 2 | 2.65 | 5.30 |
|  |  | Total |  |  | 94.21 |

**08FSI00001** u INODORO TANQUE BAJO, PORCELANA VITRIFICADA BLANCO
Precio: 135.12
Inodoro de tanque bajo, de porcelana vitrificada de color blanco, formado por taza con salida vertical, tanque con tapa, juego de mecanismos, tornillos de fijación, asiento y tapa y llave de regulación, construido según CTE DB HS-5, e instrucciones del fabricante, incluso colocación, sellado y ayudas de albañilería. Medida la unidad instalada.

| Código | Ud | Descripción | Rendimiento | Precio | Importe |
|---|---|---|---|---|---|
| IF22600 | u | LLAVE PASO ESCUADRA DIAM. 1/2" (material) | 1 | 4.61 | 4.61 |
| WW00400 | u | PEQUEÑO MATERIAL | 1 | 0.32 | 0.32 |
| WW00300 | u | MATERIAL COMPLEMENTARIO O PZAS.ESPECIALES | 1.5 | 0.6 | 0.90 |
| TO01900 | h | OF. 1ª FONTANERO | 1.2 | 15.37 | 18.44 |
| IF15100 | u | INODORO CON TANQUE BAJO C. BLANCO CAL. MEDIA (material; 09/10/2007) | 1.02 | 96.38 | 98.31 |
| IF00600 | u | ASIENTO Y TAPA PVC (material; 09/10/2007) | 1 | 8.12 | 8.12 |
| ATC00100 | h | CUADRILLA ALBAÑILERIA, FORMADA POR OFICIAL 1ª Y PEON ESP. | 0.085 | 29.92 | 2.54 |
| IF17200 | u | JUEGO TORNILLOS FIJACION CROMADOS CAL. MEDIA (material) | 1 | 1.88 | 1.88 |
|  |  | Total |  |  | 135.12 |

**08FSL00103** u LAVABO MURAL PORC. VITRIF. 0,50x0,40 m BLANCO
Precio: 62.14
Lavabo mural de porcelana vitrificada de color blanco formado por lavabo de 0,50x0,40 m, dos soportes articulados de hierro fundido con topes de goma, rebosadero integral y orificios insinuados para grifería, construido según CTE DB HS-5, e instrucciones del fabricante, incluso colocación, sellado y ayudas de albañilería. Medida la unidad instalada.

| Código | Ud | Descripción | Rendimiento | Precio | Importe |
|---|---|---|---|---|---|
| WW00400 | u | PEQUEÑO MATERIAL | 1 | 0.32 | 0.32 |
| WW00300 | u | MATERIAL COMPLEMENTARIO O PZAS.ESPECIALES | 1.2 | 0.6 | 0.72 |
| TO01900 | h | OF. 1ª FONTANERO | 0.55 | 15.37 | 8.45 |
| IF18100 | u | LAVABO MURAL C. BLANCO DE 0,50 m CAL. MEDIA (material; 09/10/2007) | 1.02 | 32.21 | 32.85 |
| ATC00100 | h | CUADRILLA ALBAÑILERIA, FORMADA POR OFICIAL 1ª Y PEON ESP. | 0.065 | 29.92 | 1.94 |
| IF17300 | u | JUEGO, SOPORTES, HIERRO FUNDIDO (material; 09/10/2007) | 1 | 17.86 | 17.86 |
|  |  | Total |  |  | 62.14 |

**08FSD00002** u PLATO DUCHA CHAPA DE ACERO ESMALTADA COLOR BLANCO
Precio: 41.48
Plato de ducha para revestir, en chapa de acero especial esmaltada con porcelana vitrificada, en color blanco de 0,70x0,70 m construido según CTE DB HS-5, e instrucciones del fabricante, incluso colocación, sellado y ayudas de albañilería. Medida la unidad instalada.

| Código | Ud | Descripción | Rendimiento | Precio | Importe |
|---|---|---|---|---|---|
| ATC00100 | h | CUADRILLA ALBAÑILERIA, FORMADA POR OFICIAL 1ª Y PEON ESP. | 0.25 | 29.92 | 7.48 |
| WW00400 | u | PEQUEÑO MATERIAL | 1 | 0.32 | 0.32 |
| WW00300 | u | MATERIAL COMPLEMENTARIO O PZAS.ESPECIALES | 1 | 0.6 | 0.60 |
| IF24100 | u | PLATO DUCHA CHAPA ESMAL.C.BLANCO 70X70 CM. (material) | 1.02 | 30.17 | 30.77 |
| TO01900 | h | OF. 1ª FONTANERO | 0.15 | 15.37 | 2.31 |
|  |  | Total |  |  | 41.48 |

**08FGL00007** u EQUIPO GRIFERÍA LAVABO MONOBLOC CALIDAD MEDIA CAÑO ALTO
Precio: 48.14
Equipo de grifería monobloc para lavabo de latón cromado de calidad media, con crucetas cromadas, caño alto, válvula de desagüe, enlace, tapón y cadenilla; construido según CTE DB HS-4 e instrucciones del fabricante. Medida la unidad instalada.

| Código | Ud | Descripción | Rendimiento | Precio | Importe |
|---|---|---|---|---|---|
| IF16700 | u | JUEGO DE RAMALILLOS (material) | 1 | 4.81 | 4.81 |
| WW00300 | u | MATERIAL COMPLEMENTARIO O PZAS.ESPECIALES | 1 | 0.6 | 0.60 |
| WW00400 | u | PEQUEÑO MATERIAL | 1 | 0.32 | 0.32 |
| IF30500 | u | VÁLVULA DESAGUE LAVABO C/TAPON (material; 09/10/2007) | 1 | 5.06 | 5.06 |
| IF14200 | u | GRIFO MONOBLOC LAVABO CALIDAD MEDIA (material; 09/10/2007) | 1 | 29.66 | 29.66 |
| TO01900 | h | OF. 1ª FONTANERO | 0.5 | 15.37 | 7.69 |
|  |  | Total |  |  | 48.14 |

**08FFC00003** m CANALIZACION COBRE,EMPOTRADA, 18 MM. DIAM
Precio: 7.28
Canalización de cobre, empotrada, de 18 mm de diámetro nominal y 1 mm de espesor, incluso p.p. de uniones, piezas especiales, grapas, pequeño material y ayudas de albañilería; construida según CTE DB HS-4. Medida la longitud ejecutada.

| Código | Ud | Descripción | Rendimiento | Precio | Importe |
|---|---|---|---|---|---|
| IF28200 | m | TUBO COBRE DIÁM. 16/18 mm (material; 09/10/2007) | 1.01 | 4.42 | 4.46 |
| WW00400 | u | PEQUEÑO MATERIAL | 0.7 | 0.32 | 0.22 |
| TO01900 | h | OF. 1ª FONTANERO | 0.08 | 15.37 | 1.23 |
| ATC00200 | h | CUADRILLA ALBAÑILERIA, FORMADA POR OFICIAL 2ª Y PEON ESP. (mano de obra) | 0.03 | 29.54 | 0.89 |
| WW00300 | u | MATERIAL COMPLEMENTARIO O PZAS.ESPECIALES | 0.8 | 0.6 | 0.48 |
|  |  | Total |  |  | 7.28 |

**08FDP00092** u DESAGÜE DE INODORO VERTEDERO CON MANGUETÓN PVC 110 mm
Precio: 29.48
Desagüe de inodoro o vertedero formado por manguetón de PVC de 110 mm de diámetro interior, incluso conexiones, contratubo, uniones con piezas especiales, pequeño material y ayudas de albañilería. Medida la unidad ejecutada.

| Código | Ud | Descripción | Rendimiento | Precio | Importe |
|---|---|---|---|---|---|
| ATC00100 | h | CUADRILLA ALBAÑILERIA, FORMADA POR OFICIAL 1ª Y PEON ESP. | 0.25 | 29.92 | 7.48 |
| IF22700 | m | MANGUETÓN PVC DIÁM. 110 mm (material; 09/10/2007) | 1 | 12.7 | 12.70 |
| TO01900 | h | OF. 1ª FONTANERO | 0.35 | 15.37 | 5.38 |
| WW00300 | u | MATERIAL COMPLEMENTARIO O PZAS.ESPECIALES | 6 | 0.6 | 3.60 |
| WW00400 | u | PEQUEÑO MATERIAL | 1 | 0.32 | 0.32 |
|  |  | Total |  |  | 29.48 |

**08FDP00002** m CANALIZACIÓN DERIVACIÓN PARA DESAGÜES PVC 32 mm DIAM
Precio: 9.6
Canalización de derivación para desagüe, formada por tubo de PVC de 32 mm de diámetro interior, incluso conexiones, contratubo, p.p. de uniones, piezas especiales, pequeño material y ayudas de albañilería. Medida la unidad ejecutada.

| Código | Ud | Descripción | Rendimiento | Precio | Importe |
|---|---|---|---|---|---|
| ATC00100 | h | CUADRILLA ALBAÑILERIA, FORMADA POR OFICIAL 1ª Y PEON ESP. | 0.13 | 29.92 | 3.89 |
| IF29000 | m | TUBO PVC DIÁM. 32 mm (material; 09/10/2007) | 1.01 | 1.04 | 1.05 |
| TO01900 | h | OF. 1ª FONTANERO | 0.22 | 15.37 | 3.38 |
| WW00300 | u | MATERIAL COMPLEMENTARIO O PZAS.ESPECIALES | 1.6 | 0.6 | 0.96 |
| WW00400 | u | PEQUEÑO MATERIAL | 1 | 0.32 | 0.32 |
|  |  | Total |  |  | 9.6 |

**08ETT00003** u TOMA CORRIENTE EMPOTRADA 16 A CON 2,5 mm2
Precio: 23.12
Toma de corriente empotrada de 16 A con puesta a tierra, instalada con cable de cobre de 2,5 mm2 de sección nominal, empotrado y aislado bajo tubo de PVC flexible de 13 mm de diámetro, incluso mecanismo de primera calidad y p.p. de cajas de derivación y ayudas de albañilería; construido REBT. Medida la unidad instalada.

| Código | Ud | Descripción | Rendimiento | Precio | Importe |
|---|---|---|---|---|---|
| IE05200 | u | CAJILLO UNIVERSAL ENLAZABLE (material) | 1 | 0.34 | 0.34 |
| WW00400 | u | PEQUEÑO MATERIAL | 0.5 | 0.32 | 0.16 |
| WW00300 | u | MATERIAL COMPLEMENTARIO O PZAS.ESPECIALES | 0.3 | 0.6 | 0.18 |
| IE11900 | m | TUBO PVC. FLEXIBLE CORRUGADO DIAM. 13 MM. (material) | 5.05 | 0.16 | 0.81 |
| IE02000 | m | CABLE COBRE 1X2.5MM2/ 750 V. (material) | 15 | 0.23 | 3.45 |
| IE01400 | u | BASE ENCHUFE II+T 16 A. C/PLACA T.T. LATERAL (material) | 1 | 2.68 | 2.68 |
| ATC00100 | h | CUADRILLA ALBAÑILERIA, FORMADA POR OFICIAL 1ª Y PEON ESP. | 0.21 | 29.92 | 6.28 |
| TO01800 | h | OF. 1ª ELECTRICISTA | 0.6 | 15.37 | 9.22 |
|  |  | Total |  |  | 23.12 |

**08ECC00002** m CIRCUITO DE OTROS USOS CON 3 CONDUCTORES DE 2,5 mm2
Precio: 2.81
Circuito de otros usos, instalado con cable de cobre de tres conductores de 2,5 mm2 de sección nominal, empotrado y aislado con tubo de PVC flexible de 13 mm de diámetro, incluso p.p. de cajas de derivación y ayudas de albañilería; construido según REBT. Medida la longitud ejecutada desde la caja de protección hasta la caja de registro del ultimo recinto suministrado.

| Código | Ud | Descripción | Rendimiento | Precio | Importe |
|---|---|---|---|---|---|
| WW00400 | u | PEQUEÑO MATERIAL | 0.5 | 0.32 | 0.16 |
| ATC00100 | h | CUADRILLA ALBAÑILERIA, FORMADA POR OFICIAL 1ª Y PEON ESP. | 0.03 | 29.92 | 0.90 |
| IE02000 | m | CABLE COBRE 1X2.5MM2/ 750 V. | 3.03 | 0.23 | 0.70 |
| IE11900 | m | TUBO PVC. FLEXIBLE CORRUGADO DIAM. 13 MM. | 1.01 | 0.16 | 0.16 |
| TO01800 | h | OF. 1ª ELECTRICISTA | 0.046 | 15.37 | 0.71 |
| WW00300 | u | MATERIAL COMPLEMENTARIO O PZAS.ESPECIALES | 0.3 | 0.6 | 0.18 |
|  |  | Total |  |  | 2.81 |

**04ECH00002** m COLECTOR ENTERR. HORM. DIÁM. 200 mm CON RECALCE, EN TIERRAS
Precio: 42.33
Colector enterrado de hormigón, de 200 mm de diámetro interior, colocado sobre solera de hormigón HM-20 de 10 cm de espesor y recalce de hormigón HM-20 hasta eje horizontal, incluso p.p. de corchetes de hormigón excavación en tierras, relleno y transporte de tierras sobrantes a vertedero; construido según CTE DB HS-5. Medida entre ejes de arquetas.

| Código | Ud | Descripción | Rendimiento | Precio | Importe |
|---|---|---|---|---|---|
| CH04020 | m3 | HORMIGON HM-20/P/20/I, SUMINISTRADO | 0.13 | 56.8 | 7.38 |
| MK00100 | h | CAMION BASCULANTE | 0.048 | 27.69 | 1.33 |
| MR00200 | h | PISON MECANICO MANUAL (maquinaria) | 0.165 | 2.79 | 0.46 |
| SC02800 | m | TUBO HORMIGÓN DIÁM. 200 mm (material; 04/04/2006) | 1.01 | 5.12 | 5.17 |
| TP00100 | h | PEON ESPECIAL | 0.165 | 14.55 | 2.40 |
| TP00200 | h | PEON ORDINARIO | 1.255 | 14.43 | 18.11 |
| ATC00100 | h | CUADRILLA ALBAÑILERIA, FORMADA POR OFICIAL 1ª Y PEON ESP. | 0.25 | 29.92 | 7.48 |
|  |  | Total |  |  | 42.33 |

**08FGD00002** u EQUIPO GRIFERÍA DUCHA CALIDAD MEDIDA
Precio: 68.52
Equipo de grifería para ducha de latón cromado de calidad media, con crucetas cromadas, uniones, soporte de horquilla, maneral-telefono con flexible de 1,50 m y desagüe sifónico; construido según CTE DB HS-4 e instrucciones del fabricante. Medida la unidad instalada.

| Código | Ud | Descripción | Rendimiento | Precio | Importe |
|---|---|---|---|---|---|
| TO01900 | h | OF. 1ª FONTANERO | 0.35 | 15.37 | 5.38 |
| WW00300 | u | MATERIAL COMPLEMENTARIO O PZAS.ESPECIALES | 1 | 0.6 | 0.60 |
| WW00400 | u | PEQUEÑO MATERIAL | 1 | 0.32 | 0.32 |
| IF08100 | u | DESAGUE DUCHA CON REJILLA (material; 09/10/2007) | 1 | 4.01 | 4.01 |
| IF08600 | u | DUCHA TELEFONO FLEX. CROMADO CAL. MED. 1,50 m (material; 09/10/2007) | 1 | 10.4 | 10.40 |
| IF26900 | u | TRANSFUSOR Y MEZCLADOR DUCHA CALIDAD MEDIA (material; 09/10/2007) | 1 | 47.81 | 47.81 |
|  |  | Total |  |  | 68.52 |

**A03LA005** Hr HORMIGONERA ELECTRICA 250 L. (06/02/2001)
Precio: 1.68
Hr. Hormigonera eléctrica de 250 Lts con un motor eléctrico de 3CV, con bastidor y cabina de acero, pala mezcladoras, adecuadas para asegurar una mezcla rápida y homogenea, mecanismos protegidos herméticamente, con un peso en vacio de 290Kg y un rendimineto aproximado de 3,4m3.

| Código | Ud | Descripción | Rendimiento | Precio | Importe |
|---|---|---|---|---|---|
| U02LA201 | Hr | Hormigonera 250 l. (maquinaria; 01/12/2001) | 1 | 1.27 | 1.27 |
| U%10 | % | Amortización y otros gastos | 10 % | 1.27 | 0.13 |
| U02SW005 | Ud | Kilowatio (06/02/2001) | 3.5 | 0.08 | 0.28 |
|  |  | Total |  |  | 1.68 |

**AGM00200** m3 MORTERO DE CEMENTO CEM II/A-L 32.5 Y ARENA DE RIO (1:3) (material)
Precio: 68.41

| Código | Ud | Descripción | Rendimiento | Precio | Importe |
|---|---|---|---|---|---|
| GC00200 | t | CEMENTO CEM II/A-L 32.5, EN SACOS | 0.453 | 93.02 | 42.14 |
| GW00100 | m3 | AGUA POTABLE | 0.268 | 0.6 | 0.16 |
| TP00100 | h | PEON ESPECIAL | 1.03 | 14.55 | 14.99 |
| AA00300 | m3 | ARENA GRUESA | 1.004 | 11.08 | 11.12 |
|  |  | Total |  |  | 68.41 |

**ATC00200** h CUADRILLA ALBAÑILERIA, FORMADA POR OFICIAL 2ª Y PEON ESP. (mano de obra)
Precio: 29.54
CUADRILLA ALBAÑILERIA, FORMADA POR OFICIAL 2ª Y PEON ESPECIAL.

| Código | Ud | Descripción | Rendimiento | Precio | Importe |
|---|---|---|---|---|---|
| TP00100 | h | PEON ESPECIAL | 1 | 14.55 | 14.55 |
| TO02200 | h | OFICIAL 2ª | 1 | 14.99 | 14.99 |
|  |  | Total |  |  | 29.54 |
